# Vorhaben 24 Endstelle Hbf
Angebotsaufforderung (GAEB DA XML 3.1, DA83)
Projekt: HAVAG
Währung: EUR
Vergabeart: Öffentliche Ausschreibung
Auftraggeber: Hallesche Verkehrs-AG, HAVAG, Freiimfelder Str. 74, 06112 Halle (S.), BRD
Erstellt mit: GXML Toolbox V3.3 R20210630, iTWO_64 V11.0.839, 15.07.2026

## AT300201 VKB, FLA, WSt, Whz, TKA, BL, VFBZ
Datum: 15.07.2026

*Hinweis: Vorbemerkung zu Bauzeitteilung*
Bei der Bauablaufplanung ist die Trennung der Bauzeiten für zwei Teilbauabschnitte gem. C_U02_A01 und gem. Rahmenterminplan C_U02 zu beachten.
Für den 1. Teilbauabschnitt beginnt die Bauzeit am 12.10.2026 und endet am 02.April 2027.
Nach einer Unterbrechung bis zum Beginn der Sommerferien beginnt für den 2. Teilbauabschnitt die Bauzeit am 25.06.2027 und endet am 08.08.2027. Am 09.08.2027 wird der Regelbetrieb für alle Gleise wieder aufgenommen. Die Abnahme der Vertragsleistungen soll am 03.09.2027 erfolgen.

### BTG 001 BTG Gleisanlagen

#### 001.01 Gleisbau Bahnkörper

##### 001.01.01 Aufbruch/Aushub Bereich Aufstellgleis

**001.01.01.010 Ausbauhilfsschnitt herstellen geb. Natursteindecke**
Ausbauhilfsschnitt herstellen geb. Natursteindecke
Ausbauhilfsschnitt herstellen. Schneidschlamm absaugen
und nach Wahl des AN verwerten.
Im Randbereich.
Dicke der gebundenen Natursteindecke 10 bis 15 cm.
Menge: 65,000 m

**001.01.01.020 Ausbauhilfsschnitt herstellen geb. Natursteindecke quer**
Ausbauhilfsschnitt herstellen geb. Natursteindecke quer
Ausbauhilfsschnitt herstellen. Schneidschlamm absaugen
und nach Wahl des AN verwerten.
In Querrichtung aller 5,00 m für erschütterungsfreien Ausbau.
Dicke der gebundenen Natursteindecke 10 bis 15 cm.
Menge: 36,000 m

**001.01.01.030 Natursteinpflasterdecke aufnehmen Kantenl. ü.6-12cm*Granit Fugenmörtel hydr.Verwertung AN**
StL-Nr. 23115002213901
Natursteinpflasterdecke aufnehmen. Aufnehmen der Tragschicht wird gesondert vergütet.
Abmessung = Pflasterstein mit Kantenlänge über 6 bis 12
cm.
Pflasterstein aus Granit.
Mit Fugenfüllung aus hydraulisch gebundenem Fugenmörtel.
Bettung aus 'Werkmörtel auf Zement- oder kunststoffmodifizierter Zementbasis'

Steine und übriges Aufbruchgut nach Wahl des AN verwerten.
Menge: 175,000 m2

**001.01.01.040 Fahrradanlehnbügel ausbauen, transportieren, abladen**
Fahrradanlehnbügel ausbauen, transportieren, abladen
Fahrradanlehnbügel Edelstahl mit 2 Betonfundamenten beschädigungsfrei ausbauen.
Betonfundamente von Anlehnbügeln trennen und nach Wahl des AN verwerten.
Anlehnbügel schonend zwischenlagern, nach Rücksprache mit der Bauüberwachung zum Lagerplatz der Stadtverwaltung Halle transportieren und abladen. Transportweg bis 7,5 km.
Menge: 30,000 St

**001.01.01.050 Tragschicht m. hydr. Bindem. aufn. Gesamtfläche Tiefe ü. 15-20cm*erschütterungsfr. Ausb. Verw. zuf.**
StL-Nr. 23114030492201
Tragschicht mit hydraulischem Bindemittel aufnehmen.
Fläche = Gesamtfläche einschl. Zwickel und Streifen.
Tragschicht 'aus Dränbeton'

Ausbautiefe über 15 bis 20 cm.
Aufnahme erschütterungsfrei.
Ausbaustoffe nach Wahl des AN verwerten.
Angaben zu den umweltrelevanten Merkmalen nach Unterlagen des AG.
Menge: 175,000 m2

**001.01.01.060 Schicht ohne Bindemittel aufnehmen, Verw. AN, Abrechng. Abtrag**
StL-Nr. 24112010299941
Schicht ohne Bindemittel aufnehmen
Schicht aus Baustoffgemisch für Frostschutzschichten.
Dicke 'gem. Unterlage AG -Profile'
Fläche 'unter Gleiswanne und Betontragplatten'
Materialklasse 'gem. BG: Auffüllung Sand/Kies Frostempfindlichkeitsklasse F 1'

Baustoffgemisch nach Wahl des AN verwerten. Baustoffgemisch nach Unterlagen des AG.
Abrechnung nach Abtragsprofilen.
Menge: 222,000 m3

##### 001.01.02 Aufbruch/ Gleisrückbau Bestandsgleise

*Hinweis: Vorbemerkung Aufbruch*
Vorbemerkung Aufbruch
Die Verwertung derAufbruchmaterialien hat entsprechend dem Kreislaufwirtschafts- und Abfallgesetz unter Beachtung des Entsorgungskonzeptes zu erfolgen (Verwertung oder Beseitigung).
Die Entsorgungsnachweise sind dem Auftraggeber und dem Sicherheitskoordinator zeitnah zu übergeben / vorzulegen.
Entsorgungserlöse von Schrott sind generell in die Einheitspreise (EP) einzurechnen.

**001.01.02.010 Pflasterdecke mit Unterlage aufbrechen und aufnehmen**
Pflasterdecke mit Unterlage aufbrechen und aufnehmen
Die Aufbruchtiefe gilt ab Oberkante Pflasterdecke.
Art: 'Betonsteinpflaste mit Granitvorsatz 16x16/24x14',
Fugenfüllung aus bituminösem Fugenverguss
Bettung aus Baustoffgemisch ohne Bindemittel.
Unterlage = Beton-Tragschicht C 20/ 25.
Aufbruchtiefe über 15 bis 21 cm.
Steine und übriges Aufbruchgut der Verwertung nach Wahl
des AN zuführen.
Menge: 483,000 m2

**001.01.02.020 Gleistragplatte aus Beton aufbrechen, ausbauen, Verwertung nach Wahl AN**
Gleistragplatte aus Beton aufbrechen, ausbauen, Verwertung nach Wahl AN
Tragplatte für Rahmengleis aus Beton mit Mattenbewehrung,
bis Festigkeitsklasse C 30/37,
Dicke der Platte bis 22,5 cm.
aufbrechen, aufnehmen, laden und schadlos abtransportieren.
Verwertung der Abbruchmaterialien nach Wahl des AN
Entsorgungsnachweise sind dem AG vorzulegen.
Menge: 18,000 m3

**001.01.02.030 Schicht ohne Bindemittel aufnehmen, bindig gemischtkörnig Bstoff. Verw. AN Abrechng. Abtrag**
StL-Nr. 24112010991941
Schicht ohne Bindemittel aufnehmen
Schicht 'Geschiebelehm /-mergel'
Dicke '0,50 m für Bodenaustausch'

Fläche = Fahrbahn.
Materialklasse 'bindig gemischtkörnig Frostempfindlichkeitsklasse F3'

Baustoffgemisch nach Wahl des AN verwerten. Baustoffgemisch nach Unterlagen des AG.
Abrechnung nach Abtragsprofilen.
Menge: 21,000 m3

*Hinweis: Vorbemerkung Gleisrückbau*
Vorbemerkung Gleisrückbau
Der Rückbau der Bestandsgleisbereiche erfogt ausschließlich entsprechend Rahmenterminplan im Zeitraum der Totalsperrung vom 16.10. bis 02.11.2026

**001.01.02.040 Rahmengleis demontieren inkl. W4.16 und K4.16**
Rahmengleis demontieren inkl. W4.16 und K4.16
Schienenschnitte durchführen und Schnittstellen säubern.
Rillenschienen,
auf Icosit KC (2-Komponentensystem auf Polyurethanbasis)
oder gleichw. Material
Spurstangen lösen und ausbauen, einschl. Kleineisen.
Schienenkammern von Ortbetonfüllung säubern.
Schienen von anhaftenden Baustoffen säubern,
Material von der Baustelle entfernen und nachweislich
im Auftrag des AG entsprechend dem Kreislaufwirtschaftsgesetz
entsorgen (Verwertung oder Beseitigung).
Bis dahin verbleibt dieses im Eigentum des AG.
Die Nachweise sind nach konkreter Entsorgung
unverzüglich und chronologisch zusammengestellt dem AG
zu übergeben. Sie sind Grundlage jeglicher Abrechnung.
Mit der Schlussrechnung ist dem AG eine Gutschrift über
die nachgewiesenen tatsächlichen Entsorgungserlöse von
Schrott einzureichen.
Bezugsgröße: Gleislänge
Menge: 169,000 m

**001.01.02.050 Fugenverguss beidseitig der Schienen entfernen**
Fugenverguss beidseitig der Schienen entfernen
und Schienenkammern säubern.
Gleiseindeckung bestehend aus Gleisplatten bzw. Pflaster.
Komplettes Material von der Baustelle entfernen und
nachweislich im Auftrag des AG entsprechend dem
Kreislaufwirtschaftsgesetz unter Beachtung
des Entsorgungskonzeptes entsorgen
(Verwertung oder Beseitigung).
Bezugsgröße: m-Einfachgleis
Menge: 549,000 m

**001.01.02.060 Bestandsdübel entfernen**
Bestandsdübel zurückbauen
Bestandsankerpunkte mechanisch trennen oder ausbauen,
Dübellöcher mit Reparaturmörtel verschließen.
Ausgebautes Material zur Verwertung nach Wahl des AN von der Baustelle entfernen.
Menge: 629,000 St

**001.01.02.070 Edelstahlgeländer ausbauen, zwischenlagern, wiedereinbauen**
*** Pauschalposition
Edelstahlgeländer  ausbauen, zwischenlagern, wiedereinbauen
Edelstahlgeländer-Teilabschnitt am Gleis a. R. E.-Kamieth-Str. mit 4 Pfosten in Betonfundamenten beschädigungsfrei ausbauen.
Edelstahlgeländer am Lagerplatz AN zwischenlagern,
nach Fertigstellung des Bauabschnitts an ursprünglicher Stelle wieder einbauen.
Einschließlich mechanischem Trennschnitt für Ausbau und Verbindungsschweißung bei Wiedereinbau am Handlauf,
einschließlich Wiederherstellung der Fundamente,
einschließlich aller erforderlicher Erdarbeiten
Homogenbereich Auffüllung.
Überschüssigen Boden der Verwertung nach Wahl des AN zuführen.
Menge: 1,000 psch

##### 001.01.03 Baugruben/Leitungsgraben

*Hinweis: Vorbemerkung*
Vorbemerkung
Erschwernisse durch Einbauten, vorhandene Mauern, Schächte und Straßenabläufe u. ä. sowie Arbeiten in Kleinstflächen werden nicht gesondert vergütet.

**001.01.03.010 Boden für Leitungsgraben für Gleisdränage ausheben**
Boden für Leitungsgraben für Gleisdränage ausheben
einschließlich für Schachtbaugruben
Oberflächenaufbruch wird gesondert vergütet.
Abgerechnet wird nach der Länge des Leitungsgrabens,
gemessen in der Achse der Leitung.
Die Schachtbaugruben werden in der Achse der Leitung
ohne Berücksichtigung von Mehraushub durchgemessen.
Anschlußschacht nach Zeichnung.
Untergrund bestehend aus Auffüllung Sand / Kiesen
(siehe Baugrundgutachten).
Grabentiefe bis 0,75 m ab Planum,
Breite der Grabensohle bis 0,6 m.
Wasserhaltung bis zu einer Pumpenleistung von 10 m3
Fördermenge mal 5 m Förderhöhe je Stunde und Haltung
ausführen.
Aushub kann zum Verfüllen oberhalb der Leitungszone weiterverwendet werden.
Verfüllen des Grabens nach Verlegen der Leitung wird
gesondert vergütet.
Überschüssigen Aushub aufnehmen, laden und der Verwertung nach Wahl des AN zuführen.
Nachweis der Verwertung / Entsorgung ist dem AG vor Abrechnung vorzulegen.
Abgerechnet wird mit senkrechten Wänden.
Menge: 30,000 m

**001.01.03.020 Leitungsgraben herstellen eing. verd. Boden*Tiefe bis 1,25 m Rohr bis DN 150*m.Verb./+10 m3 W. lag. i./ver.o.Lz.*Aushub verwerten Abr. senkrecht**
Leitungsgraben profilgerecht herstellen. Straßenaufbruch wird gesondert vergütet.
In eingebautem und verdichtetem Boden.
Grabentiefe bis 1,25 m.
Breite der Grabensohle für Rohr bis DN 150.
Notwendigen Verbau entsprechend statischen und konstruktiven Erfordernissen herstellen, vorhalten und
entfernen. Offene Wasserhaltung bis zu einer Pumpenleistung von 10 m3 Fördermenge und 5,00 m Förderhöhe
je Stunde und Haltung ausführen.
Aushub zur Wiederverwendung innerhalb der Baustelle
lagern, nach Verlegen der Leitung in Graben oberhalb
der Leitungszone einbauen und verdichten einschl. ggf.
erforderlicher Wasserzugabe.
Zum Verfüllen nicht verwendeten Aushub nach Wahl des AN
verwerten.
Abrechnung mit senkrechten Wänden. Grabenbreite
nach DIN 18 300 ohne Berücksichtigung eines Verbaus.
Menge: 16,500 m

**001.01.03.030 Leitungszone verfüllen Boden liefern*Rohr DN 150**
StL-Nr. 241103440102
Boden in Leitungszone über Bettung einbauen und verdichten.
Boden des AN.
Rohr DN/ID 150.
Menge: 16,500 m

**001.01.03.040 Weimarmörtel liefern und einbauen**
Weimarmörtel liefern und einbauen
Liefern und Einbauen von fließfähigen und
selbsterhärtenden Verfüllmaterial nach Angaben AG.
Einbau in nicht zugänglichen bzw. nicht
verdichtbaren Bereichen.
Entsprechend ZTVE StB und ZTVA StB in der jeweils
gültigen Fassung, geeignet für den Einbau in
Verkehrsflächen, Ev2 >/ = 45 MN/m2.
Nach Aushärtung mit Spaten lösbar.
Materialnachweis liefern.
Mengenermittlung nach Aufmaß im eingebauten Zustand.
Material = Bodenmörtel
Einbau von Kleinmengen ca. 0,5 bis 1 m3
Menge: 8,500 m3

##### 001.01.04 Entwässerung

*Hinweis: Vorbemerkungen Entwässerungsanlagen*
Vorbemerkungen Entwässerungsanlagen

Vom AN in dieser Baumaßnahme neu zu verlegenden Leitungen sind durch diesen koordiniert einzubauen.

Dränageleitungen und Anschlussleitungen für die Gleisdränage und Gleisentwässerungskästen werden einschließlich aller erforderlichen Formstücke ausgeschrieben. Das heißt, dass sämtliche Bögen, Übergangsformstücke, Reduzierstücke für die Errichtung dieser Leitungen in den Einheitspreis der
Positionen einzurechnen sind.
Zusätzlich ausgeschriebene Formstücke (Abzweige, Bögen) sind für Anschlüsse weiterer Anlagen, z. B.  Stellkästen, Schienenschmieranlagen) an die Anschlussleitungen der Gleisentwässerung vorgesehen.
Grundsätzlich gilt:
Erschwernisse durch Einbauten, vorhandene Mauern, Schächte und Straßenabläufe u. ä. sowie Arbeiten in Kleinstflächen werden nicht gesondert vergütet.
Bei der Verlegung der Entwässerungsleitungen ist sicherzustellen, dass die Rohre leer laufen können, d.h. Unterbögen sind nicht zulässig DIN EN1610 beachten.
Alle Leitungen sind gelenkig an die Schächte anzuschließen.
Das zwischenzeitliche Verschließen mit Muffenstopfen sowie das Entfernen vorhandener Muffenstopfen zum Anschließen der Leitungen ist in die Einheitspreise einzurechnen.

**001.01.04.010 Verrohrten Sickerstrang herstellen**
Entwässerungsleitung komplett liefern und nach statischen
und konstruktiven Erfordernissen herstellen
Einschließlich aller erforderlicher Form- und Passstücke.
Notwendige Schachtanschlüsse werden nicht gesondert
vergütet.
Der Auftragnehmer hat in einem Spülprotokoll die
Funktionstüchtigkeit der Entwässerung durch eine
Endspülung der Rohre bis zum Kontrollschacht bzw.
bis zum Anschlusspunkt nachzuweisen.
Dränageleitung Rohr-DN 150 LP (Innendurchmesser).
Teilsickerrohr aus PE-HD
Verbundrohr (innen glatt, außen gewellt) aus PE-HD,
Rohrtyp C1 nach DIN 4262 Teil 1, mind. SN8,
Rohrverbindung mit Steckmuffe, Dichtung mit Dichtring
aus Elastomeren nach DIN 4060 Teil 1.
Filter I: polymerer Filterstoff (Geotextil)
Filter II: Einkornkies 8/16
Die Filterstabilität des gewählten Filterstoffes gegenüber den
anstehenden Erdstoffen ist vor dem Einbau nachzuweisen.
Auflager 'aus tonigem Sand 0/2 oder Mittelsand 0/2
mit Beimischung 10% Tonmehl'
Verlegetiefe (bis Fliessohle) über 0,75 bis 1,5 m.
Inkl. Lieferung sämtlichen Materials.
Einschließlich Erdarbeiten sowie gegebenenfalls erforderlichen Verbau ausführen. Aushub ab OK Gründungsplanum. Homogenbereich nach Unterlagen des AG. Aushub seitlich
lagern und zum Verfüllen verwenden. Überschüssigen Aushub nach Wahl des AN verwerten.
Menge: 35,500 m

**001.01.04.020 Anschlussleitung herstellen Rohr DN 150*PE-HD-Rohr Rohrverb.Wahl AN*Bettung Typ 1 Tiefe bis 1,25 m*Überdeckg.bis 1 m Ringst. Kl.SN 8**
StL-Nr. 2411031521111102
Anschlussleitung zum Schacht bzw. zur Sammelrohrleitung
nach statischen und konstruktiven Erfordernissen herstellen. Anschluss an Schacht bzw. Sammelrohrleitung
sowie Formstücke werden gesondert vergütet.
Rohr DN/ID 150.
Rohr aus PE-HD.
Rohrverbindung nach Wahl des AN.
Bettung nach DIN EN 1610, Typ 1 herstellen. Boden für
Leitungszone liefern und einbauen.
Fließsohlentiefe bis 1,25 m.
Überdeckungshöhe bis 1,00 m.
Ringsteifigkeit SN 8 nach DIN EN ISO 9969.
Menge: 16,500 m

**001.01.04.030 Videobefahrung Abwasserleitungen**
Videobefahrung Abwasserleitungen
Neue Dränage-, Abfluss- und Sammelleitungen
DN 150 bis 200
mittels computergesteuerter Video-Anlage in
Anwesenheit des AG kontrollieren.
Durchführung und Auswertung entsprechend Merkblätter
DWA-M 149-2 und MWA-M 149-3,
Bei Bedarf / Mängeln sind Bildaufnahmen anzufertigen.
Anfertigung eines Zustandsberichtes,
Fotos, CD/ DVD und Zustandsbericht ( 2-fach für AG),
werden nicht gesondert vergütet.
Mangelhafte Leitungen sind nach Korrektur erneut zu prüfen,
eine Vergütung hierfür erfolgt nicht.
Komplette Leistung einschl. aller notwendigen Arbeiten, Geräte
und Materialien.
Menge: 35,500 m

*Hinweis: Hinweis Einbauten*
Hinweis
Alle Einbauten, wie Gleisentwässerungskästen, Erdkästen für Schienenschmierung, eventuelle Gleisanschlusskästen u. ä. sind für die nachträgliche Einbringung der Gleiseindeckung unter Herstellung einer Anschlussfuge als Raumfuge, mit einer elastischen Isolierung zu versehen.
Die Elastizität der Isolierung der Einbauten gegenüber Eindeckung und Unterbau muss der Elastizität der Gleislagerung auf 3 cm Icosit entsprechen.

**001.01.04.040 Spül- und Kontrolschacht für den Anschluß von Sickerrohren, Aufl.Magerbeton**
Spül- und Kontrollschacht für den Anschluß von Sickerrohren
mit nachgewiesener Kamerabefahrbarkeit,
nachgewiesener Spülbarkeit der Rohrhaltungen und nachgewiesener Absaugbarkeit des Spülgutes, liefern und
einbauen.
Aus Kunststoff PE-HD mit Sandfang, DN 400,
mit Schacht-Aufsatzrohr aus PE-HD, DN 400, incl.
Muffe und Profildichtring.
Schacht-Aufsatzrohr auf entsprechende Einbautiefe
zuschneiden.
Einbau von Verschlußstopfen aus PE-HD zum Verschließen
nicht genutzter Abgänge - wasserdicht.
Reduzierstücke bzw. Adapter oder Abzweige für den
Anschluß von Sickerrohren einbauen.
Lichte Schachttiefe über 1 bis 1,5 m.
Gußschachtabdeckung, befahrbar, mit dazugehörigem
Gußring Klasse D 400 und Betonring.
Auflager aus steinfreien bindigem Boden (Sand, Kies,
oder Kiessand) eben herstellen und verdichten.
Material liefern.
Einbettung des Schachtgrundkörpers in Kiessand mit
einem Größtkorn von 20 mm. Material liefern.
Erdarbeiten sowie gegebenenfalls erforderlichen Verbau ausführen. Aushub ab OK Gründungsplanum.
Auflager aus Beton C 8/10, 10 cm dick herstellen.
Lichte Schachttiefe bis 1,50 m.
Homogenbereich nach Unterlagen des AG. Aushub seitlich
lagern und zum Verfüllen verwenden. Überschüssigen Aushub nach Wahl des AN verwerten.
Menge: 3,000 St

**001.01.04.050 Gleisentwässerung funktionstüchtig herstellen**
Gleisentwässerung funktionstüchtig herstellen
Das Herstellen von Bohrungen im Schienensteg wird
nicht gesondert vergütet.
Notwendige Erdarbeiten in Boden der Klassen 3 bis 5
für Abflussleitungen ausführen. Verfüllen der Leitungszone
mit Kiessand. Auffüllen und verdichten des
umgebenden Bereiches.
Der Auftragnehmer hat in einem Spülprotokoll die
Funktionstüchtigkeit der Gleisentwässerung durch
eine Endspülung der Rohre bis zum Kontrollschacht
bzw. bis zum Anschlusspunkt nachzuweisen.
Gleisentwässerungskasten (Mittelkasten) mit Überhöhung,
Spurweite 1000 mm, für Schienen 60R1/60R2,
Typ K40-GR-S-60R2-1000
der Firma h+r riecken Maschinenbau GmbH
mit mittigem, senkrechten Rohranschluss DN 150
(für Rohr DN/OD160),
Gleisentwässerungskasten wird durch AG beigestellt.
Rohr-DN/OD 160, Rohr aus PP, mit angeformter Steckmuffe
und Dichtungen nach DIN EN 1852,
einschließlich notwendiger Formstücke,
Anschluss an Sammelleitung.
Schlitze für Schienenentwässerung in beiden Rillenschienen
Schlitzlänge 150mm (zulässige Toleranz +/- 5mm),
Schlitzweite 24mm (zulässige Toleranz +/- 1mm),
Herstellung mechachnisch, im Bohrfräsverfahren
(NICHT durch Brennen) herstellen.
Entwässerungskasten auf dem Lagerplatz des AG durch AN
aufladen, zur Baustelle transportieren, abladen und montieren.
Entwässerungskasten mit isolierenden Material ummanteln,
Lagerung entsprechend Vorbemerkung beachten..
Inkl. aller notwendigen Arbeiten, Materialien
und Geräte.
Menge: 3,000 St

**001.01.04.060 Videobefahrung Abwasserleitungen der SV-Halle**
Videobefahrung Abwasserleitungen
im Zuge der Gleisbaumaßnahmen neu überbauter Abfluss- und Sammelleitungen der Stadt Halle DN 150 bis 300
mittels computergesteuerter Video-Anlage nach Abstimmung mit und in Anwesenheit des AG kontrollieren.
Durchführung und Auswertung entsprechend Merkblätter
DWA-M 149-2 und MWA-M 149-3,
Bei Bedarf / Mängeln sind Bildaufnahmen anzufertigen.
Anfertigung eines Zustandsberichtes,
Fotos, CD/ DVD und Zustandsbericht ( 2-fach für AG),
werden nicht gesondert vergütet.
Mangelhafte Leitungen sind nach Korrektur erneut zu prüfen,
eine Vergütung hierfür erfolgt nicht.
Komplette Leistung einschl. aller notwendigen Arbeiten, Geräte
und Materialien.
Menge: 20,000 m

##### 001.01.05 Tragschichten, Gleistragplatte

*Hinweis: Vorbemerkung Tragschichten*
Vorbemerkung Tragschichten
Der Einbau von ungebundenem Tragschichtmaterial ist unter und neben der Stahlfaserbetontragplatte sowie der Stahlbetonwanne des neu eingeordneten Aufstellgleises, also außerhalb der verbleibenden Betontragplatten der Bestandsgleise einzubauen.

Die Leistung des Einbaus einer 30 cm HGT im Zuge des Bodenaustauschs neben den EÜ-Fundamenten, also im Bereich der Stahlbetonwanne ist in der BTG 009.01 enthalten.

**001.01.05.010 Frostschutzschicht B2 nach ZTV-StB LSBB 13/14**
Frostschutzschicht B2 nach ZTV-StB LSBB 13/14
aus Baustoffgemisch für Frostschutzschichten liefern und
herstellen im Gleisbereich, nach Zeichnung,
Baustoffgemisch 0/45, Brechkorngemisch aus Naturstein,
Verformungsmodul Ev2 auf der Oberfläche min 120 MN/m2,
Einbaudicke im Mittel 34 cm.
natürliches Baustoffgemisch ohne RC-Baustoffe.
Erschwernisse durch Einbauten, Schächte und Straßenabläufe
werden nicht gesondert vergütet.
Abgerechnet wird nach Auftragsprofilen.
Menge: 70,000 m3

**001.01.05.020 Schottertragschicht B1 nach ZTV-StB LBB LSA 13**
Schottertragschicht B1nach ZTV-StB LBB LSA 13
aus Baustoffgemisch für Schottertragschichten
Einbau im Gleisbereich,
Material = Schotter.
Körnung 0/56.
Einbaudicke 20 cm.
Einbau als Füllmaterial in schmalen Streifen zwischen
Betongleistragplatte und Bordbegrenzung sowie zwischen den
Betongleistragplatten,
Verformungsmodul Ev2 auf der Oberfläche min. 150 MN/m2.
Baustoffgemisch ohne RC-Baustoffe.
Erschwernisse durch vorhandene Entwässerungsbauteile
und Einbauteile von Versorgungsunternehmen sind
einzurechnen.
Menge: 208,000 m2

**001.01.05.030 vorhandene Tragschicht ohne Bindemittel Oberfläche abtragen 4 bis max. 8 cm**
vorhandene Tragschicht ohne Bindemittel Oberfläche abtragen
Abtragsbereich im Hauptgleis Achse 120
Stetig veränderliche Abtragsdicke gemäß Unterlagen AG abschürfen. Abtragsdicke 1 bis max. 4 cm.
Ebenheit wiederherstellenund nachverdichten,
Max. Abweichung von der Sollhöhe +1/-1 cm
Abgeschürfte Schicht nachverdichten,
Verformungsmodul Ev2 mind. 150 MN/m2,
Verwertung Abtragsmaterial nach Wahl des AN.
Abrechnung erfolgt nach bearbeiteter Fläche
Menge: 52,000 m2

**001.01.05.040 PE-Folie Diche 0,2 mm verlegen**
PE-Folie Diche 0,2 mm verlege
unter den Betonflächen zur Verhinderung des Absickerns des
Zementleims, einschließlich mater
Überlappung von mind. 30 cm an den Folienrändern sind
einzukalkulieren.
Menge: 98,500 m2

*Hinweis: Vorbemerkung Gleistragplatte*
Vorbemerkung
Vor Herstellung der Gleistragplatte ist der Untergrund vorzunässen.
Diese Leistung wird nicht separat vergütet und ist in die Leistungsposition einzukalkulieren.

**001.01.05.050 Gleistragplatte aus Stahlfaserbeton herstellen**
Gleistragplatte aus Stahlfaserbeton herstellen
Plattendicke 20 cm, Breite1,80 m.
Stahlfaserbeton nach DIN EN 206-1 / DIN 1045-2 und
allgemeiner Bauaufsichtlicher Bauteilzulassung
(Zulassung ist vom Betonlieferanten zur Verfügung zu stellen).
Liefern un Herstellen einer Beton-Gleistragplatte aus
Stahlfaserbeton auf bauseits hergestellte, ausreichend verdichteter Tragschicht (Frostschutzschicht),
Ev2 = 120 MN/m2, Ev2/Ev1 = 2,5, und Trennlage aus PE Folie,
Seitenschalung der Gleistragplatte nach Wahl des AN liefern
und herstellen.
Beton C30/37, XC2 XD1, XF4, XA1, (LP, FM) Konsistenz F2,
schnellerhärtender, frühhochfester Beton.
Alle erforderlichen Aufwendungen für die Betonrezeptur des AN
- speziellen Zementsorten, Zusätze zur Erhöhung der
Frühfestigkeit, Fließmittel, Luftporenbildner usw. sind in den
Einheitspreis einzurechnen.
Eine gesonderte Vergütung der Betonzusätze erfolgt nicht.
Spezielle notwendige Nachbehandlungsmaßnahmen sind
ebenfalls einzurechnen.
Der Beton muss nach 7 Tagen die 28-Tage Festigkeit eines
C30/37 hinsichtlich Druckfestigkeit und Biegezugfestigkeit
aufweisen.
Stahlfaserzugabe nach statischer Berechnung
Menge 35 kg/m3,
Typ HE + 1/60, ArcelorMittal oder gleichwertig
Beton liefern und einbauen,
höhengerecht abziehen und mit Innenrüttler verdichten,
Beton fördern mittels geeigneter Betonpumpe incl. Rohr- und
Schlauchleitungen bzw. Einbau mit dem Fahrmischer,
Ebenheit = 6 mm / 4 m nach ZTV Beton StB in der gültigen
Fassung,
Scheinfugen herstellen im Abstand von 8,00 m ohne elastische Fugenversiegelung in gesonderter Position,
Randfugen als Pressfugen herstellen.
Entwässerungsbohrungen (Sickerlöcher) DN300 sind in die Gleistragplatte längs im Abstand von 3,00 m wechselseitig unter der linken und rechten Schiene sowie Schiene und Bord einzubringe, die Bohrungen werdengesondert vergütet.
Erforderliche Aussparungen für alle Einbauten wie
Gleisentwässerungskästen, Gleisanschlusskästen vor der
Betonage schalen.
Fabrikat: Beton Steelcrete ® oder gleichwertig
Hersteller /  Fabrikat
: '....................................................'

vom Bieter einzutragen
Menge: 79,000 m2

**001.01.05.060 Gleistragplatte aus Kunststoffaserbeton herstellen**
Gleistragplatte aus Kunststoffaserbeton herstellen
Plattendicke 20 cm, Breite1,80 m.
Stahlfaserbeton nach DIN EN 206-1 / DIN 1045-2 und
allgemeiner Bauaufsichtlicher Bauteilzulassung
(Zulassung ist vom Betonlieferanten zur Verfügung zu stellen).
Liefern un Herstellen einer Beton-Gleistragplatte aus
Stahlfaserbeton auf bauseits hergestellte, ausreichend verdichteter Tragschicht (Frostschutzschicht),
Ev2 = 120 MN/m2, Ev2/Ev1 = 2,5, und Trennlage aus PE Folie,
Seitenschalung der Gleistragplatte nach Wahl des AN liefern
und herstellen.
Beton C30/37, XC2 XD1, XF4, XA1, (LP, FM) Konsistenz F2,
schnellerhärtender, frühhochfester Beton.
Alle erforderlichen Aufwendungen für die Betonrezeptur des AN
- speziellen Zementsorten, Zusätze zur Erhöhung der
Frühfestigkeit, Fließmittel, Luftporenbildner usw. sind in den
Einheitspreis einzurechnen.
Eine gesonderte Vergütung der Betonzusätze erfolgt nicht.
Spezielle notwendige Nachbehandlungsmaßnahmen sind
ebenfalls einzurechnen.
Der Beton muss nach 7 Tagen die 28-Tage Festigkeit eines
C30/37 hinsichtlich Druckfestigkeit und Biegezugfestigkeit
aufweisen.
Stahlfaserzugabe nach statischer Berechnung
Menge 35 kg/m3,
Typ HE + 1/60, ArcelorMittal oder gleichwertig
Beton liefern und einbauen,
höhengerecht abziehen und mit Innenrüttler verdichten,
Beton fördern mittels geeigneter Betonpumpe incl. Rohr- und
Schlauchleitungen bzw. Einbau mit dem Fahrmischer,
Ebenheit = 6 mm / 4 m nach ZTV Beton StB in der gültigen
Fassung,
Scheinfugen herstellen im Abstand von 8,00 m ohne elastische Fugenversiegelung in gesonderter Position,
Randfugen als Pressfugen herstellen.
Entwässerungsbohrungen (Sickerlöcher) DN300 sind in die Gleistragplatte längs im Abstand von 3,00 m wechselseitig unter der linken und rechten Schiene sowie Schiene und Bord einzubringe, die Bohrungen werdengesondert vergütet.
Erforderliche Aussparungen für alle Einbauten wie
Gleisentwässerungskästen, Gleisanschlusskästen vor der
Betonage schalen.
Fabrikat: Beton Steelcrete ® oder gleichwertig
Hersteller /  Fabrikat
: '....................................................'

vom Bieter einzutragen
Menge: 19,500 m2

**001.01.05.070 Betonnachbehandlungsmittel aufbringen**
Betonnachbehandlungsmittel aufbringen
Oberflächenschutzsystem für Stahlbetonbauteile nach
Herstelleranweisung in mehrerem Arbeitsgängenbei bzw. nach
der Tragplattenbetonage frisch in frisch aufbringen.
Bauteil: Betontragplatte
Oberfläche unterschiedlich geneigt.
Stoff in mindestens zwei Arbeitsgängen auftragen.
Produktangabe Nachbehandlungsmittel:
Hersteller /  Fabrikat
: '....................................................'

vom Bieter einzutragen
Menge: 98,500 m2

**001.01.05.080 Querfuge in Betongleistragplatte herstellen**
Querfuge in Betongleistragplatte herstellen
Scheinfuge nach ZTV Beton StB in der jeweils gültigen
Fassung.
Querfugen schneiden.
Fugenabstand: 6,00 m
Fugentiefe: 10 cm
Dicke der Betontragplatte 20 cm
Menge: 38,200 m

**001.01.05.090 Sickerlöcher in der Betontragplatte herstellen**
Sickerlöcher in der Betontragplatte herstellen
Betontragplatte 20 cm dick,
aus Stahl- /kunststoffaserbeton C30/37.
Sickerlöcher DU 300 mm mittels verlorener Schalung nach Wahl AN herstellen.
Im Längsschnitt aller 3m, entsprechend Regelquerschnitt
zwischen Gleis und Bord sowie zwischen den Gleisen,
Sickerlöcher durchgängig mit Dränbetontragschichtmaterial
entsprechend Merkblatt DBT verfüllen.
Sickerlöcher mit Filtervlies bzw. wasserdurchlässigem
Geotexteil Klasse 2 auf OF-Betontragschicht abdecken.
Inkl. aller notwendigen Arbeiten, Materialien
und Geräten.
Menge: 76,000 St

**001.01.05.100 Trennung Betonage von Bauteilen durch Styropor**
Trennung Betonage von Bauteilen durch Styropor
Herstellung der Trennung z. B. vorhandener oder neu gebauter Schächte, Gleisentwässerungskästen, Gleisanschlusskästen usw. durch Styropor- / Schaumstoffstreifen 200/5 mm,
einschließlich des Materials.
Abrechnung erfolgt nach Streifenlänge.
Menge: 25,000 m

**001.01.05.110 Trackelast-Matte**
Trackelast-Matte
Trackelast-Matte oder glw.
in den Dicken 20 mm - 40 mm
im Bereich der Sickerlöcher unter dem Schienenfuß liefern, zuschneiden und einbauen,
ggf. mehrlagig zum Schließen des Hohlraums.
Menge: 142,000 Stk

**001.01.05.120 Fugen für Vetag Schleifen herstellen**
Fugen für Vetag Schleifen herstellen
Fugen für Induktionsschleifen einschl. Zuleitung bis
zum Gleisanschlußkasten
Schleifenform: kubische acht
Größe: 1,40 x 0,80 m
Verlegung zwischen den Schienen. Anschlußdraht bis
Anschlußkasten an Schiene führen.
Lage der Schleifen einmessen, Fugen schneiden bzw.
fräsen, scharfe Fugenkanten sind abzuschrägen,
Fugen säubern und ausblasen, ggf. trocknen.
Nach Verlegen der Schleifen sind die Fugen fachgerecht
mit bituminösen Material zu vergießen .
Fugentiefe: bis 40 mm
Fugenbreite: höchstens 10 mm
Menge: 5,000 St

*Hinweis: Vorbemerkung Gleistragplatte*
Vorbemerkung
Vor Herstellung der Gleistragplatte ist der Untergrund vorzunässen.
Diese Leistung wird nicht separat vergütet und ist in die Leistungsposition einzukalkulieren.

##### 001.01.06 Gleisbau

*Hinweis: Vorbemerkungen Gleisbau*
Vorbemerkungen Gleisbau
Für den Gleisbau werden durch die HAVAG folgende Materialien frei Baustelle bzw.
Zwischenlager des AN beigestellt:
- Weichen und Kreuzungen
- Schienen
- Spurstangen (normal, isoliert)
- Gleisentwässerungskästen
- Gleisanschlusskästen
- Schienen- und Gleisverbinder
bzw. über Rahmenverträge durch die HAVAG bestellt:
- Schienenschmieranlagen

Die Schienenschmieranlagen werden durch die HAVAG selbst montiert und in Betrieb genommen.

Alle Einbauten wie Erdkästen für Schienenschmierung, eventuelle Gleisanschlusskästen u. ä. sind für die nachträgliche Einbringung der Gleiseindeckung unter Herstellung einer Anschlussfuge als Raumfuge, mit einer elastischen Isolierung zu versehen.
Die Elastizität der Isolierung der Einbauten gegenüber Eindeckung und Unterbau muss der Elastizität der Gleislagerung auf 3 cm Icosit entsprechen.

**001.01.06.010 Korrekturschleifen mit Feinfräse**
Korrekturschleifen mit Feinfräse
auf Bestandsbetontragplatte im Bereich des Schienenfußes.
Fräsbreite: 25 cm
Frästiefe. 1,5 cm
Fräsbereiche nach Bestätigung durch AG bearbeiten.
Einschließlich aller erforderlicher und geeigneten Maschinen, Geräte und Materialien,
Fräsgut nach Wahl des AN der weiteren Verwertung zuführen, einschließlich entsprechender Nachweise zur Vorlage an den AG, einschließlich ggf. erforderlicher Gebühren.
Abrechnung erfolgt nach Fräslänge.
Menge: 86,000 m

**001.01.06.020 Gleis verlegen und montieren**
Gleis verlegen und montieren
Das Verschweißen wird gesondert vergütet.
Rahmengleis, mit einfachen Spurstangen aus Flachstahl (ohne Umhüllung).
Gleis aus gebogenen und geraden Rillenschienen 59R2 / 60R2
für Innen- und Aussenschiene (R>=30m).
Schienenlängen bis 15,00 m.
Schienen, Spurhalter und Befestigungmittel werden durch
die HAVAG frei Baustelle unabgeladen beigestellt.
Schienen, Spurhalter und Befestigungmittel durch AN abladen,
zur Einbaustelle transportieren und montieren.
Stahlsorte nach DIN EN14811, R290 GHT,
Rahmengleis mit Hartholzklötzchen in Lage und Höhe genau ausrichten, gegenseitige Höhenlage +/- 2 mm.
Schienenfüße mit ICOSIT KC 340/45 fachgerecht und
den gleisspezifischen Anforderungen entsprechend untergießen,
einschließlich des Auf- und Abbaues der Lehre für Unterguß
bzw. notwendiger Dämmchen.
Kein ICOSIT-Überstand über Schienenfuß.
Untergussausbildung entsprechend Zeichnung, Unterguss- stärke 30 mm, zulässige Toleranzen -10 mm bis +10 mm,
Gleislängsneigungen bis 31 %o.
Das ICOSIT ist durch den AN zu liefern.
Sämtlicher baubedingter Mehrverbrauch an ICOSIT z. B. infolge der Ausreizung der Toleranzen, der Überhänge infolge der eingebrachten Schalung, der Eingußtüllen sowie des fachgerechten Untergusses aller Gleis- und Schieneneinbauten sind einzukalkulieren.
Inkl. aller notwendigen Arbeiten, Materialien und Geräte.
Bauzeitliche Ankerpunkte sind in den Einheitspreis einzurechnen.
Bezugsgröße: m-Einfachgleis
Menge: 157,500 m

**001.01.06.030 Rillenschienenweiche W4.16n, W4.27 einbauen**
Rillenschienenweiche W4.16n, W4.27 einbauen
Bauart:
EW 60R2 50/30 - r - el (Sp), Spurweite 1000 mm,
Betriebliche Weichennummern: 4.16n und 4.27
ausgerüstet mit:
Erdkasten für HW60AVV-ZVV mit
Adapterahmen für HW61AVV-ZVV,
(Originalausführung der Fa. Hanning und Kahl)
mit innenliegenden Anschlusskästen (Prüfklemmkasten, Magnetkasten).
Elektrischer Kammmerheizung, mit beidseitigen Schutzkästen
und dazwischen liegendem Anschlusskasten,
Heizstäbe 1200 W,incl. Schutzrohre aus Edelstahl.
Die Weiche wird durch die HAVAG frei Baustelle beigestellt.
Das Abrufen der Konstruktion, das Abladen auf der Baustelle, der Transport zur
Einbaustelle sowie der Einbau auf der vorbereiteten Betontragplatte sind Bestandteil
der Position und somit Aufgabe des AN.'
Einbau nach Zeichnung vom Weichenwerk, vor Einbau der Konstruktion sind die
Weichenteile bereits zu Großteilen vorzuschweißen.
Rahmenkonstruktion mit Hartholzklötzchen in Lage und
Höhe genau ausrichten, gegenseitige Höhenlage +- 2 mm.
Schienenfüße mit ICOSIT KC 340/45 fachgerecht
und den gleisspezifischen Anforderungen entsprechend untergießen,
einschließlich des Auf- und Abbaues der Lehre für Unterguß bzw. notwendiger Dämmchen.
Kein ICOSIT-Überstand über Schienenfuß.
Untergussausbildung entsprechend Zeichnung,
Untergussstärke 30 mm,
zulässige Toleranzen -10 mm bis +10 mm,
Gleislängsneigungen bis 25 %o.
Das ICOSIT ist durch den AN zu liefern.
Sämtlicher baubedingter Mehrverbrauch an ICOSIT z. B. infolge der Ausreizung der
Toleranzen, der Überhänge infolge der eingebrachten Schalung, der Eingußtüllen
sowie des fachgerechten Untergusses aller Gleis- und Schieneneinbauten sind
einzukalkulieren.
Bauzeitliche Ankerpunkte sind in den Einheitspreis einzurechnen.
Inkl. aller notwendigen Arbeiten, Materialien
und Geräte.
Menge: 2,000 St

**001.01.06.040 Einfache-Rillenschienen-Ab-Kreuzungs-Weiche einbauen**
Menge: 1,000 St

**001.01.06.050 Rillenschienenkreuzung K4.16n einbauen**
Rillenschienenkreuzung K4.16n einbauen
Die Kreuzung wird durch die HAVAG frei Baustelle beigestellt.
Das Abrufen der Konstruktion, das Abladen auf der Baustelle, der Transport zur
Einbaustelle sowie der Einbau auf der vorbereiteten Betontragplatte sind Bestandteil
der Position und somit Aufgabe des AN.'
Einbau nach Zeichnung vom Weichenwerk,
Rahmenkonstruktion mit Hartholzklötzchen in Lage und
Höhe genau ausrichten, gegenseitige Höhenlage +- 2 mm.
Schienenfüße mit ICOSIT KC 340/45 fachgerecht
und den gleisspezifischen Anforderungen entsprechend untergießen,
einschließlich des Auf- und Abbaues der Lehre für Unterguß bzw.
notwendiger Dämmchen.
Kein ICOSIT-Überstand über Schienenfuß.
Untergussausbildung entsprechend Zeichnung,
Untergussstärke 30 mm,
zulässige Toleranzen -10 mm bis +10 mm,
Gleislängsneigungen bis 25 %o.
Das ICOSIT ist durch den AN zu liefern.
Sämtlicher baubedingter Mehrverbrauch an ICOSIT z. B. infolge der Ausreizung der
Toleranzen, der Überhänge infolge der eingebrachten Schalung, der Eingußtüllen
sowie des fachgerechten Untergusses aller Gleis- und Schieneneinbauten sind
einzukalkulieren.
Bauzeitliche Ankerpunkte sind in den Einheitspreis einzurechnen.
Inkl. aller notwendigen Arbeiten, Materialien
und Geräte.
Menge: 1,000 St

**001.01.06.060 Ankerpunkte für Rahmengleis mit Rillenschienen 59R2 / 60R2 einbauen**
Ankerpunkte einbauen für Rahmengleis mit Rillenschienen 59R2 / 60R2
zur Erhöhung des Querverschiebewiderstandes herstellen,
auf Betontragplatte mit Unterguss.
Ankerpunktmaterial ist durch den AN zu liefern.
(Ankerpunktmaterial: Klemmelement, Exzenterelement, PVCIsokappe,
Distanzunterlagen in 1,2,5 und 10 mm Stärke und
die Ankerstangen Durchmesser 24 mm mit
Befestigungselementen)
Ankerpunkt nach Zeichnung Loth Ex 130121-ke
oder gleichwertiges Produkt.
Angebotenes Produkt
: '....................................................'

Angabe im Bieterangabenverzeichnis
Anordnung aller 1,00 m in Bögen und Übergangsbögen
und aller 1,50m im geraden Gleis (Weichen gerader Strang),
jeweils innen und außen an beiden Schienen.
Bohrung senkrecht in der Betontragplatte einbringen
Bohrlochherstellung, Bohrnenndurchmesser und Vorbereitung
des Bohrloches für den Verguss nach Vorgaben des
Herstellers des Verankerungssystems,
Eingießen des Ankerstabes mit RAILBOND
(2-komponentiger Reaktionsharzkunststoff,
geprüft nach DIN EN 1504-6 Verankerung von
Bewehrungsstäben)
Produkteigenschaften entsprechend beiliegendem
Technischem Datenblatt (Seite 1-4)
Vergussmaterial RAILBOND ist durch den AN zu liefern.
Hersteller:
IQ Pack GmbH
Railsystems
An der Plüschweberei 50
49929 Grefrath
oder gleichwertiges Produkt.
Angebotenes Produkt:
: '....................................................'

Angabe im Bieterangabenverzeichnis
Einbau der Ankerstangen entsprechend beiliegender
Montageanweisung (Seite 1-2).
Klemmplatte horizontal und vertikal kraftschlüssig am
Schienenfuß anliegend zur Fixierung der Schiene anbringen
und nach dem Erhärten des Injektionssystems die Mutter
anziehen.
Empfohlenes Anzugsmoment unter "Baustellenbedingungen",
also mit Flugrost und trocken 220 Nm,
blank und leicht geölt (wie Lieferzustand) kann das
Anzugsmoment auf 175 Nm verringert werden.
Anziehen mit Drehmomentschlüssel.
Die Klemmplatten müssen durch den Einbau der
Futterscheiben vollflächig und kraftschlüssig auf der
Betontragplatte aufliegen.
Einbautoleranz 1,5 mm seitlich zum Schienenfuß und
Mindestspalt zwischen Auflagerebene der Klemmplatte und
Oberkante Schienenfuß von 0,2 bis 1,0 mm in der Höhe,
Einschließlich aller notw. Arbeiten, Materialien und Geräte.
Bezugsgröße: Stück Ankerpunkt
Menge: 800,000 St

*Hinweis: Vorbemerkung Schweißungen*
Vorbemerkung Schweißungen
Die tatsächlich benötigte Anzahl an Schweißungen der nachfolgenden Position kann abweichen, da die Erstellung des Schienenbiege- und Teilungsplanes für die Materialbereitstel- lung in einem gesonderten Los ausgeschrieben ist und somit die Anzahl der Schweißungen nicht ausgezählt werden kann.

**001.01.06.070 Elektr.. Lichtbogen Handschienenschweißungen GHT durchführen**
Elektrische-Lichtbogen-Handschweißung durchführen für Schienenbereiche GHT.
Vorbereiten und Herstellen der Schweißlücke,
Warmbearbeiten und Wärmebehandeln,
Schienenkopf profilgerecht schleifen.
Schweißung und Unterlage säubern.
Es darf nur von der HAVAG zugelassenes Schweißpersonal
zum Einsatz kommen.
Die gültigen Hinweise zur Durchführung von Schweißarbeiten
im Gleisnetz der HAVAG sind zu beachten.
Schweißverfahren: Elektrische-Lichtbogen-Handschweißung.
Elektrische-Lichtbogen-Handschweißung zwischen
Rillenschienen 59R2 / 60R2, R290 GHT mit Rillenschienen
59R2 / 60R2, R290 GHT
Angebotene Schweißzusatzwerkstoffe für Schienenfuß,
-seg, 2/3 –kopf und obere Drittel Schienenkopf,
Inkl. aller notwendigen Arbeiten, Materialien und Geräte.
Angabe im Bieterangabenverzeichnis

angebotene Schweißzusatzwerkstoffe:
 Fabrikat
: '....................................................'

vom Bieter einzutragen
Menge: 62,000 St

**001.01.06.075 Elektr.. Lichtbogen Handschienenschweißungen durchführen**
Elektr.. Lichtbogen Handschienenschweißungen durchführen
Elektrische-Lichtbogen-Handschweißung durchführen.
Vorbereiten und Herstellen der Schweißlücke,
Warmbearbeiten und Wärmebehandeln,
Schienenkopf profilgerecht schleifen.
Schweißung und Unterlage säubern.
Es darf nur von der HAVAG zugelassenes Schweißpersonal
zum Einsatz kommen.
Die gültigen Hinweise zur Durchführung von Schweißarbeiten
im Gleisnetz der HAVAG sind zu beachten.
Schweißverfahren: Elektrische-Lichtbogen-Handschweißung.
Elektrische-Lichtbogen-Handschweißung zwischen
Rillenschienen 59R2 / 60R2, R260 mit Rillenschienen
59R2 / 60R2, R260,
Inkl. aller notwendigen Arbeiten, Materialien und Geräte.
Angabe im Bieterangabenverzeichnis

angebotene Schweißzusatzwerkstoffe:
 Fabrikat
: '....................................................'

vom Bieter einzutragen
Menge: 62,000 St

**001.01.06.080 Schlussschweißung durchführen**
Elektrische-Lichtbogen-Handschweißung durchführen.
Schlussschweißung
Vorbereiten und Herstellen der Schweißlücke,
Warmbearbeiten und Wärmebehandeln,
Schienenkopf profilgerecht schleifen.
Schweißung und Unterlage säubern.
Es darf nur von der HAVAG zugelassenes Schweißpersonal
zum Einsatz kommen.
Die gültigen Hinweise zur Durchführung von Schweißarbeiten
im Gleisnetz der HAVAG sind zu beachten.
- Gültiger Eignungsnachweis der Schweißaufsicht für SFI
  und SFM, zu Schweißarbeiten in Betriebsgleisen der
  DB AG nach Ril 826.
- Eignungsnachweis Fachbauleiter Spannungsausgleich
- qualifiziertes Schweißpersonal, welches für die
  ausgeschreibene Art der Schweißung ausgebildet ist.
Schweißverfahren: Elektrische-Lichtbogen-Handschweißung.
Elektrische-Lichtbogen-Handschweißung zwischen
Rillenschienen 59R2 / 60R2, R290 GHT mit Rillenschienen
59R2 / 60R2, R290 GHT

angebotene Schweißzusatzwerkstoffe:
 Fabrikat
: '....................................................'

vom Bieter einzutragen
Der Spannungsausgleich bei der Schlußschweißung im
lückenlosen Gleis darf nur von Personen mit einer
Zulassung der Aufsichtsstelle Oberbauschweißen der
Deutschen Bahn AG durchgeführt werden.
Übergabe der Protokolle der Schlussschweißung
gemäß VDV-OR
Inkl. aller notwendigen Arbeiten, Materialien
und Geräte.
Beseitigung und Entsorgung der Abfälle sind in den EP einzurechnen.
Menge: 12,000 St

**001.01.06.090 Zulage für Schienenstoßnachbearbeitung**
Menge: 74,000 St

**001.01.06.100 Herstellung der Vergusstemperatur**
Herstellung der Vergusstemperatur
Für die Einbringung des Schienenuntergusses bei niedrigen
Temperaturen, sind die Schienen und die Betontragplatte
vorzuwärmen um ein zu schnelles Abkühlen / Erstarren des
Untergusses zu verhindern.
Schienentemperatur um mind. 10°C künstlich anheben und
halten.
Abrechnung nach m-Einfachgleis.
Menge: 238,000 m

**001.01.06.110 Rillenschienen reinigen**
Rillenschienen reinigen
Anhaftende und eingefahrene Verunreinigung in Schienen 60R2 / 59R2
im Bereich der Schienenrille mit geeignetem Gerät mechanisch entfernen,
ausstemmen.
Nachfolgend die Schienenrille mit Kärcher reinigen.
Überschüssiges Material in Eigentum des AN übernehmen
und von der Baustelle entfernen.
Inkl. aller notwendigen Arbeiten, Materialien
und Geräte.
Die Leistung ist insbesondere vor Inbetriebnahme der Gleisanlage
zu erbringen, aber auch während der Bauzeit sind Verunreinigungen
ständig zu entfernen (z. B. für Befahrbarkeit bei Oberleitungsarbeiten
und Fahrdrahtzug).
Bezugsgröße: m-Einfachgleis
Menge: 500,000 m

**001.01.06.120 Schienenkopfentzunderung durchführen**
Schienenkopfentzunderung durchführen
Bei Schienenprofilen 59R2 / 60R2 den Fahrspiegel auf einer
Breite von 40 mm maschinell entzundern mit Schleifkörpern
(Satinierscheiben), die mit konstantem Druck beaufschlagt
werden und mit 15 bis 45 m/s Umfangsgeschwindigkeit
arbeiten,
z. B. CEMAFER Schienenentzunderungsmaschine DK3 oder
ähnliche.
Das Schleifmittel der Satinierscheiben kann bestehen aus:
- einer kombinierten Ausführunf mit Vlies- und
Schleifgewebelamelle,
die Vliesqualität in A 80 und
die Schleifgewebezwischenlagen in P40
oder
- nur aus Vlies in der Qualität extra coarse (extra grob).
Schienenkopfentzunderung um das einwandfreie Funktionieren
des Laufes und der Signalströme zu garantieren.
Anfallendes Material ist durch den AN aufzunehmen und zu
entsorgen.
Inkl. aller notwendigen Arbeiten, Materialien und Geräte.
Bezugsgröße: m-Einfachgleis
angebotenes Fabrikat / Modell
: '....................................................'

vom Bieter einzutragen
Menge: 238,000 m

**001.01.06.130 Gleisabschluss liefern, montieren und einbauen**
Gleisabschluss- liefern, montieren und einbauen
Klose Bremsprellbock Typ 504 od.glw.
Gleisabschluss für Straßenbahnen liefern und montieren,
kurze Bauform, inkl. Sh2-Scheibe mittig montiert.
Spurweite 1000 mm, Schienenprofil 60R2
Gesamtbreite 1800 mm
Bauhöhe: 800 mm über SO
Farbgebung nach Vorgabe AG
Gleisabschluss vor Herstellung Deckenschluss montieren.
Gleisabschluss durch AN zu liefern.
Konstruktionszeichnung zur Freigabe beim AG vorlegen.
Inkl. aller notwendigen Arbeiten, Materialien und Geräten.
Menge: 1,000 St

*Hinweis: Vorbemerkung Schienenschmieranlage*
Vorbemerkungen Schienenschmieranlage
Die Schienenschmieranlagen werden durch die HAVAG selbst montiert und in Betrieb genommen.
Zwecks zeitnaher Komplettierung der Anlagen, ist der AG 14 Tage vor der Montage von mindestens zwei Gleisverteiler-/ Schlauchanschlusskästen und einem Pumpenschranksockel unter Tel. 0345 5815 420 zu informieren.

Die weitere technische Ausrüstung dieser vorgerüsteten Anlage ist nicht Bestandteil dieser Ausschreibung.
Tiefbauleistungen für die Errichtung der Anlagen (Verrohrungen, Fundamente für die
Pumpenschränke, Einbau der Schranksockel) sind im Titel 003.01 Tiefbau und Bauteile für Bahnstromanlagen erfasst.
Einbauskizzen als Anlagen zur Baubeschreibung beachten!
Gleisverteiler an den Schmierstellen
- Je 1 Progressivverteiler ZP-AG007, 0,07 cm' je Ausgang,
12 Auslässe, hoher Durchfluss, mit Drosseleinsatz und
Rückschlagventil, 2/2-Wege Magnetventil 24VDC und
Überwachungsschalter,
Absperreinrichtung und Manometer zur Druckanzeige,
Verschraubungskit, anschlussfertig im Edelstahlkasten
L600 x B300 x H120 mm montiert
Gleissensor zur Fahrzeugerfassung:
[Fahrzeugwerte: Radbreite (Rb) 95mm;
Spurkranzhöhe (Sh) 17 bis 22mm, -breite (Sd) (10mm unter
Messkreisebene) 12 bis 22mm]
- Der Halter für den Gleissensor ist mit Schrauben
M6 Edelstahl V4A zu befestigen.
- Vorrüstung (elektrisch und hydraulisch) nur im
Pumpenschrank, für den späteren Anschluss von zwei
weiteren Gleisverteilerkästen mit je 12 Schmierstellen
Bohrlochabstände und Verteilung:
Bohrlochabstände ca. 500mm
Bogenaußenschienen 4x Fahrkante
Bogeninnenschienen 2x Fahrkante, 2x Fahrfläche im Wechsel
Bei Notwendigkeit Leitschienen der Bogenaußenschienen 2x
im Abstand von 1000mm,
Bei Notwendigkeit Leitschienen der Bogeninnenschienen 2x
im Abstand von 1000mm,
Ausführung, Herstellung und Verschluss der Bohrungen
entsprechend Anlage 11 zur Baubeschreibung.

**001.01.06.140 Schienenschmieranlage**
Schienenschmieranlage
Überflurschienenschmieranlage in Vollausrüstung mit zwei
Schmierstellen, in der ZV der Weiche W4.22 und am Gleisbogen a.R. Ernst-Kamieth-Str.,
Lieferung, Montage und Inbetriebnahme,
im Weichenbereich ohne Schutzkasten
Schmierkanal- u. Sensorbohrungen in den Schienen
mit je 12 Schmierstellen.
Material Überflur
Material liefern für eine stationäre Schienenschmieranlage in
Überflurausführung für 2 Gleise mit jeweils 12 Schmierstellen.
Versorgungsspannung 400 VAC,
Ausführung mit einem zentralen Pumpenschrank
B1200xH1125xT676 mm,
bestehend aus:
Schmierstoffpumpe - Kolbenpumpe mit Getriebemotor
- je ein Steuer- und Förderkolben, zwangsgesteuert
- fest eingebautes Druckbegrenzungsventil
- Förderdruck einstellbar, max.: 400 bar
- Fördervolumen bei 63 min-1: 34 crn3/min ( 2,0 l/h )
mit 30 Liter Schmierstoffvorratsbehälter ohne
Füllstandsschalter,
geeignet zur direkten Schmierstoffbefüllung am Einbauort aus
handelsüblichen Verpackungen auch mit Kleinst-u.Restmengen möglich, kein Wechselbehältersystem,
Anlage zur Betreibung von Schmierstoffklassen der Konsistenz
NLGI 3, DIN 51818 Elektrosteuerung mit Logo-Modul,
Hauptspeiseleitung und Steuerkabel vom Pumpenschrank zu
den Verteilern im Gleis, Entfernung ca. 70 m bzw. ca. 40 m
2x Fahrzeugerkennung über Sensoren horizontal in der
Leitschiene ohne extra Schutzkasten im Gleis,
2x Schmierstoff-Progressivverteiler für insgesamt
24 Schmierstellen
inkl. Rohrleitungs- und Verschraubungsmaterial für die
Schmierstoffverteiler und die Schmierstellenanschlüsse
jeweils folgende Zusatzausstattungen:
Steuerung:
- Hauptschalter für Stromversorgung am Schaltschrank im
Pumpenschrank augen liegend
- Schalter mit 2 Schaltzuständen zur Programmierung der
Fahrzeugerfassung (z.B. jedes bzw. 2. Fahrzeug)
- 2 Stück Schalter mit 2 Schaltzuständen zur Programmierung
der Anzahl Verteilerumläufe (1 bzw. 2 Umläufe)
Pumpenschrank:
- Ausrüstung mit 2 Schmierstoffabsperrhähnen in den
abgehenden Hauptdruckleitungen,
- manuelles 3/2-Wegeventil zur Druckentlastung,
eine elektrische Ansteuerung entfällt somit
Gleisverteiler in den Schmierstellen:
-siehe Vorbemerkungen Schienenschmieranlage

Während der Bauphase und der Inbetriebnahme ist davon
auszugehen, dass kein Stromanschluss zur Verfügung steht.
Der Einsatz eines Notstromaggregates ist einzukalkulieren.
Rückfragen zu den beschrieben Schienenschmieranlagen an
die HAVAG, Herr Sander, Tel. 03455815420 richten.

Angebotenes Fabrikat / Modell
: '....................................................'

vom Bieter einzutragen
Menge: 1,000 St

**001.01.06.150 Gleisverteilerschutzkasten liefern**
Gleisverteilerschutzkasten liefern
Gleisverteilerschutzkasten für Schienenprofil 59/60R2 mit Härte
300 bis 330 HBW,
Zugfestigkeit Rm 1000 bis 1100 N/mm2,
z. B. Firma Riecken Maschinenbau, Zeichnung K60-699 oder
gleichwertiges Fabrikat,
Spurweite 1000mm,
zum Einbau zwischen den Schienen,
Länge = 600 mm,
Deckel zweiteilig mit ovalen Bohrungen für Deckelheber
verschlossen durch Kunststoffstopfen, befahrbar KI. D 400,
Oberfläche RAL 9005 gepulvert,
je Kasten drei Rohranschlussstutzen im Bodenblech auf einer
Achse quer zur Fahrtrichtung an der Stirnwand
bestehend aus Entwässerungsstutzen DN 100 (mittig),
Schutzrohrstutzen DN 110 und DN 63.

Angebotenes Fabrikat / Modell
: '....................................................'

vom Bieter einzutragen
Menge: 1,000 St

**001.01.06.160 Schlauchanschlusskasten liefern**
Schlauchanschlusskasten liefern
Schlauchanschlusskästen, zum Einbau an die Schienen innen,
für Schienenprofil 59/60R2
mit Härte 300 bis 330 HBW,
Zugfestigkeit Rm 1000 bis 1100 N/mm2,
z. B. Firma Riecken Maschinenbau, Zeichnung K90-631 oder
gleichwertiges Fabrikat,
mit Befestigungsmitteln, Länge 1000mm, Breite 226/ 160mm,
Deckel einteilig mit ovalen Bohrungen für Deckelheber
verschlossen durch Kunststoffstopfen, befahrbar KI. D 400,
Oberfläche RAL 9005 gepulvert,
im Bodenblech 2 Bohrungen Durchmesser 80,
alle Stirnseitenbleche mit Öffnungen 70x15 für
Schlauchdurchführung.

Angebotenes Fabrikat / Modell
: '....................................................'

vom Bieter einzutragen
Menge: 4,000 St

**001.01.06.170 Einbau Gleisverteilerkasten für die Gleisbogenschmieranlage**
Einbau Gleisverteilerkasten für die Gleisbogenschmieranlage
Entsprechend Übersichtsskizze und Montagezeichnung im Gleis verspannen.
Der Gleisverteilerkasten wird durch den AG beigestellt.
Kasten und Befestigungsmittel auf dem Lagerplatz des AG
durch den AN aufladen, zur Baustelle transportieren,
abladen und einbauen.
Mittl. Länge des Förderweges über 5 bis 10 km.
Entwässerungsanschluss DN/OD100 in Kastenmitte aus PP-Rohr an bauseits vorhandene Anschlussleitung herstellen.
Schutzrohranschlüsse DN110/ DN63 herstellen und sanddicht
abdichten.
Schutzrohre in gesonderter Position.
Inkl. aller notwendigen Arbeiten, Materialien
und Geräte.
Menge: 1,000 St

**001.01.06.180 Montage von Schlauchanschlusskasten für Gleisbogenschmieranlage**
Montage von Schlauchanschlusskasten für Gleisbogenschmieranlage
entsprechend Übersichtsskizze und Montagezeichnung
Zwei Bohrungen je Schienensteg Ø 18 mm zur Befestigung des
Kastens herstellen, Bohrungsaustritte sauber entgraten
und Kasten am Gleis montieren.
Der Schlauchanschlusskasten wird durch den AG beigestellt.
Kasten und Befestigungsmittel auf dem Lagerplatz des AG
durch den AN aufladen, zur Baustelle transportieren,
abladen und einbauen.
Mittl. Länge des Förderweges über 5 bis 10 km.
Nicht benutzten Durchbruch für die Schlaucheinführung vor Einbau
des Deckenschlusses im Gleis dauerhaft dicht verschließen.
Inkl. aller notwendigen Arbeiten, Materialien
und Geräte.
Menge: 4,000 St

**001.01.06.190 Herstellung Kernbohrung DU 150 mm**
Herstellung Kernbohrung DU 150 mm
für die Durchführung von Kabelschutzrohren DN110
in der Betontragplatte herstellen.
Dicke der Betontragplatte d= 20 cm.
Gilt nur für nachträgliche Änderungen auf Anweisung des AG.
Menge: 20,000 St

**001.01.06.200 Spurhalter versetzen**
Spurhalter versetzen
Durch den AN Gleisbau sind für den Einbau der
Gleisverteilerkästen der Schienenschmieranlage und der
Schlauchanschlusskästen einzelne Spurhalter sorgfältig zu
demontieren und an neuer Stelle fachgerecht wieder einzubauen.
Das Bohren der Schienen wird nicht gesondert vergütet.
Inkl. aller notwendigen Arbeiten, Materialien und Geräte.
Menge: 4,000 St

##### 001.01.07 Tiefbau Schienenschmieranlage

*Hinweis: Vorbemerkung Tiefbau Schienenschmieranlage*
Tiefbau Schienenschmieranlage
Die Verrohrung vom Pumpenschrank zur Schienenschmier- anlage (SSA) erfolgt mit 1 Schutzrohr Pz63 (Steuerkabel) und
1 Schutzrohr DN110 (Fettschlauch).
Die Eltversorgung des Pumpenschrankes ist nicht Bestandteil dieses Bauteil

**001.01.07.010 Baugrube für Sockel KV Schrank ausheben**
Baugrube für Sockel KV-Schrank ausheben
Homogenbereich: Auffüllung
Baugrubentiefe OK Gelände: 0,40m bis 0,90m
Baugrubentiefe ab OK Befestigung bzw. EOK: >= 1,00m
Aushub, soweit zum Verfüllen geeignet, zur
Wiederverwendung seitlich lagern, nach Beendigung der
Bauarbeiten als Hinterfüllung bzw. Baugrubenverfüllung
einbauen und verdichten.
Zum Verfüllen nicht geeigneten Boden der Verwertung nach Wahl des AN zuführen.
Erschwernisse und erforderliche Sicherungsmaßnahmen in
Folge parallel liegender Leitungen sowie
Handschachtungen sind in den Einheitspreis mit
einzukalkulieren.
Abgerechnet wird nach Abtragsprofilen.
Menge: 1,500 m3

**001.01.07.020 Fundament für Pumpenschrank Schienenschmieranlagen herstellen**
Fundament für Pumpenschrank der Gleisbogenschmieranlagen herstellen, mit Einbindung ergänzender Kabelschutzrohre.
Einschließlich von Schalungsarbeiten bei Erfordernis.
Fundamentgröße: ca. 1,40 x 0,95 x 0,30 m.
(allseits mind. 10 cm größer als der Schranksockel)
Betonfundament C20/25.
Einschließlich aller erforderlicher Erdarbeiten,
Homogenbereich Auffüllung.
Überschüssigen Boden der Verwertung nach Wahl des AN zuführen.
Inkl. aller notwendigen Arbeiten, Materialien und Geräte.
Schranksockel wird gesondert vergütet.
Menge: 1,000 St

**001.01.07.030 Fundament für Verteilerschrank der Gleisbogenschmieranlage herstellen**
Fundament für Verteilerschrank der Gleisbogenschmieranlage
herstellen
Bei Erfordernis ist die Herstellung, Unterhaltung und
Beseitigung von Schalung in die Position einzurechnen.
Fundamentgröße: ca. 1,5x0,7x0,3 m.
(allseits mind. 10 cm größer wie der Schranksockel)
Betonfundament C20/25, einschließlich der erforderlichen
Erdarbeiten in Bodenklasse 3-5 und Verfüllarbeiten.
Zum Verfüllen der Baugrube nach Montage des
Schranksockels nicht verwendeter Aushub in Eigentum des
AN übernehmen, von der Baustelle entfernen und nachweislich
entsprechend dem Kreislaufwirtschafts- und
Abfallgesetz entsorgen (Verwertung oder Beseitigung).
Schranksockel in gesonderter Position.
Inkl. aller notwendigen Arbeiten, Materialien
und Geräte.
Menge: 1,000 St

**001.01.07.040 Kabeltrasse SiSchmieranlage herstellen**
Kabeltrasse Schienenschmieranlage herstellen
Kabelgraben für Kabeltrasse HAVAG
Tiefe bis 0,80 m, Breite bis 0,80 m, Homogenbereich Auffüllung
in Einzellängen für WSt, Whz
Kabelgraben nach Einbringen der Kabelrohranlagen und des
Kabelwarnbandes mit Neumeterial verfüllen, verdichten.
Erfüllung EV2-Wert für Verkehrsfläche Gehweg.
Überschüssigen Boden der Verwertung nach Wahl des AN zuführen.
Menge: 60,000 m

**001.01.07.050 Kabelrohranlage 2-zügig PVC-U 110 herstellen**
Kabelrohranlage 3-zügig herstellen
aus 2 Rohren PVC-U 110x3,2x6000mm
jeweils mit angeformter Steckmuffe und Dichtring
herstellen,
in die Rohre ist ein Kabelzugdraht einzuziehen,
incl. liefern der Rohre, Abdichtungen und des
Kabelzugdrahtes,
mit Abstandshaltern verlegen in Kies-Sand-Gemisch.
Komplette Bettung in Rohrzone und zwischen den Rohren.
Angegeben wird die Gesamtlänge der 2-zügigen Trasse.
Menge: 60,000 m

##### 001.01.08 Gleiseindeckung, Borde

**001.01.08.010 Schienenkammerfüllung liefern und fachgerecht einbauen**
Schienenkammerfüllung liefern und fachgerecht einbauen.
Schienenkammerfüllelemente für Schiene  59R2/60R2,
Rahmengleis mit Spurstangen im Abstand von 1,50 m auf
30 mm Schienenunterguss auf Betontragplatte mit
Ankerpunkten / Niederhaltern,
Ankerabstand 5,00 m
Vorgefertigte, selbstklemmende Kammerfüllelemente,
Montagefixierung bzw. punktuelle Fixierungen der
Kammersteine mit abgestimmten Klebstoffen ist in den
Einheitspreis einzurechnen.
Folgende Kenndaten sind als Mindestwerte einzuhalten
und durch aktuelle Prüfzeugnisse nachzuweisen:
-Materialeigenschaftengemäß DIN 45673-8:
- 100% sortenreiner polyurethangebundener
  Recyclingkunststoff bzw.
  recyceltes Gummigranulat
- Wasseraufnahme: < 2 %
- wasserbeständig
- Frost- und Tausalzbeständigkeit
- alterungsbeständig
- streustromsicher gemäß DIN EN 50122-2
Abmessungen:
- Vertikaler Abstand zwischen Schienenoberkante und
  Oberkante Kammerfüllelement siehe Anlage
- Horizontaler Abstand zwischen Schienenaußenkante und
  Außenkante Kammerfüllelement siehe Anlage
Unmittelbar nach Auftragserteilung ist dem Auftraggeber ein
Muster/Probestück des o. g. Bauteils zur Freigabe durch den
Auftraggeber zu übergeben.
Die Einbauvorschriften der Hersteller sind zu beachten.
Erforderliches Kürzen bzw. Anpassen von Elementen an
sämtlichen Einbauen, Spurstangen und Ankerpunkten
ist einzurechnen.
Angebotenes Fabrikat
: '....................................................'

vom Bieter einzutragen
Angabe im Bieterangabenverzeichnis
Abrechnung erfolgt nach m-Einfachgleis
(1 m Gleis = 4m Kammerfüllelemente)
Menge: 273,000 m

**001.01.08.020 Trennlage über den Schienenkammersteinen liefern und einbauen**
Trennlage über den Schienenkammersteinen einbauen
Trennlage aus hitzebeständigem Bitumenband oder
Silikonpapier (temperaturbeständig bis 250°C)
zwischen Schienenkammerstein und Fugenvergussmaterial
einbauen.
Trennlage muss formschlüssig ohne Fehlstellen an den
Randbereichen befestigt werden, um ein Unterlaufen der
Trennlage mit Vergussmaterial zu vermeiden.
Die vollflächige Auflage auf dem Kammerstein ist
sicherzustellen.
Trennlage entsprechend Fugenbreite zuschneiden.
Breite Fuge am Fahrkopf 50 mm,
Breite Fuge an der Leitschiene 20 mm.
Materiallieferung durch AN.
Inkl. aller notwendigen Arbeiten, Materialien
und Geräte.
Bezugsgröße: m-Einfachgleis
Menge: 273,000 m

*Hinweis: Vorbemerkungen*
Vorbemerkungen
Die vom AN angegebenen Preise werden unabhängig der Einbautechnologie
vergütet. Anteilige manuelle Einbauarbeiten aufgrund von Erschwernissen durch
Einbauten, Schächte und Straßenabläufe u. ä. gemäß Lageplänen sind in die
entsprechenden Einheitspreise einzurechnen.
Eine gesonderte Vergütung erfolgt dafür nicht.
Bei Verunreinigungen der WAT mit Fremdstoffen ist diese zu ersetzen.
Das Umsetzen sowie das mehrmalige Anfahren der Baustelle mit dem Fertiger
entsprechend der Technologie des AN sind in die entsprechenden
Einheitspreise einzukalkulieren.
Die Asphaltschichten sind entsprechend ZTV Asphalt-StB 07 in Verbindung mit
TL Asphalt-StB 07 und TL Bitumen-StB 07 herzustellen.

**001.01.08.030 Wasserdurchlässige Asphalttragschicht WAT 0/11 herstellen.**
Wasserdurchlässige Asphalttragschicht WAT 0/11 herstellen
nach "Offene Asphalte, Teil I - Leitfaden Nov. 2007"
liefern, fachgerecht einbauen und verdichten.
Einbau in Flächen mit besonderer Beanspruchung als
Tragschicht für Pflastereindeckung im Gleisbereich.
Einlagiger Einbau, Einbaudicke ca. 3 bis 6 cm,
Oberfläche mit erhöhter Genauigkeit nach Deckenbuch
herstellen, Abweichung Oberfläche max. < 8 mm bezogen
auf 4-m Latte.
Bindemittel 25/55-55 A (PmB 45 A)
Baustoffe / Gesteinskörnungen:
- Anteil gebrochener Kornoberfläche C 100/0
- Widerstand gegen Zertrümmerung SZ 18 (LA20)
Zusammensetzung Asphaltmischgut:
- Mindestbindemittelgehalt 3,8 %
- Bindemittelträger: keiner
Mischguteigenschaften:
- minimaler Hohlraumgehalt am MPK [Vol%] >= 17
- Marshallstabilität bei 60 Grad mind [kN] >= 8,00
- Abfall Spaltzugfestigkeit am MPK nach Wasserlagerung max. 20%
(Prüfung im Zuge Eignungsnachweis)
Schichteneigenschaften im eingebauten Zustand:
- Verdichtungsgrad [%] >= 97
- Hohlraumgehalt [Vol%] >= 15
Weitere Anforderungen:
- Mitverwendung von Asphaltgranulat ist nicht zulässig
- bei mehrlagigem Einbau kein Ansprühen der Unterlage
Einbau in mehreren Abschnitten.
Einbau in schmalen Streifen als Handeinbau.
Einbau mit Dachprofil,
Handeinbau wird nicht gesondert vergütet
und ist in den Einheitspreis dieser Position einzurechnen.
Jeweils halbseitige und abschnittsweise Fertigung im
Straßen-/ Gleisbereich baufeldweise,
(Es gelten die Baufeldpläne der Unterlage).
Abkantung/ Verdichtung der Arbeitsflanke 1. Halbseite
zwischen den Gleisen zwangsgeführt maschinell.
Mehraufwendungen für abschnittsweises Bauen sind
einzurechnen.
Auskühlungszeit der WAT nach Einbau beider Lagen
mind. 48 h!
Während der Auskühlzeit darf die WAT nicht mechanisch
belastet werden (keine Überfahrung bzw. andere Arbeiten
auf der WAT). Die Auskühlzeiten sind in die
technologische Planung des AN aufzunehmen und ggf.
als Erschwernis in den EP einzurechnen.
Eine gesonderte Vergütung erfolgt nicht.
Menge: 308,000 m2

*Hinweis: Vorbemerkung Pflasterflächen*
Vorbemerkung Pflasterflächen
Die Pflaster- und Plattenflächen sind entsprechend
DIN 18318 und
ZTV Pflaster - StB 2020 fachgerecht herzustellen
Für neue Beton-Pflastersteine gilt grundsätzlich:
Pflastersteine nach DIN EN 1338, D, I
Maximale Diagonalen-Differenz (Diagonale > 300 mm)
Klasse 2 - Kennzeichnung K,
Witterungswiderstand (Frost-Tausalz-Widerstand)
Klasse 3 - Kennzeichnung D,
Abriebwiderstandsklasse 4 - Kennzeichnung I.

**001.01.08.040 Geotextil als Trennschicht zwischen Pflasterbettung und Ausgleichschicht**
Geotextil als Trennschicht zwischen Pflasterbettung und Ausgleichschicht
Geotextil entsprechend Merkblatt für die Anwendung
von Geotextilien im Erdbau liefern und verlegen.
Eignungsprüfungszeugnis vorlegen. Eigenüberwachungsprüfungen
durchführen.
Funktion als Trennschicht zwischen Pflasterbettung
( Brechsand-Splitt-Gemisch) und bestehender  Ausgleichschicht oder aus wasserdurchlässiger Asphalttragschicht (WAT) im Neubaubereich,
im Gleisrandbereich und zwischen den Gleisen.
Material = Geotextil nach Wahl des AN.
Einbau mit min. 0,5 m Überlappung.
Menge: 658,000 m2

**001.01.08.050 Pflasterdecke im Gleisbereich herstellen**
Pflasterdecke im Gleisbereich herstellen
Das Trennen und Zuarbeiten von Pflastersteinen
wird gesondert vergütet.
Inkl. notwendiger Pflasterpflege nach der Fertigstellung.
Ausführung im Gleis- und Gleisrandbereich.
Verlegen in Reihen quer zu den Gleisen im Läuferverband,
Fugen versetzt gemäß Verlegeschema Gleisbereich,
einschl. aller erforderlichen Rand- und Abschlusssteine.
Betonsteinpflaster mit Granittvorsatz,
mit feiner Fase und imprägniert,
für ungebundene Verlegung in Brechsand-Splitt-Gemisch,
mit bituminösem Fugenverguss,
liefern, abladen und einbauen.
Das Pflaster ist im Anschluss an die Schienen auf Höhe
Schienenoberkante einzubauen, Toleranz +3 mm,
Farbe: gelb-grau,
wassergerstrahlt behandelt, mit Fase,
Oberflächenkörnung:  Mittelkorn
Optik entsprechend vorhandenem Gleispflaster
Formate: 160 x 240 mm, 160 x 160 mm, 160 x 120 mm,
Dicke: 140 mm.
Pflasterbild abgestimmt auf Spurweite 1000 mm,
Fugenbreiten entsprechend DIN sind zu gewährleisten.
Bettungsmaterial:
Brechsand-Splitt-Gemisch 0/5 mm, Dicke 3-5 cm,
unverdichtet abgezogen,
Fugenverfüllung und Fugenversieglung (zweischichtig),
Fugen vor dem 1. Rüttelgang mit Brechsand-Splitt-Gemisch 0/5
füllen.
Beschädigungen des Pflasters beim Rütteln ist zu vermeiden.
Rüttelplattengewicht 300-400 kg,
Zentrifugalkraft 40-50 kN
Rüttler mit Gummisohle verwenden.
Nach dem Rütteln entstehende Restfuge, Tiefe mind. 40 mm,
bituminös nach ZTV Fug-StB 01 mit TL Fug-StB 01 vergießen.
Vor dem Vergießen ist das Fugenmaterial mit geeigneten, auf die Fugenbreite abgestimmten Hilfsmitteln mechanisch zu verdichten.
Das Einschlämmen bzw. Einspülung mit Wasser ist untersagt.
Jeglicher Eintrag von Nässe und Feuchtigkeit in den unvergossenen Oberbau ist zu verhindern. Dafür notwendige Leistungen sind einzukalkulieren.
Bettungs- und Fugenmaterial durch AN liefern.
Schienen und Fugen wurden bei der Mengenermittlung übermessen.
Inkl. aller notwendigen Arbeiten, Materialien
und Geräte.
Menge: 658,000 m2

**001.01.08.060 Pflastersteine auf Passmaß trennen und zuarbeiten**
Pflastersteine auf Passmaß trennen und Pflastersteine
an Kanten und Einfassungen oder an Aussparungen und
Einbauten über 1 m2 Einzelgröße zuarbeiten, naß schneiden.
Das Schneiden der Pflastersteine an Aussparungen und Einbauten bis zu 1 m2 Einzelgröße wird gesondert vergütet.
Art = Pflastersteine aus Beton.
Dicke über 10 bis 14 cm.
Menge: 12,000 m

**001.01.08.070 Pflastersteine auf Passmaß trennen**
Pflastersteine auf Passmaß trennen
Steinhöhenreduzierung durch schneiden auf die
notwendige Dicke.
Pflastersteine im Bereich der Schienenverankerung.
Art = Pflastersteine aus Beton.
Steinformate:
160 x 240 mm, 160 x 160 mm, 160 x 120 mm.
Es ist ein Mittelpreis zu kalkulieren.
Menge: 720,000 St

**001.01.08.080 Anpassung der Pflasterdecke an Aussparungen oder Einbauten bis 0,5 m2 herstellen**
Anpassung der Pflasterdecke an Aussparungen oder Einbauten bis 0,5 m2 herstellen
Einzelgröße der Aussparung bzw. Einbauten bis 0,5 m2.
Ausführung mit Steinen der Pflasterdecke. Das Schneiden
der Steine gehört zum Leistungsumfang.
Menge: 22,000 St

**001.01.08.090 Anpassung der Pflasterdecke an Aussparungen oder Einbauten 0,5 bis 1,0 m2 herstellen**
Anpassung der Pflasterdecke an Aussparungen oder Einbauten 0,5 bis 1,0 m2 herstellen
Einzelgröße der Aussparung bzw. Einbauten
über 0,5 bis 1,0 m2.
Ausführung mit Steinen der Pflasterdecke. Das Schneiden
der Steine gehört zum Leistungsumfang.
Menge: 10,000 St

**001.01.08.100 Anpassung Schachtabdeckung im Gleisbereich**
Anpassung Schachtabdeckung im Gleisbereich
Schachtabdeckung im Gleisbereich
freilegen und auf neue Höhe setzen.
Freigelegten Bereich verfüllen.
Aufbruchmaterial von der Baustelle entfernen und
nach Wahl des AN entsprechend dem
Kreislaufwirtschafts- und Abfallgesetz nachweislich
verwerten oder entsorgen.
Bis dahin verbleibt dieses im Eigentum des AG.
Die Nachweise sind nach konkreter Entsorgung
unverzüglich und chronologisch zusammengestellt dem AG
zu übergeben. Sie sind Grundlage jeglicher Abrechnung.
Inkl. aller notwendigen Arbeiten, Materialien
und Geräte.
Menge: 3,000 St

**001.01.08.110 Fuge am Schienen-Fahrkopf reinigen und verfüllen**
Fuge am Schienen-Fahrkopf reinigen und verfüllen
ZTV Fug-STB 01 mit TL Fug - StB 01reinigen und verfüllen.
Fuge als Längsfuge zwischen Schiene und Pflastereindeckung.
Gleis als Rahmengleis auf 3 cm Schienenunterguss
(Icosit KC 340/45),
Fugentiefe 36 +3/-3 mm am Fahrkopf,
Fugenbreite 50 +1/-1 mm am Fahrkopf.
Fuge wird vom MIV befahren.
Beide Fugenflanken sind durch Sandstrahlen
mit Quarzsand K 0,7 bis 1,25 mm zu reinigen.
Die Fugenflanke an der Schiene muß vollflächig
metallisch rein und aufgerauht sein.
Strahlrückstände entfernen und entsorgen.
Der Fugenboden zu den Kammersteinen sowie sämtliche offenen Stellen, an denen Vergussmaterial abfließen kann, sind mit einem vergussbeständigem Kartuschenmaterial abzudichten.
Voranstrich (Primer) abgestimmt auf die Fugenvergußmasse
vollflächig auf die Fugenflanken aufbringen.
Füllstoff abgestimmt auf Einbaubedingungen sowie Einfederungsbedingungen der Schienen liefern und entsprechend der Technischen Merkblätter des Vergußmaterialherstellers nach Ablüften des Voranstrichs in den Fugenspalt einbauen.
angebotenes Material
: '....................................................'

Angabe im Bieterangabenverzeichnis
Zur Absicherung der Einbauqualität sind die Einbautemperatur des Vergussmaterials und die Abtrocknungszeit des Primers
protokollarisch zu erfassen.
Die Protokolle sind Grundlage der Abnahme und somit dem AG
zu übergeben.
Inkl. aller notwendigen Arbeiten, Materialien und Geräte.
Abrechnungsbezug: m-Fuge
Menge: 546,500 m

**001.01.08.120 Fuge an Leitschiene reinigen und verfüllen**
Fuge an Leitschiene reinigen und verfüllen
Fuge im Gleisbereich fachgerecht entsprechend der
ZTV Fug-STB 01 mit TL Fug - StB 01 reinigen und verfüllen.
Fuge als Längsfuge zwischen Schiene und Pflastereindeckung.
Gleis als Rahmengleis auf 3 cm Schienenunterguss
(Icosit KC 340/45),
Fugentiefe 39 +3/-3 mm an der Leitschiene,
Fugenbreite 20 +1/-1 mm an der Leitschiene.
Fuge wird vom MIV befahren.
Beide Fugenflanken sind durch Sandstrahlen
mit Quarzsand K 0,7 bis 1,25 mm zu reinigen.
Die Fugenflanke an der Schiene muß vollflächig
metallisch rein und aufgerauht sein.
Strahlrückstände entfernen und entsorgen.
Der Fugenboden zu den Kammersteinen sowie sämtliche offenen Stellen, an denen Vergussmaterial abfließen kann, sind mit einem vergussbeständigem Kartuschenmaterial abzudichten.
Voranstrich (Primer) abgestimmt auf die Fugenvergußmasse
vollflächig auf die Fugenflanken aufbringen.
Füllstoff:
abgestimmt auf Einbaubedingungen sowie Einfederungsbedingungen der Schienen liefern und entsprechend der Technischen Merkblätter
des Vergußmaterialherstellers nach Ablüften des Voranstrichs in den Fugenspalt einbauen.
angebotenes Material
: '....................................................'

Angabe im Bieterangabenverzeichnis

Zur Absicherung der Einbauqualität sind die Einbautemperatur des Vergussmaterials und die Abtrocknungszeit des Primers
protokollarisch zu erfassen.
Die Protokolle sind Grundlage der Abnahme und somit dem AG
zu übergeben.
Inkl. aller notwendigen Arbeiten, Materialien und Geräte.
Abrechnungsbezug: m-Fuge
Menge: 515,500 m

**001.01.08.130 Fundamentgraben herstellen SoB*F-Breite ü30-50cm Tiefe ü. 10-20 cm*ü. Aush. Verw. AN**
StL-Nr. 231153061221
Fundamentgraben für Einfassung, Streifen, Rinnen herstellen. Vorhandene Schichten profilgerecht lösen und
seitlich lagern. Arbeitsraum nach Setzen der Borde bzw.
Herstellen der Einfassung, Streifen, Rinnen verfüllen
und verdichten.
Vorhandene Schicht = Schicht ohne Bindemittel.
Fundamentbreite über 30 bis 50 cm.
Grabentiefe über 10 bis 20 cm.
Überschüssigen Aushub nach Wahl des AN verwerten.
Menge: 45,500 m

**001.01.08.140 Bordstein aufnehmen, zwischenlagern, wiedereinbauen. Fund.ü10-20/R-St. Steine s.+ lagern*Verwertung AN**
Bordschwelle aufnehmen, zwischenlagern, wiedereinbauen.
Bordschwelle: B x L x ca.H 230 x 500 x ca. 250 Granit grau, Oberfläche geriffelt, Antritt abgerundet
sorgfältig und zerstörungsfrei ausbauen, einschließlich Fundament aus Beton, über 10 bis 20 cm dick und  Rückenstütze aus Beton aufbrechen.
Wiederverwendbare Bordsteine säubern, auf Paletten stapeln, innerhalb der Baustelle fördern und sortiert lagern, an Ausbaustelle in versetzter Lage wiedereinbauen.
Nicht wiederverwendbare Bordsteine und übriges Aufbruchgut nach Wahl des AN verwerten.
Anteil wiederverwendbarer Bordsteine über 75 bis 100
v. H., ggf. beschädigten Anteil nach Rücksprache mit dem AG über nachfolgende Position ersetzen.
Menge: 14,500 m

**001.01.08.150 Bordschwellen liefern und einbauen**
Bordschwellen liefern und einbauen
Bordschwelle identisch mit ausgebautem Material der vorangehenden Beschreibung
Bordschwelle: B x L x ca.H 230 x 500 x ca. 250' Granit grau, Oberfläche geriffelt, Antritt abgerundet einbauen,
Steine mit engen Fugen versetzen.
Rückenstütze bis 12 cm unter OF Bordstein, 10 cm breit,
und Unterbeton, mind. 20 cm dick,
herstellen gemäß DIN 18318,
alles aus Beton C 25/30 (LP).
Einbautoleranzen:
vertikal +/-5 mm
horizontal +/-5 mm
Inkl. aller notwendigen Arbeiten, Materialien
und Geräte.
Angebotenes Fabrikat
: '....................................................'

vom Bieter einzutragen
Menge: 31,000 m

### BTG 002 BTG Fahrleitungsanlage

#### 002.01 Allgemein

##### 002.01.01 BE für Fahrleitungsanlagen

**002.01.01.010 Baustelle einrichten und vorhalten**
*** Pauschalposition
Baustelle einrichten und vorhalten
Baustelle einrichten und vorhalten über die Dauer der Bauzeit, einschließlich:
- alle für den Brandschutz im Bereich der Baustelle und der Baustelleneinrichtungsflächen erforderlichen Maßnahmen
- erforderlicher Bauzäune für die Einfriedung der Baustelleneinrichtungs- und Lagerflächen
Menge: 1,000 psch

**002.01.01.020 Baustelle räumen**
*** Pauschalposition
Baustelle räumen
Baustelle räumen
Menge: 1,000 psch

##### 002.01.02 Allgemeine Leistungen

**002.01.02.010 Bewehrungsscreening am EÜ-Überbau durchführen**
*** Pauschalposition
Bewehrungsscreening am EÜ-Überbau durchführen
Screening im Vorfeld der Positionierung von Befestigungspunkten im Umkreis von ± 20 cm der Bohrlöcher  für die Fahrleitung bzw. Deckenstromschiene am EÜ-Überbau durchführen.
Durchführung zum Zweck des Ausschlusses des Anbohrens der EÜ-Bewehrung.
Dokumentation und Bestätigung der bzgl. EÜ-Bewehrung konfliktfreien Anordnung der Dübellöcher der Befestigungspunkte.
Unterlage wird Bestandteil der Bauakte.
Menge: 1,000 psch

**002.01.02.020 Vermessungsleistungen für HAVAG**
*** Pauschalposition
Durchf ü hrung von Vermessungsleistungen. Die
Anforderungen der HAVAG sind in den aktuellen Ausgaben
folgender Grundlagen dokumentiert:
1. Verfahrensweise bei Schlussvermessungen für die
HAVAG
Der AN hat hierfür ein leistungsfähiges und
zuverlässiges Vermessungsbüro zu binden.
Freigegebene Trassenabschnitte sind vom Vermessungsbüro
im Baufeld ?Grün? zu markieren. Der AN hat über die
BOL/ÖBÜ den Abschluss der Vermessungsleistungen im
Bautagebuch festzuhalten.
Nicht enthalten sind die Leistungen des AG gemäß VOB,
Teil B, § 3 Abs. 2 (Erstabsteckung). Der Umfang der
Erstabsteckung ist in der Baubeschreibung beschrieben.
Die Bauausführungsvermessung nach VOB, Teil C, Nr.
4.1.3 liegt als Nebenleistung im Verantwortungsbereich
des AN und wird nicht separat vergütet.
Der AN hat in Zusammenarbeit mit der BOL/ ÖBÜ die
Koordinierung und den rechtzeitigen Abruf von
Vermessungsleistungen zu gewährleisten.
Der Abruf der Erstabsteckung muss schriftlich und mit
mind. 2 Arbeitstagen Vorlauf erfolgen. Der Abruf der
Schlussvermessung muss mit mind. 1 Arbeitstag Vorlauf
erfolgen. Der AN ist auch für die Sicherung der ihm
übergebenen sowie von ihm bestimmten Absteckpunkte
verantwortlich. Eine Zweitabsteckung auf Grund
mangelhafter Sicherung der Absteckpunkte geht zu Lasten
des AN.
Menge: 1,000 psch

**002.01.02.030 Genehmigungen**
*** Pauschalposition
Beantragung behördlicher Genehmigungen
zur Einrichtung, Vorhaltung, Durchführung und Abnahme
für außerhalb des gesperrten Baufeldes liegende
kleinräumige Baustellenbereiche wie Mastgründungen,
Baugruben, Schaltschrankbau u.dgl.
Kosten für das Einholen von Genehmigungen
(Schachtscheine, Verkehrsrechtliche
Anordnungen, Sondernutzungen,
Nachtarbeitsgenehmigungen) inkl. Gebühren
einrechnen.
Menge: 1,000 psch

**002.01.02.040 Verkehrssicherung**
*** Pauschalposition
Sicherung der Baufahrzeuge durch punktuelle
Absperrung nach StVO und RSA
Menge: 1,000 psch

**002.01.02.050 Schlussvermessung**
*** Pauschalposition
Schlussvermessung
Die Schlussvermessung erfolgt gemäß den Vorgaben des Merkblattes "Verfahrensweise bei Schlussvermessungen für die HAVAG". Diese ist direkt mit der HAVAG abzustimmen.
Menge: 1,000 psch

**002.01.02.060 Revisionsunterlagen**
*** Pauschalposition
Der AN hat für die von ihm errichteten Anlagen
Revisionsunterlagen anzufertigen und zu bestätigen. Die
Revisionsunterlagen sind dem verantwortlichen
Vermessungsbüro zwecks Übernahme in die
Schlussvermessung zu übergeben. Die Abstimmung mit dem
Vermessungsbüro erfolgt ü ber BOL/ÖBÜ .
Erstellen von Revisionsunterlagen für die
Fahrleitungsanlage. Dies umfasst insbesondere:
Fahrleitungstrenner, Speisepunkte; Verspannungspläne
(digital und PDF-Format);
Mast- und Gründungslisten.
inkl. aller notwendigen Arbeiten, Materialien und
Geräte.
Menge: 1,000 psch

**002.01.02.070 Sicherungsposten**
Sicherungsposten
entsprechend den Vorschriften für den Straßenbahnverkehr stellen.
Den Sicherungsposten u. a. zur Sicherung der
Baustelle vor den Gefahren des schienengebundenen
Verkehrs inklusive sicherungstechnischer Ausrüstung
(Typhon, u.a.) zur Absicherung der Leistungen im
Gleisbereich einsetzen.
Die Bereitstellung der Sicherungsposten gilt für alle
Leistungen, die im Auftrag der HAVAG durchgeführt
werden und zu denen die Stellung eines Sicherungspostens notwendig ist.
Menge: 966,000 h

#### 002.02 Fahrleitungsanlage

##### 002.02.01 Gründung, Mastarbeiten

**002.02.01.010 Strecke vermessen (2-gleisig)**
Strecke vermessen (2-gleisig) und "c"-Maß überprüfen
Menge: 150,000 m

**002.02.01.020 Oberflächenbefestigung (Mast 11/1a) aufbrechen und wiederverschließen**
Oberflächenbefestigung aufbrechen für Mast 11/1a (bis 2,0 m²), wiederverwendbares Material innerhalb der Baustelle lagern und nach Abschluß des Masttausch wie vorgefunden wieder herstellen.
Menge: 1,000 St.

**002.02.01.030 Mast 11/1a demontieren**
Am Mast 11/1a den Erdaushub bis zur Fundamentoberkante aufnehmen und bis zum Abtransport zwischenlagern. Die Fundamentkappe aufbrechen und den eingeschwemmten Sand mittels Saugbagger entfernen und nachdem der Mast gezogen werden kann, diesen aus der Fundamenthülse entfernen nach Begutachtung durch die HAVAG entsorgen oder auf Weisung zum Lagerplatz des AG transportieren und abladen.
Menge: 1,000 St.

**002.02.01.040 Fundamentsohle herstellen (20 cm C20/25)**
Menge: 1,000 St.

**002.02.01.050 Kranz im Gründungsrohr herstellen (20 cm C20/25)**
Betonranz im Gründungsrohr Mast 11/1a herstellen (20 cm C20/25)
Menge: 1,000 St.

**002.02.01.060 Rohrkappe im Fundament herstellen**
Betonkappe im Fundament Mast 11/1a herstellen (ca. 20 cm C20/25)
Menge: 1,000 St.

**002.02.01.070 Verfüllbeton C20/25 zur Herstellung**
Verfüllbeton C20/25 zur Herstellung von Fundamentsohle, desKranz am Mastfuß sowie 20 cm Rohrkappe an OK
Fundament nur liefern
Menge: 0,250 m³

**002.02.01.080 Sand für das Einschlämmen der Masten**
Sand für das Einschlämmen der Masten liefern und fachgerecht einbauen.
Menge: 1,000 m³

**002.02.01.090 mobiles Fahrleitungsmastfundament abholen und aufstellen**
Begradigung der Aufstellfläche für ein Mobilfundament.

Antransport und Aufstellen eines vom AG begestellten Fundamentblock (1,8*1,8*0,4m).

Vorhalten und Abtransport der notwendigen
Gerätschaften (Kran, LKW, usw.).

Die ausreichende Druckfestigkeit der vorhandenen
Bodenoberfläche sowie der herzustellenden Aufstellfläche (mit Folie und Ausgleichsschicht zur Aufnahme der aus dem Fundament übertragenen Lasten ist zu überprüfen und mit einzukalkulieren.

Nach Demontage des Mobilfundamentes Wiederherstellung
der Oberfläche im ursprünglichen Zustand.
Menge: 2,000 St

**002.02.01.100 Aufbauen und wieder Rückbauen des Rückanker Mast 11/2**
Liefern, montieren und Rückbauen eines kompletten Rückanker (Stahlseil mit allen Befestigungsmateialien) vom Mast 11/2 zum prov. Fahrleitungsmastfundament.

Die Rückanker sind rechts und links der Mastresultieren aufzubauen.
Menge: 2,000 St

**002.02.01.110 Oberfläche Grünfläche (Mast 11/2) aufbrechen und wiederverschließen**
Oberfläche Grünfläche aufbrechen Mast 11/2 (bis 6,5 m²), einschl. Aushub seitlich lagern und und nach der Fundamenterweiterung wie vorgefunden wiederherstellen. Einschl. einsäen von Rasen.
Menge: 1,000 St.

**002.02.01.120 Vorbereiten Fundament 11/2 zur Fundamenterweiterung**
Vorbereiten Fundament 11/2 zur Fundamenterweiterung.
Rundum freilegen des Fundament, Aushub abtransportieren und fachgerecht entsorgen.
Anschließend ist die Fundamenterweiterung lageweise einzubringen und mit Bewährungsstäben zu versehen.

Das bestehende Fundament ist auf das folgende Maß zu vergrößern: 2,4 x 2,4 x 1,5m. Beton min. C25/30; XC4, XF2, WF.
(siehe Anlage 3.3 Fundamentvergrößerung)

Komplett liefern und fachgerecht einbauen
Menge: 1,000 St

**002.02.01.130 Baugrubenabsperrung für Fundamente bzw. prov. Fundamente**
Baugrubenabsperrung für Fundamente während des
Bauzeitraumes auf- und abbauen sowie vorhalten
Menge: 4,000 St.

**002.02.01.140 mobiles Fahrleitungsmastfundament rückbauen und verfahren**
mobiles Fahrleitungsmastfundament rückbauen und zum Lagerplatz der HAVAG tranprotieren
Menge: 2,000 St

**002.02.01.150 Mastanstrich am stehenden Mast**
Deckanstrich am stehenden Mast in Farbe DB703 Eisenglimmer,
inkl. Sockelanstrich in schwarz

Vor- und Zusammenhangsarbeiten :

-  Beantragung der VRA  zur Sicherung der Arbeitsstelle für
  Mastsanierung.

-  Öffnen der Oberfläche bis zur Fundamentoberkante, einschl. seitliches lagern des Aushubmaterial

-  lose Farbe vom bestehenden Fahrleitungsmast lösen, Oberfläche anrauen
  und Roststellen fachgerecht beseitigen.

-  Komplettanstrich der Maste  in RAL DB 703 Eisenglimmer inkl
  Btuminöser Schutzanstrich der Erdübergangszone bis 40 cm über EOK

-  Nach dem austrocknen der Farbe verschließen des Maststandort und herstellen der Oberfläche in den vorgefundenen Zustand.
Menge: 2,000 St

##### 002.02.02 Maste und Befestigungsteile

**002.02.02.010 HEM Mast 11/1a liefern und stellen**
Peinermast HEM 260, 8,5 m liefern und montieren

Stahl-Peinermast HEM, feuerverzinkt nach DIN, feuerverzinkt nach DIN,
 Anstrichssystem: Grundierung: 2x 2K-hydrophobierende Haftvermittler, PU-niedervernetzt
Endbeschichtung: 2K-PU-Anti-Graffiti-Lack permanent, DB703  Glimmerqualität,
Reparatur von Transport und Montageschäden auf der Baustelle entsprechend dem Normreinheitsgrad PMqa oder ST 3S355 gemäß DIN  EN ISO 12944, Teil 4
Deckbeschichtung auf der Baustelle mit folgenden Anstrichssystem:
Endbeschichtung: 2K-PU-Anti-Graffiti-Lack permanent

Typenschild an der Gleisseite, Herstellen aller Bohrungen für die Befestigungsteile, max. Ausbiegung 1,5 %, liefern,
stellen, ausrichten,
einsanden, je 20 cm Betonkranz an Mastfuß und an FOK
aus B 25
Erstellen der Werksplanung mit Fertigungszeichnungen
für den Mast (mit Anbauteilbefestigungen und allen anderen nicht extra erwähnten Anbauten) auf Basis der Prinzipskizzen  - außer statische Dimensionierung
Radnachspannung Kettenwerksfahrleitung

Mast 11/1a als Ersatz (statt HEM 240 kommt HEM 260) für den bestehenden Mast
Menge: 1,000 St

**002.02.02.020 Gelenkbock liegend, mit Gabel für Schraubbefestigung**
Gelenkbock liegend, mit Gabel für Schraubbefestigung am Stahlmast incl. aller Schrauben und Zubehör
nach Zeichnung 1-01-21 und Erstellen der Bohrungen 18 mm mit anschließenden Korrisionsschutz am stehenden FL-Mast,
liefern und betriebsbereit montieren
Menge: 6,000 St.

**002.02.02.030 Umbau eines bestehenden Gelenkbock**
Umbau eines bestehenden Gelenkbock auf neue Anschlaghöhen.
Gelenkbock liegend, mit Gabel für Schraubbefestigung am Stahlmast demontieren und nach dem Erstellen der neuen Bohrungen 18 mm mit anschließenden Korrisionsschutz am stehenden FL-Mast, betriebsbereit montieren
Menge: 2,000 St.

**002.02.02.040 Demontage und Montage der GFK-Ausleger Mast 11/1a**
Demontage und Montage der GFK-Ausleger Mast 11/1a einschl. ausbau und sichern der 4 Kettenwerke. Nachdem drehen des Mastes und der Montage der Traversen sind die Ausleger auf die neue Lage anzupassen, zu montieren und die Kettenwerke wieder befahrbar zu installieren.
Menge: 4,000 St.

**002.02.02.050 Traverse geschraubt mit Drehgelenke mit Gabel**
Traverse geschraubt (2 Satz) mit Drehgelenke mit Gabell vom Mast  11/1a demontieren, mit je 4 neuen Bohrungen 18 mm versehen und nach dem Drehen des Mastes wieder betriebsbereit montieren.
Einschl. liefern und montieren von notwendigen Gewindestangen M16 * 450 mm einschl. aller Muttern, Scheiben usw.
Menge: 2,000 Satz

**002.02.02.060 Drehgelenk liegend mit Ankerstangenbefestigung**
Drehgelenk liegend mit Ankerstangenbefestigung am Betonbauwerk anbringen, Befestigungsart entsprechend der vorgefundenen Örtlichkeit ausführen,
einschl. Wiederherstellung der Fassade und farblicher
Angleichung
nach Zeichnung 1-04-13
komplett liefern und betriebsbereit montieren
Menge: 3,000 St.

**002.02.02.070 Seilschalldämpfer**
Seilschalldämpfer liefern und betriebsbereit montieren
nach Zeichnung 1-04-23
Menge: 3,000 St

**002.02.02.080 Bituminöser Schutzanstrich**
Bituminöser Schutzanstrich der Erdübergangszone von 10
cm unter FOK bis 40 cm über EOK, bei Stahlmast aufbringen
Menge: 1,000 St.

##### 002.02.03 Quertrageinrichtungen

**002.02.03.010 Querfeld mit 1 Richtseil, Einfachfahrleitung**
Querfeld mit 1 Richtseil, Einfachfahrleitung
Quertragseil 50 Bz II, Richtseil 35 Bz II,
doppelte Isolation in den Seilen,
1. Isolation 1,5 m vom Mast, 2. Isolation 1,5 m von der
Gleisachse;Verbindung Kausche/ Kerbverbinder,
Richtseilfeder am Mast
nach Zeichnung 2-02-01, jedoch zur Einbindung in Trapezverspannungen.

liefern und betriebsbereit montieren

Lage:  WB28/29 - Trapez
  Mast 11/3 - Trapez
Menge: 2,000 St.

**002.02.03.020 Trapezverspannung**
Trapezverspannung zur Anbindung an Verspannungen,
doppelte Isolation in den Seilen,
1.Isolation 1,5 m vom Mast/ Wandankerung,
2. Isolation 1,5 m von der Gleisachse;
Verbindung Kausche/ Kerbverbinder,
nach Zeichnung TRVersp

liefern und betriebsbereit montieren

Lage:  M11/4 - 11/4a
Menge: 2,000 St

**002.02.03.030 Rückbau Y-Verspannungen**
Rückbau Y-Verspannungen(Mast 11/4 - 11/4a) nach dem Aufbau und Übernahme der neuen Verspannungen.
Einschl. Demontage der nicht mehr notwendigen Seilanteile und Fahrleitungsbauteile
Menge: 2,000 St

**002.02.03.040 Anpassung vorh. Trapezkurvenauszug**
Anpassung des vorh. Trapezkurvenauszug Mast 11/3- WB25/28 auf Y-Kurvenauszug 11/3- WB25/28 einschl. Demontage der nicht mehr notwendigen Seilanteile und Fahrleitungsbauteile
Menge: 1,000 St

**002.02.03.050 Fahrdrahthalter Kurve**
Fahrdrahthalter Kurve
nach Zeichnung 4.01.01
liefern und betriebsbereit montieren
Menge: 9,000 St

**002.02.03.060 Hänger für Querfeld mit 1 Richtseil**
Hänger für Querfeld mit 1 Richtseil
nach Zeichn. Nr. 2-02-21
liefern und betriebsbereit montieren.
Menge: 9,000 St.

**002.02.03.070 Bronzeseil 50 Bz II, DIN 48201, 19x1,8 drähtig**
Bronzeseil 50 Bz II, DIN 48201, 19 x 1,8 drähtig
nur liefern
Menge: 75,000 m

**002.02.03.080 Bronzeseil 35 Bz II, DIN 48201, 7 x 2,5 drähtig**
Bronzeseil 35 Bz II, DIN 48201, 7 x 2,5 drähtig
nur liefern
Menge: 75,000 m

##### 002.02.04 Fahrleitung

**002.02.04.010 Rillenfahrdraht, AC-120 (Ri 120), DIN 43141**
Rillenfahrdraht, AC-120 (Ri 120), DIN 43141in Teillängen
montieren und betriebsbereit regulieren auf Gleislage.

Der Fahrdraht wird von der HAVAG beigestellt.

Einschl. Abholen und Rücktransportieren der beigestellten Trommeln vom Betriebshof der HAVAG
Menge: 100,000 m

**002.02.04.020 Rillenfahrdraht Gleis 2 auf neue Gleislage einregulieren**
Rillenfahrdraht Gleis 2 von Mast 11/1a bis zum Brückenfeld 3 auf neue Gleislage einregulieren.
Menge: 60,000 m

**002.02.04.030 Bronzeseil 50 Bz II, DIN 48201, 19x1,8 drähtig**
Bronzeseil 50 Bz II, DIN 48201, 19 x 1,8 drähtig
nur liefern
Menge: 40,000 m

**002.02.04.040 Regulage Fahrleitung an Anschluß**
Regulage Kettenwerk
an den Anschluß zu bestehenden Anlagen
Menge: 80,000 m

**002.02.04.050 Einbindung in die bestehende Anlage**
Menge: 4,000 St.

**002.02.04.060 Kreuzungsstab für Fahrdrahtkreuzungen mit elektrischer Verbindung**
Kreuzungsstab für Fahrdrahtkreuzungen mit elektrischer Verbindung
nach Zeichnung 7-02-02
liefern und betriebsbereit montieren
Menge: 4,000 St.

**002.02.04.070 Feste Abspannung Fahrdraht am Mast bzw. sonstigen Befestigungen**
Feste Abspannung Fahrdraht am Mast, Wandbefestigungen und sonstigen Befestigungen
nach Zeichnung 6-11-01
liefern und betriebsbereit montieren
Menge: 2,000 St.

**002.02.04.080 Federnachspannung für Fahrdraht Ri 100 einfach**
Federnachspannung für Fahrdraht Ri 100 einfach
nach Zeichnung 6-21-01
liefern und betriebsbereit montieren
Menge: 2,000 St.

**002.02.04.090 Nachregulage 3 Monate nach Fertigstellung**
Nachregulage der Fahrleitung im Neubaubereich
3 Monate nach Fertigstellung
Menge: 300,000 m

##### 002.02.05 Brückenfeld 2 der Eisenbahnunterführung

*Hinweis: Hinweis*
Hinweis

Die Bohrpunkte sind im Vorfeld anzuzeichnen und auf Freiheit von Bewährungen zu sondieren.

Nach Prüfung, Freigabe und in Abstimmung mit der DB InfraGo können die Bohrungen erstellt und die Befestigunganbauten montiert werden.

**002.02.05.010 C-Schiene 41/41/2,5 in A4**
C-Schiene 41/41/2,5 in A4
für Stromschienenstützpunkt SP2 bis SP 12 (gemäß Teilstatik Anlage 2) bestehend aus je

1 Stk.  C-Schiene in A4, Länge 2,00m liefern und montieren
2 Stk.  Dübel M10 in A4
2 Stk.  Halteklammern in A4

einschl. aller benötigten Befestigungsmaterialien.

nach Anweisung des Herstellers liefern und betriebsbereit montieren.
Menge: 11,000 St.

**002.02.05.020 C-Schiene HZM 38*23 in A4**
Liefern und Montage C-Schiene HZM 38*23 in A4
für elastischen Deckenfahrdrahthalter SP1 (gemäß Teilstatik Anlage 2) bestehend aus je

1 Stk.  Halfenschiene HZM 38/23 in A4, Länge 1,50m liefern und montieren
2 Stk.  Gewindestange M1/110 in A4
Injektionsmörtel nach Bedarf

einschl. aller benötigten Befestigungsmaterialien.

nach Anweisung des Herstellers liefern und betriebsbereit montieren.
Menge: 1,000 St

**002.02.05.030 Endverankerung Fahrdraht**
Endverankerung Fahrdraht an Untersicht
für FD-Abfangung SP4.1 gemäß Teilstatik Anlage 1) bestehend aus

1 Stk.  Abfangkonstruktion 200*300 mit Schwert
4 Stk.  Hilti HIT-HY 200-A V3
4 Stk.  Hilti HIT-Z-r M12
einschl. aller benötigten Befestigungsmaterialien.

nach Anweisung des Herstellers liefern und betriebsbereit montieren.
Menge: 1,000 St

**002.02.05.040 Elastischer Stützpunkt**
Elastischer Stützpunkt incl. aller Schrauben und Zubehör
nach Zeichnung 4-06-03 einschl. Zwischenplatte
(gemäß Teilstatik Anlage 2)

liefern und betriebsbereit montieren
Menge: 1,000 St

**002.02.05.050 Stromschienenstützpunkt**
Menge: 11,000 St

**002.02.05.060 Stromschienenrampe für Übergang**
Stromschienenrampe für Übergang aus Deckenstromschiene 600 mm² Cu in einer Gesamtänge von ca. 1,00m herstellen. Die Abwinklung beträgt ca 5 Grad bei 0,20 m. Nach  Anweisung des Herstellers liefern und betriebsbereit montieren.
Menge: 1,000 St

**002.02.05.070 Deckenstromschiene 600 mm² Cu**
Deckenstromschiene 600 mm² Cu in Teillängen von bis zu 8 m nach Anweisung des Herstellers liefern und betriebsbereit montieren.

Es ist zu beachten das die Stromschienenstöße im Bereich von  0,50 m bis 2,00 m vom Stromschienenstützpunkt liegen.
Menge: 52,000 m

**002.02.05.080 Laschenstoß für Deckenstromschiene**
Laschenstoß für Deckenstromschienenach Anweisung des Herstellers liefern und betriebsbereit montieren.
Menge: 7,000 St

**002.02.05.090 Einrichten der Deckenstromschiene incl. Übergang**
*** Pauschalposition
Nach der Verlegung und dem Zusammenstoßen der Stromschiene einen sinusförmigen Verlauf (Temperaturausgleich für Delta 70K ) gemäß Herstellerangaben einstellen.

Hierüber ist ein Protokoll zu erstellen.

Einschl. einregulieren und einstellen des Systemübergang Fahrdraht/Stromschiene
Menge: 1,000 psch

**002.02.05.100 E-Verbinder**
E-Verbinder als Übergang Fahrdraht Stromschiene einschl. sämtlicher Bauteile und Kabel

liefern und betriebsbereit montieren.
Menge: 1,000 St

##### 002.02.06 Inbetriebnahme, Abnahme und Dokumentation

**002.02.06.010 Dokumentation bei Mast- bzw. Fundamentumbau**
*** Pauschalposition
Dokumentation bei Mastneubau mit mindestens 4 Fotos pro Mast von jeder Seite (N, O, S, W), die digital als PDF (2-fach) übergeben werden für GIS/Mastkataster
Menge: 1,000 psch

**002.02.06.020 Inbetriebnahme**
*** Pauschalposition
Inbetriebnahme der Fahrleitungsanlage nach Bauablaufplan
Menge: 1,000 psch

**002.02.06.030 Funktionsprobe und Bügelfahrt**
*** Pauschalposition
Funktionsprobe und Bügelfahrt zwischen AN und HAVAG zur
Sicherstellung der Befahrbarkeit nach Umschluss
Menge: 1,000 psch

**002.02.06.040 Vorbereitung und Durchführung der Abnahme**
*** Pauschalposition
Vorbereitung und Durchführung der Abnahme und
Inbetriebnahme der gesamten Anlage mit der TAB mit
Übergabe der Anlagendokumentation 2-fach
Menge: 1,000 psch

### BTG 003 BTG Bahnstromanlagen - Weichensteuerung /Whz

#### 003.01 Tiefbauteile Bahnstrom- Kommunikationsanlagen

*Hinweis: Vorbemerkung zu Kabel-Tiefbau*
Vorbemerkungen zu Kabel-Tiefbau
Die zu erbringenden Leistungen zu Kabel-Tiefbau sind vom AN mit den Gewerken, die von Dritten in diesem Bereich ausgeführt werden, insbesondere mit den Leistungen der HAVAG zu Montage und elektrischen Anschlüssen zu koordinieren.

##### 003.01.01 Allbemeines

**003.01.01.010 Auspumpen von Sickerwasser aus Kabelschächten**
Auspumpen von Sickerwasser aus Kabelschächten
Auspumpen von Sickerwasser aus Kabelschächten
vor Kalibrierungs- und Kabelzugarbeiten, inklusive
Gerätetechnik und Arbeitskräfte
!Durch die offenen KS-Rohre ist der Rückfluss von
Sickerwasser in benachbarte AZK's möglich!8
Menge: 8,000 h

**003.01.01.020 Reinigen vorhandener Kabelschächte**
Reinigen vorhandener Kabelschächte
Reinigen vorhandener und mit Kabeln
belegter Kabelschächte
Die mit dem Sickerwasser eingedrungenen Schlammund
Sandbestandteile sind vollständig aus den Kabelschächten
zu entsorgen, bei starken Verschmutzungen
sind die vorhandenen Kabel und Beschriftungsträger
mit zu reinigen.
Dies gilt nicht für neu im Baufeld errichtete
Kabelschächte!
Menge: 6,000 St

##### 003.01.02 Kabeltiefbau Kommunikationsanlagen

**003.01.02.010 Kabeltrasse OFI, AFI, FSA herstellen**
Kabeltrasse OFI, AFI, FSA herstellen
Kabelgraben für Kabeltrasse HAVAG
Tiefe bis 0,80 m, Breite bis 1,10 m, Homogenbereich Auffüllung
in Einzellängen für OFI / AFI /FSA
Kabelgraben nach Einbringen der Kabelrohranlagen und des
Kabelwarnbandes mit Neumeterial verfüllen, verdichten.
Erfüllung EV2-Wert für Verkehrsfläche Gehweg.
Überschüssigen Boden der Verwertung nach Wahl des AN zuführen.
Menge: 76,000 m

**003.01.02.020 Kabelrohranlage 4-zügig PVC-U 110 herstellen**
Kabelrohranlage 4-zügig herstellen
aus 4 Rohren PVC-U 110x3,2x6000mm
jeweils mit angeformter Steckmuffe und Dichtring
herstellen,
in die Rohre ist ein Kabelzugdraht einzuziehen,
incl. liefern der Rohre, Abdichtungen und des
Kabelzugdrahtes,
mit Abstandshaltern verlegen in Kies-Sand-Gemisch.
Komplette Bettung in Rohrzone und zwischen den Rohren.
Angegeben wird die Gesamtlänge der 4-zügigen Trasse.
Menge: 34,000 m

**003.01.02.030 Kabelrohranlage 2-zügig aus PE-HD-Ringbundrohr d=63mm herstellen**
Kabelrohranlage 2-zügig aus
2 Rohr PE-HD-Ringbundrohr d=63mm
herstellen,
in die Rohre ist ein Kabelzugdraht einzuziehen,
incl. liefern der Rohre, Abdichtungen und des
Kabelzugdrahtes,
mit Abstandshaltern verlegen in Kies-Sand-Gemisch.
Komplette Bettung in Rohrzone und zwischen den Rohren.
Angegeben wird die Gesamtlänge der 2-zügigen Trasse.
Menge: 22,000 m

**003.01.02.040 Kabelschacht EK 268 liefern, einbauen, auf planmäßige Höhe setzen**
Kabelkleinschacht EK 268 liefern, einbauen, auf planmäßige Höhe setzen, Außenmaß 550 x 550 mm,
lichtes Maß 400x 400mm, Klasse D 400,
Bauhöhe 585 mm, frei Baustelle liefern und
montieren
bestehend aus:
- Schachtkopf mit Stahldeckel Stahloberfläche
- HAVAG - Kennzeichnungsschild (Logo)
- Grundbausatz 290 mm
- 1 Stück Rahmenelement a 70 mm
- 1 Stück Rahmenelement a 220 mm (A)
- 1 Stück Höhenausgleichsatz zum Nivellieren der
Schachtoberkante
- Verriegelung Schachtdeckel (LIC-Lock)
Kabelschutzrohre DN 110, DN63 in Schacht einbinden.
Der Kabelschacht ist auf ein Fundament aufzubauen,
auszurichte und die OK planmäßig auf Höhe OK Befestigung zu setzen,
einschließlich Einmessungen,
einschließlich Abstimmungen mit den am Bau beteiligten Firmen,
einschließlich Schalung und sämtlicher Erdarbeiten, Homogenbereich Auffüllung.
Überschüssigen Boden der Verwertung nach Wahl des AN zuführen.
Menge: 1,000 St

**003.01.02.050 Kabelschach EK 328 liefern, einbauen, auf planmäßige Höhe setzen**
Kabelschach EK 328  liefern, einbauen, auf planmäßige Höhe setzen, Außenmaß 960 x 960 mm,
lichtes Maß 800 x 800 mm, Klasse D 400, Bauhöhe 1305 mm, frei Baustelle liefern und montieren
bestehend aus:
- Schachtkopf mit Stahldeckel, Stahloberfläche
- HAVAG - Kennzeichnungsschild (Logo)
- Grundbausatz 355 mm
- 1 Stück Rahmenelement a 70 mm
- 4 Stück Rahmenelement a 220 mm (A)
- 1 Stück Höhenausgleichsatz zum Nivellieren der
Schachtoberkante
- Verriegelung Schachtdeckel (LIC-Lock)
Kabelschutzrohre DN 110 Schacht einbinden.
Der Kabelschacht ist auf ein Fundament aufzubauen,
auszurichte und die OK planmäßig auf Höhe OK Befestigung zu setzen,
einschließlich Einmessungen,
einschließlich Abstimmungen mit den am Bau beteiligten Firmen,
einschließlich Schalung und sämtlicher Erdarbeiten, Homogenbereich Auffüllung.
Überschüssigen Boden der Verwertung nach Wahl des AN zuführen.
Menge: 1,000 St

**003.01.02.060 Kabelschacht für Kabelzug mehrfach öffnen und schließen**
Kabelschacht für Kabelzug mehrfach öffnen und schließen
incl. Verkehrssicherung
Menge: 6,000 St

**003.01.02.070 Schraubadapter 110/63 liefern und montieren**
Schraubadapter 110/63 liefern und montieren
Schraubadapter 110/63 zum Einbinden von Leerrohren DN
63 in Rohreinführungsöffnungen von Kabelschächten
liefern, montieren.
Menge: 6,000 St

##### 003.01.03 Kabeltiefbau Elektro/Wst/Whz

**003.01.03.010 Kabeltrassen WSt, Whz herstellen**
Kabeltrasse WSt, Whz herstellen
Kabelgraben für Kabeltrasse HAVAG
Tiefe bis 0,80 m, Breite bis 0,80 m, Homogenbereich Auffüllung
in Einzellängen für WSt, Whz
Kabelgraben nach Einbringen der Kabelrohranlagen und des
Kabelwarnbandes mit Neumeterial verfüllen, verdichten.
Erfüllung EV2-Wert für Verkehrsfläche Gehweg.
Überschüssigen Boden der Verwertung nach Wahl des AN zuführen.
Menge: 130,000 m

**003.01.03.020 Kabelrohranlage 2-zügig PVC-U 110 herstellen**
Kabelrohranlage 3-zügig herstellen
aus 2 Rohren PVC-U 110x3,2x6000mm
jeweils mit angeformter Steckmuffe und Dichtring
herstellen,
in die Rohre ist ein Kabelzugdraht einzuziehen,
incl. liefern der Rohre, Abdichtungen und des
Kabelzugdrahtes,
mit Abstandshaltern verlegen in Kies-Sand-Gemisch.
Komplette Bettung in Rohrzone und zwischen den Rohren.
Angegeben wird die Gesamtlänge der 2-zügigen Trasse.
Menge: 60,000 m

**003.01.03.030 Kabelrohranlage 1-zügig aus PE-HD-Ringbundrohr d=63mm herstellen**
Kabelrohranlage 1-zügig aus
1 Rohr PE-HD-Ringbundrohr d=63mm
herstellen,
in die Rohre ist ein Kabelzugdraht einzuziehen,
incl. liefern der Rohre, Abdichtungen und des
Kabelzugdrahtes,
mit Abstandshaltern verlegen in Kies-Sand-Gemisch.
Komplette Bettung in Rohrzone und zwischen den Rohren.
Angegeben wird die Gesamtlänge der 1-zügigen Trasse.
Menge: 30,000 m

**003.01.03.040 Kabelrohranlage 2-zügig aus PE-HD-Ringbundrohr d=63mm herstellen**
Kabelrohranlage 2-zügig aus
2 Rohr PE-HD-Ringbundrohr d=63mm
herstellen,
in die Rohre ist ein Kabelzugdraht einzuziehen,
incl. liefern der Rohre, Abdichtungen und des
Kabelzugdrahtes,
mit Abstandshaltern verlegen in Kies-Sand-Gemisch.
Komplette Bettung in Rohrzone und zwischen den Rohren.
Angegeben wird die Gesamtlänge der 2-zügigen Trasse.
Menge: 2,500 m

**003.01.03.050 Kabelrohranlage 3-zügig aus PE-HD-Ringbundrohr d=63mm herstellen**
Kabelrohranlage 3-zügig aus
3 Rohr PE-HD-Ringbundrohr d=63mm
herstellen,
in die Rohre ist ein Kabelzugdraht einzuziehen,
incl. liefern der Rohre, Abdichtungen und des
Kabelzugdrahtes,
mit Abstandshaltern verlegen in Kies-Sand-Gemisch.
Komplette Bettung in Rohrzone und zwischen den Rohren.
Angegeben wird die Gesamtlänge der 3-zügigen Trasse.
Menge: 7,000 m

**003.01.03.060 Kabelschacht EK 268 liefern, einbauen, auf planmäßige Höhe setzen**
Kabelkleinschacht EK 2
68 liefern, einbauen, auf planmäßige Höhe setzen,
Außenmaß 550 x 550 mm,
lichtes Maß 400x 400mm, Klasse D 400,
Bauhöhe 585 mm, frei Baustelle liefern und
montieren
bestehend aus:
- Schachtkopf mit Stahldeckel Stahloberfläche
- HAVAG - Kennzeichnungsschild (Logo)
- Grundbausatz 290 mm
- 1 Stück Rahmenelement a 70 mm
- 1 Stück Rahmenelement a 220 mm (A)
- 1 Stück Höhenausgleichsatz zum Nivellieren der
Schachtoberkante
- Verriegelung Schachtdeckel (LIC-Lock)
Kabelschutzrohre DN 110, DN63 in Schacht einbinden.
Der Kabelschacht ist auf ein Fundament aufzubauen,
auszurichte und die OK planmäßig auf Höhe OK Befestigung zu setzen,
einschließlich Einmessungen,
einschließlich Abstimmungen mit den am Bau beteiligten Firmen,
einschließlich Schalung und sämtlicher Erdarbeiten, Homogenbereich Auffüllung.
Überschüssigen Boden der Verwertung nach Wahl des AN zuführen.
Menge: 1,000 St

**003.01.03.070 Kabelschacht EK 288 liefern, einbauen, auf planmäßige Höhe setzen**
Kabelkleinschacht EK
liefern, einbauen, auf planmäßige Höhe setzen,
Außenmaß 695 x 695 mm,
lichtes Maß 550x 550mm, Klasse D 400,
Bauhöhe 1085 mm, frei Baustelle liefern und
montieren
bestehend aus:
- Schachtkopf mit Stahldeckel, Stahloberfläche
- HAVAG - Kennzeichnungsschild (Logo)
- Grundbausatz 355 mm
- 1 Stück Rahmenelement a 70 mm
- 3 Stück Rahmenelement a 220 mm (A)
- 1 Stück Höhenausgleichsatz zum Nivellieren der
Schachtoberkante
- Verriegelung Schachtdeckel (LIC-Lock)
Kabelschutzrohre DN 110 Schacht einbinden.
Der Kabelschacht ist auf ein Fundament aufzubauen,
auszurichte und die OK planmäßig auf Höhe OK Befestigung zu setzen, einschließlich Einmessungen,
einschließlich Abstimmungen mit den am Bau beteiligten Firmen,
einschließlich Schalung und sämtlicher Erdarbeiten, Homogenbereich Auffüllung.
Überschüssigen Boden der Verwertung nach Wahl des AN zuführen.
Menge: 2,000 St

**003.01.03.080 Kabelschach EK 328 liefern, einbauen, auf planmäßige Höhe setzen**
Kabelschach EK 328  liefern, einbauen, auf planmäßige Höhe setzen, Außenmaß 960 x 960 mm,
lichtes Maß 800 x 800 mm, Klasse D 400, Bauhöhe 1305 mm, frei Baustelle liefern und montieren
bestehend aus:
- Schachtkopf mit Stahldeckel, Stahloberfläche
- HAVAG - Kennzeichnungsschild (Logo)
- Grundbausatz 355 mm
- 1 Stück Rahmenelement a 70 mm
- 4 Stück Rahmenelement a 220 mm (A)
- 1 Stück Höhenausgleichsatz zum Nivellieren der
Schachtoberkante
- Verriegelung Schachtdeckel (LIC-Lock)
Kabelschutzrohre DN 110 Schacht einbinden.
Der Kabelschacht ist auf ein Fundament aufzubauen,
auszurichte und die OK planmäßig auf Höhe OK Befestigung zu setzen,
einschließlich Einmessungen,
einschließlich Abstimmungen mit den am Bau beteiligten Firmen,
einschließlich Schalung und sämtlicher Erdarbeiten, Homogenbereich Auffüllung.
Überschüssigen Boden der Verwertung nach Wahl des AN zuführen.
Menge: 1,000 St

**003.01.03.090 Versetzen Kabelschacht K11/57 (EK 268)**
Versetzen Kabelschacht K11/57 (EK 268)
Vorhandenen Kabelschacht Bauart EK 268 mit Gußabdeckung,
Außenmaße B x L x H = 550 x 550 x 585 mm,
einschließlich Anschluß  Leerrohr 1 x DN 110 freilegen,
Schacht ausbauen, Anschluß  Leerrohr 1 x DN 110 einkürzen.
Aufbruch Decke und Hydr. gebundene Tragschich erfolgen gesondert.
Schachtbausatz um ca. 0,75 m entlang Leerrohr verschoben neu positioniert und parallel zur Gleisachse gedreht wiedereinbauen,
einschließlich Herstellung Gründung von 10 cm Schicht Magerbeton C 20/25,
einschließlich Wiederanschluß Leerrohr DN 110 mit erforderlichem Formstück,
einschließlich erforderlicher Erdarbeiten und
regelgerechtre Verdichtung der Baugrubensohlen und des Auffüllhorizonts,
Ggf. erforderlicher Bedarf zum Ersatz defekter Schachtbauteile ist dem AG anzuzeigen und wird nach Bestätigung durch den AG gesondert vergütet.
Menge: 1,000 St

**003.01.03.100 Baugrube für Sockel KV Schrank ausheben**
Baugrube für Sockel KV-Schrank ausheben
Homogenbereich: Auffüllung
Baugrubentiefe OK Gelände: 0,40m bis 0,90m
Baugrubentiefe ab OK Befestigung bzw. EOK: >= 1,00m
Aushub, soweit zum Verfüllen geeignet, zur
Wiederverwendung seitlich lagern, nach Beendigung der
Bauarbeiten als Hinterfüllung bzw. Baugrubenverfüllung
einbauen und verdichten.
Zum Verfüllen nicht geeigneten Boden der Verwertung nach Wahl des AN zuführen.
Erschwernisse und erforderliche Sicherungsmaßnahmen in
Folge parallel liegender Leitungen sowie
Handschachtungen sind in den Einheitspreis mit
einzukalkulieren.
Abgerechnet wird nach Abtragsprofilen.
Menge: 1,500 m3

**003.01.03.110 Fundament für Verteilerschrank herstellen**
Fundament für Verteilerschrank herstellen
Bei Erfordernis ist die Herstellung, Unterhaltung und
Beseitigung von Schalung in die Position einzurechnen.
Fundamentgröße: ca. 1,5x0,7x0,3 m.
(allseits mind. 10 cm größer wie der Schranksockel)
Betonfundament C20/25, einschließlich der erforderlichen
Erdarbeiten in Bodenklasse 3-5 und Verfüllarbeiten.
Zum Verfüllen der Baugrube nach Montage des
Schranksockels nicht verwendeter Aushub in Eigentum des
AN übernehmen, von der Baustelle entfernen und nachweislich
entsprechend dem Kreislaufwirtschafts- und
Abfallgesetz entsorgen (Verwertung oder Beseitigung).
Schranksockel in gesonderter Position.
Inkl. aller notwendigen Arbeiten, Materialien
und Geräte.
Menge: 1,000 St

**003.01.03.120 Fertigteilsockel für Kabelverteilerschrank (Typ 1N)**
Fertigteilsockel für Kabelverteilerschrank (Typ 1N)
mit feuerverzinktem Bandeisenerder liefern.
Menge: 1,000 St

**003.01.03.130 Kantenschutz am Fundament des Kabelverteilersockels**
Kantenschutz am Fundament des Kabelverteilersockels
mit PE-Abdeckplatten herstellen,
einschließlich Lieferung aller erforderlicher Materialien.
Menge: 2,000 St

**003.01.03.140 Blähton für Schranksockel einfüllen**
*** Pauschalposition
Blähton als Füllmaterial für Schranksockel
für 1 Schrank frei Baustelle liefern und
bis OK Sockel lose einfüllen.
Menge: 1,000 psch

**003.01.03.150 Kabelrohranlage 1-zügig PE-HD-Ringbundrohr d=63mm**
Kabelrohranlage 1-zügig PE-HD-Ringbundrohr d=63mm
Kabelrohranlage aus 1 Rohr PE-HD-Ringbundrohr d=63mm
herstellen,
in das Rohr ist ein Kabelzugdraht einzuziehen,
incl. liefern des Rohres, Abdichtungen und des
Kabelzugdrahtes,
verlegen in Kies-Sand-Gemisch.
Komplette Bettung in Rohrzone.
Angegeben wird die Gesamtlänge der 1-zügigen Trasse.
Menge: 60,000 m

#### 003.02 Ausrüstung Weichensteuerung / Weichenheizung

##### 003.02.01 Baustelleneinrichtung

**003.02.01.010 Baustelle einrichten, unterhalten und räumen**
*** Pauschalposition
Geräte, Werkzeuge, Einrichtungen und sonstige

Betriebsmittel, die zur vertragsgemäßen Durchführung
der Bauleistungen erforderlich sind, auf die Baustelle
bringen, bereitstellen und - soweit der Geräteeinsatz
nicht gesondert berechnet wird - betriebsfertig
aufstellen einschl. der dafür notwendigen Arbeiten.

Bei Bedarf Zufahrtswege zur Baustelle sowie
Lagerplätze, sonstige Platzbefestigungen und Wege im
Baustellenbereich anlegen.

Oberbodenarbeiten einschl. Beseitigen von Aufwuchs für
die Baustelleneinrichtung, soweit erforderlich,
ausführen.

Kosten für Vorhalten, Unterhalten und Betreiben der
Geräte, Anlagen und Einrichtungen einschl. Mieten,
Pacht, Gebühren und dgl. werden nicht mit dieser
Pauschale, sondern mit den Einheitspreisen der
betreffenden Teilleistungen vergütet.

Baustelle von allen Geräten, Anlagen, Einrichtungen und
dgl. räumen.

Benutzte Flächen und Wege entsprechend dem
ursprünglichen Zustand unter Wahrung der
landschaftspflegerischen Belange ordnungsgemäß
herrichten. Verunreinigungen beseitigen.

Soweit nicht für bestimmte Leistungen für das
Einrichten und Räumen der Baustelle gesonderte
Positionen im Leistungsverzeichnis enthalten sind, gilt
die Pauschale für alle Leistungen.
Menge: 1,000 psch

##### 003.02.02 Montage Weichensteuerung/Weichenheizung

**003.02.02.010 Montage von Profil-Halbzylinder**
Montage von Profil-Halbzylinder
(HAVAG - Schließung)
als kostenpflichtige Beistellung der HAVAG auf
schriftliche Anforderung im Steuerschrank einbauen
Montage
Menge: 2,000 St

**003.02.02.020 Steuerschrank für Weichensteuerung und Weichenheizung montieren**
Steuerschrank, bestehend aus Sockel und
Schrankteil auf Ortbetonfundament errichten
Dübel in Ortbetonfundament für die
Montage des Sockels einbringen
Der Sockel ist mit dem Ortbetonfundament
zu verschrauben
Weichensteuerung und Weichenheizung für 660V/750 V DC
(1 Weiche) montieren
Montage des Schalterkastens für den Weichenantrieb
Nach dem Einführen der Schutzrohre
Sockel verfüllen, Innenraum des
Sockelbereiches mit Blähton auffüllen
3 Sack Blähton liefern
Lieferung und Montage
Menge: 1,000 St

**003.02.02.030 Temperaturfühler für WHZ montieren**
Temperaturfühler für Weichenheizung an der
Schiene montieren
Menge: 1,000 St

**003.02.02.040 Kabel LIYCY 2x2,5 mm² für Temperaturfühler verlegen, anschließen**
Kabel LIYCY 2x2,5 mm²zum Anschluss des
Temperaturfühlers für die Weichenheizung in
vorhandene Kabelschutzrohranlage einziehen, auflegen
und betriebsfertig montieren.
Menge: 35,000 m

**003.02.02.050 Kabel NYY-O 5x2,5 mm² für Weichenstellvorrichtung verlegen, anschließen**
Kabel NYY-O 7x1,5 mm²PVC/SW/1kV vom
Steuerschrank zur Weichenstellvorrichtung in vorhandene
Kabelschutzrohranlage einziehen, auflegen und
betriebsfertig montieren.
Menge: 78,000 m

**003.02.02.060 Kabel NYY-O 5x2,5 mm² für Weichenstellvorrichtung verlegen, anschließen**
Kabel NYY-O 5x2,5 mm²PVC/SW/1kV vom
Steuerschrank zur Weichenstellvorrichtung in vorhandene
Kabelschutzrohranlage einziehen, auflegen und
betriebsfertig montieren.
Menge: 78,000 m

**003.02.02.070 Kabel NYY-O 7x1,5 mm² für Zugenprüfer verlegen, anschließen**
Kabel NYY-O 7x1,5 mm²PVC/SW/1kV
Steuerschrank zu Zungenprüfer in 2 Teillängen in
vorhandene Kabelschutzrohranlage einziehen, auflegen
und betriebsfertig montieren.
Menge: 78,000 m

**003.02.02.080 Kabel NYY-O 7x1,5 mm² für Weichenlagesignal verlegen, anschließen**
Kabel NYY-O 7x1,5 mm²PVC/SW/1kV vom
Steuerschrank zum Weichenlagesignal in vorhandene
Kabelschutzrohranlage einziehen, auflegen und
betriebsfertig montieren.
Menge: 50,000 m

**003.02.02.090 Kabel NYY-O 2x2,5 mm² für WHZ verlegen, anschließen**
Kabel NYY-O 2x2,5 mm²PVC/SW/1kV für WHZ vom
Weichenheizungsverteiler zu Heizstab in 2 Teillängen in
vorhandene Kabelschutzrohranlage einziehen, auflegen
und betriebsfertig montieren.
Menge: 201,500 m

**003.02.02.100 Kabel LIYCY 2x2,5 mm² für HFE/HFS verlegen, anschließen**
Kabel LIYCY 2x2,5 mm²für HFE/HFS in 2
Teillängen in vorhandene Kabelschutzrohranlage
einziehen, auflegen und betriebsfertig montieren.
Menge: 200,000 m

**003.02.02.110 Kabel H07RN-F 1x16 mm² für Weichensteuerschrank verlegen, anschließen**
Kabel H07RN-F 1x16 mm² für Weichensteuerschrank n in vorhandene Kabelschutzrohranlage einziehen, auflegen und betriebsfertig montieren.
Menge: 20,000 m

**003.02.02.120 Kabel H07RN-F 1x16 mm² für Weichenheizung verlegen, anschließen**
Kabel H07RN-F 1x16 mm² für Weichenheizung in vorhandene Kabelschutzrohranlage einziehen, auflegen und betriebsfertig montieren.
Menge: 20,000 m

**003.02.02.130 Koaxialkabel RG 216 für HFK-Spule verlegen, anschließen**
Koaxialkabel RG 216 für HFK-Spule in 2 Teillängen in
vorhandene Kabelschutzrohranlage einziehen, auflegen
und betriebsfertig montieren.
Menge: 105,000 m

**003.02.02.140 Gleiskreis montieren und anschließen**
Gleiskreis komplett einschließlich Sender und
Empängermodul montieren und anschließen
Menge: 1,000 St

**003.02.02.150 Kabel LIYCY 2x2,5 mm² für HCS-R-Schleife verlegen, anschließen**
Kabel LIYCY 2x2,5 mm²für HCS-R-Schleife in
vorhandene Kabelschutzrohranlage einziehen, auflegen
und betriebsfertig montieren.
Menge: 100,000 m

**003.02.02.160 Kabel NYY-O 1x50 mm² für RL und VRL (Betriebs- und Schutzerde) verlegen, anschließen**
Kabel NYY-O 1x50 mm²für RL und VRL
(Betriebs- und Schutzerde) vom Schrank der
Weichensteuerung/-heizung zum Gleis im Kabelschutzrohr
verlegen und beidseitig anschließen.
2xRückleitung für Weichensteuerung und Weichenheizung
Menge: 62,000 m

**003.02.02.170 Kabel NYY-O 1x95 mm² verlegen, anschließen**
Kabel NYY-O 1x95 mm²von der
Spannungssicherung zum
Gleisanschlusskasten und im Kabelschutzrohr verlegen
und anschließen.
Menge: 10,000 m

**003.02.02.180 HFK-Spule montieren und anschließen**
Menge: 3,000 St

**003.02.02.190 Auswertebaugruppen für HCS-R-Schleife montieren und anschließen**
Menge: 2,000 St

**003.02.02.200 Signalgeber Weichenlagesignal montieren, anschließen**
Signalgeber Weichenlagesignal dreifeldriger
LED-Signalgeber montieren und anschließen
Menge: 2,000 St

**003.02.02.210 Signalmast setzen**
Signalmast auf vorbereitetes Fundament setzen
Menge: 1,000 St

**003.02.02.220 Kabelkennzeichnungsstreifen prägen und anbringen**
*** Pauschalposition
Menge: 1,000 psch

**003.02.02.230 Kabelschächte öffnen und schließen**
Kabelschächte für Kabel öffnen und schließen
incl. Verkehrssicherung
Menge: 63,000 St

**003.02.02.240 Kabelschachtkarteiblatt nach Vorlage der HAVAG herstellen**
Kabelschachtkartei nach Vorlage HAVAG für Kabelschächte
erstellen, abstimmen, liefern.
Die Kabelschachtkartei ist auf der Vorlage des AG zu
erstellen. In der Karte müssen alle Rohrzüge, deren
Bezeichnung und die Bezeichnung aller installierten
Kabel enthalten sein.
Menge: 22,000 St

##### 003.02.03 Weichenantrieb

**003.02.03.010 Elektrischer Weichenantrieb HW61.1 AVV-ZVV**
Elektrischer Weichenantrieb
für Rillenschiene 60R2 (Ri60N)
Gehäuse wasserdicht IP 67
Einbauort mittig im Gleis
Weichenbauform Rillenschiene 60R2 (Ri60N)
Spurweite1000 mm
Zungenaufschlag30 - 70 mm
kleinste Umstellzeit0,5 sec
Anpresskraft des
Federpaketesmin. 1000N, stufenlos einstellbar
bis 3500N
Stellkraftca 5000 N
Auffahrkraft der
abliegenden
Weichenzunge 7000N
SicherheitsanforderungsstufeSIL 3
AntriebssystemDoppelzugmagnet mit Versorgung über
die Fahrdrahtspannung 600V / 750V DC
Verschluss- undNäherungsschalter für Endlagen- und
Zungenprüfer-End-Verschlussüberwachung 12/24V DC
lagenüberwachung
Manuelle BetätigungHandumstellung < 400Nm
Überwachung Stelltasche mit Näherungsschalter
Stelltaschenabmessung LxBxH 45 x 13 x 120 mm
Gehäuse verzinkte Stahlkonstruktion mit Niro-Deckel
ZertifizierungHerstellung eines IRIS zertifizierten
Lieferanten
Prüfberichtzum Sicherheitsintegritätslevel SIL 3
eines unabhängigen Prüfinstitutes
Korrosionsschutzalle Bauteile aus NIRO-
Stahl oder mit galvanischer Schutzbeschichtung
TypHW61.1 AVV - ZVV
Fa.Hanning & Kahl
Montage
Menge: 2,000 St

**003.02.03.020 Inbetriebnahme Weichenantrieb**
Inbetriebnahme des Weichenantriebes in Zusammenwirken
mit der Weichensteuerung.
Durchführung der Abnahme mit Betriebsleiter und TÜV/TAB
Menge: 2,000 St

**003.02.03.030 Dokumentation**
*** Pauschalposition
Zusammenstellen der Dokumentation einschließlich aller
Prüfprotokolle.
Übergabe der Unterlagen 2x Papier und 1x CD
Dokumentation zu SW1 SW2 S9 S10 S11
Menge: 1,000 psch

**003.02.03.040 Übergangskasten für Weichenheizungsverteiler**
Übergangskasten für Weichenheizungsverteiler
Einbau zwischen den Weichenheizungsgleisanschlusskästen
Lieferung und Montage
Menge: 5,000 St

**003.02.03.050 Abzweigdose für Weichenheizung**
Abzweigdose für Weichenheizung
Kabel einführen und verbinden
Abzweigdose mit Gießharz verfüllen
einschließlich Lieferung Kleinmaterial
und Gießharz
Lieferung und Montage
Menge: 5,000 St

##### 003.02.04 Gleisanschlusskästen

**003.02.04.010 Gleiskasten für HFP für Schiene 60R2**
anschraubbare Gleiskästen für HFP
Zum Anschluss der Gleisübertrager HFE 55 und HFS 42,
mit 1 Anschlussbolzen im Inneren des Gleiskastens.
Gleiskasten und Anschlussbolzen am Schienensteg
angeschraubt.
Mit dauerhaftem Kontakt der Anschlussbolzen (M12) über
das Cembre Kontaktierungssystem.
Stirnseitige Kabeleinführung (1xDA 63).

Gleisanschlusskasten liefern und montieren,
anschraubbarer Gleisanschlusskasten für Rillenschiene
60R2, Anschluss innen,
Anschlusskasten für Schienenverbinder/Gleisverbinder,
Elektrischer Anschluss mit System Cembre am
Schienensteg.
Bohrung im Schienensteg herstellen
und Kästen am Gleis verschrauben. Verbindungsbolzen,
Moosgummiabdichtung zwischen Schienensteg und
Gleiskasten. Die Schienenanschlussstellen (Kabelschuh
und Kontaktschraube) sind mit beständigem
Isolationsschutz gegen das Ableiten von Streuströmen zu
versehen. Der Schienenanschluss ist mittels Cembre-
Kontaktierungssystem (19 mm Bohrung für Kupferbuchse
mit M12-Sechskantschraube) zu befestigen. Das
Herstellen der Bohrung im Schienensteg wird nicht
gesondert vergütet. Das Herstellen der Bohrung im
Schienensteg wird nach Pos.003.01.01.290 vergütet. Für
Rillenschiene 60R2 mit Cembre- Kontaktierungssystem AR
60NA. Inkl. aller notwendigen Arbeiten, Materialien und
Geräte. Gleiskastendeckel mit Gummilippendichtung und 4
Befestigungen.

Ausführung: mit Streustromisolierung

Neigung: 2%

Fabrikat: Hanning & Kahl
Typ: HRB 1CS/60R2

Lieferung und Montage
Menge: 4,000 St

**003.02.04.020 Gleiskasten 2CS für RL/VRL Schiene 60R2**
anschraubbarer Gleiskasten für Rück- und
Schutzleiter. Zum Anschluss der Kabel für RL und VRL
mit 2 Anschlussbolzen (lang) im Inneren des
Gleiskastens. Gleiskasten und Anschlussbolzen am
Schienensteg angeschraubt.
Mit dauerhaftem Kontakt der Anschlussbolzen (M12) über
das Cembre Kontaktierungssystem.
Stirnseitige und untere Kabeleinführung (2xDA 68).

Gleisanschlusskasten liefern und montieren,
anschraubbarer Gleisanschlusskasten für Rillenschienen
60R2, Anschluss innen,
Anschlusskasten für Schienenverbinder/Gleisverbinder,
Elektrischer Anschluss mit System Cembre am
Schienensteg.
Zu jedem Gleiskastenstandort ist vor der Montage eine
Abstimmung mit der Firma die für den Anschluss der
Erdungskabel gebunden ist, erforderlich.
Schraubausführung Bohrung im Schienensteg herstellen
und Kästen am Gleis verschrauben. Verbindungsbolzen,
Moosgummiabdichtung zwischen Schienensteg und
Gleiskasten. Die Schienenanschlussstellen (Kabelschuh
und Kontaktschraube) sind mit beständigem
Isolationsschutz gegen das Ableiten von Streuströmen zu
versehen. Der Schienenanschluss ist mittels Cembre-
Kontaktierungssystem (19 mm Bohrung für Kupferbuchse
mit M12-Sechskantschraube) zu befestigen. Das
Herstellen der Bohrung im Schienensteg wird nicht
gesondert vergütet. Für Rillenschiene 60R2 mit
Cembre- Kontaktierungssystem AR 60 NA. Inkl. aller
notwendigen Arbeiten, Materialien und Geräte.
Gleiskastendeckel mit Gummilippendichtung und 4
Befestigungen.

Ausführung: mit langen Anschlussbolzen
mit Streustromisolierung

Neigung: 2%

Fabrikat: Hanning & Kahl
Typ: HRB 2CS/60R2

Lieferung und Montage
Menge: 2,000 St

**003.02.04.030 Bohrungen an der Schiene d=19mm**
Bohrung mittels Schienenbohrgerät für die Aufnahme des
Schienenkontaktsystemes "Cembre" und Montage des
Gleisanschlusskasten mit einem Durchmesser von 19 mm

Montage
Menge: 22,000 St

**003.02.04.040 Bohrungen an der Schiene d=19mm**
Bohrung mittels Schienenbohrgerät für die Aufnahme des
Schienenkontaktsystemes "Cembre" und Montage von Kurzschlussverbindern mit einem Durchmesser von 19 mm im Schienenbereich Herzstück

Montage
Menge: 18,000 St

##### 003.02.05 Gleisanschlusskästen, offene Bahnerdung

**003.02.05.010 Gleiskasten 2CS für RL/VRL Schiene 60R2**
anschraubbarer Gleiskasten für Rück- und
Schutzleiter. Zum Anschluss der Kabel für RL und VRL
mit 2 Anschlussbolzen (lang) im Inneren des
Gleiskastens. Gleiskasten und Anschlussbolzen am
Schienensteg angeschraubt.
Mit dauerhaftem Kontakt der Anschlussbolzen (M12) über
das Cembre Kontaktierungssystem.
Stirnseitige und untere Kabeleinführung (2xDA 68).

Gleisanschlusskasten liefern und montieren,
anschraubbarer Gleisanschlusskasten für Rillenschienen
60R2, Anschluss innen,
Anschlusskasten für Schienenverbinder/Gleisverbinder,
Elektrischer Anschluss mit System Cembre am
Schienensteg.
Zu jedem Gleiskastenstandort ist vor der Montage eine
Abstimmung mit der Firma die für den Anschluss der
Erdungskabel gebunden ist, erforderlich.
Schraubausführung Bohrung im Schienensteg herstellen
und Kästen am Gleis verschrauben. Verbindungsbolzen,
Moosgummiabdichtung zwischen Schienensteg und
Gleiskasten. Die Schienenanschlussstellen (Kabelschuh
und Kontaktschraube) sind mit beständigem
Isolationsschutz gegen das Ableiten von Streuströmen zu
versehen. Der Schienenanschluss ist mittels Cembre-
Kontaktierungssystem (19 mm Bohrung für Kupferbuchse
mit M12-Sechskantschraube) zu befestigen. Das
Herstellen der Bohrung im Schienensteg wird nicht
gesondert vergütet. Für Rillenschiene 60R2 mit
Cembre- Kontaktierungssystem AR 60 NA. Inkl. aller
notwendigen Arbeiten, Materialien und Geräte.
Gleiskastendeckel mit Gummilippendichtung und 4
Befestigungen.

Ausführung: mit langen Anschlussbolzen
mit Streustromisolierung

Neigung: 2%

Fabrikat: Hanning & Kahl
Typ: HRB 2CS/60R2

Lieferung und Montage
Menge: 1,000 St

**003.02.05.020 Spannungsdurchschlagsicherung**
Spannungsdurchschlagsicherung VLD

Ansprechspannung 120V DC

Montage im GAK

Lieferung und Montage
Menge: 2,000 St

**003.02.05.030 Bohrungen an der Schiene d=19mm**
Bohrung mittels Schienenbohrgerät für die Aufnahme des
Schienenkontaktsystemes "Cembre" und Montage des
Gleisanschlusskasten mit einem Durchmesser von 19 mm

Montage
Menge: 2,000 St

##### 003.02.06 Spannungsabgriff aus der Fahrleitung

**003.02.06.010 Spannungsabgriff**
Spannungsabgriff aus der Fahrleitung
- Spannungssicherung mit Ösenanschluß und Gehäuse
Typ: 8WL65530-0 Fa. Siemens
Anbau ca. 0,5m über EOK
einschl, Befestigungsmaterial
- Überspannungsableieter mit Kunsstoffverbundgehäuse
Bemessungssopannung 1 Kv DC
Nennableitstrom 10 kA
Typ 8WL6537-2A Fa. Siemens
BWZ Zeichn.-Nr. 9-01-01
- 10 m Verbindung zwischen Stahlmast und Tiefenerder
aus
Kabel NYY-O 1x95
- Tiefenerder Typ AZ nach DIN EN 50164-2
- Kabelschacht Typ EK 268
lichtes Maß250x250
äußeres Maß400x400
aus Kunstoff (Polycarbonat) mit Sicckeröffnung
bestehend aus
1 St. Grundbausatz mit Schachtabdeckung aus Gußeisen
Prüfklasse D400
Verschraubung sechskant mit Kundenlogo "HAVAG"
Kantenschutzrahmen aus A2 Winkelprofilen
Kopfrahmen
Bodenplatte
4 Stufenenthüllen DN 110
Höhe 125 mm
1 St. Rahmen 58E
Höhe 70 mm
1 St. Bodenplatte
Höhe 5 mm
Aufbau
Bodenplatte 5 mm
Rahmen 58E 70 mm
Kopfrahmen mit Abdeckung 200 mm
liefern und montieren
BWZ Zeichn.-Nr. 9-01-01
Menge: 1,000 St

**003.02.06.020 Tiefenerder**
Tiefenerder
Überspannungsableiter,
mit HO7RN-F 1x95²
nach Zeichn. Nr. 9-02-01 und Skizze Tiefenerder mit A2-Ableiter(in Bauweisen HAVAG)
montieren
Menge: 1,000 St.

**003.02.06.030 Verteiler Weichensteuerung/-heizung**
Sicherungsgehäuse Fab. Siemens mit zwei Sicherungen a 20 A nach Vorgabe HAVAG am Fahrleitungsmast M 11/2 montieren.
Menge: 1,000 St

##### 003.02.07 Besondere Nachweisleistungen

**003.02.07.010 Elektr. Montageleiter oder Obermonteur**
Menge: 10,000 h

**003.02.07.020 Elektromonteur**
Menge: 10,000 h

**003.02.07.030 Elektrohelfer**
Menge: 10,000 h

*Hinweis: Inbetriebnahme / Einweisung*
Inbetriebnahme / Einweisung
Mit der Inbetriebnahme von Anlagen oder -teilen übernimmt der AN die Haftung für Ersatzansprüche bis zur rechtskräftigen Übergabe an den Bauherrn. Die
Inbetriebnahme von Anlagen oder -teilen darf nur erfolgen für insich abgeschlossene Leistungen und wenn die Betriebssicherheit gewährleistet ist.

**003.02.07.040 Inbetriebnahme der Weichensteuerung/Weichenheizung**
Menge: 1,000 St

**003.02.07.050 Prüfungen und Messungen**
Prüfungen und Messungen an der betriebsbereiten Anlage
durchführen, erforderliche Protokolle erstellen
Menge: 1,000 St

**003.02.07.060 Messung des Erdübergangswiderstandes**
Messung des Erdübergangswiderstandes
(Erreichen von R <= 8 Ohm,)
Menge: 5,000 St.

### BTG 004 BTG Haltestellen

#### 004.01 Haltestellen Bau

##### 004.01.01 Rückbau, Freimachen

*Hinweis: Vorbemerkungen Rückbau im Haltestellenbereich*
Vorbemerkungen Rückbau im Haltestellenbereich
Die Ausbauhilfsschnitte für die Oberflächenbefestigung und für die hydraulisch gebundene Tragschicht sind mit technologischer Begründung im Bauteil 01-Aufbruch der Bauteilgruppe 011-Gehwege bereits erfaßt.

**004.01.01.010 Plattenb. aus Naturstein aufnehmen 12 cm dick*Granit*Fugenmört. hydr. Verwertung AN**
StL-Nr. 23115026312930
Plattenbelag mit Platten aus Naturstein aufnehmen.
Aufnehmen der Tragschicht wird gesondert vergütet.
Platte ca. 12 cm dick.
Platte aus Granit.
Mit Fugenfüllung aus hydraulisch gebundenem Fu-
genmörtel.
Bettung aus 'Werkmörtel auf Zement- oder kunststoffmodifizierter Zementbasis'

Platten und übriges Aufbruchgut nach Wahl des AN verwerten.
Menge: 110,000 m2

**004.01.01.020 Tragschicht m. hydr. Bindem. aufn. Gesamtfläche Tiefe ü. 15-20cm*erschütterungsfr. Ausb. Verw. zuf.**
StL-Nr. 23114030492201
Tragschicht mit hydraulischem Bindemittel aufnehmen.
Fläche = Gesamtfläche einschl. Zwickel und Streifen.
Tragschicht 'aus Dränbeton'

Ausbautiefe über 15 bis 20 cm.
Aufnahme erschütterungsfrei.
Ausbaustoffe nach Wahl des AN verwerten.
Angaben zu den umweltrelevanten Merkmalen nach Unterlagen des AG.
Menge: 110,000 m2

##### 004.01.02 Erdarbeiten

*Hinweis: Hinweis - kein Erfordenis*
Hinweis
wegen vorhandener baulicher Ausbildung kein Erdbau erforderlich

##### 004.01.03 Trag-,Deckschichten, Borde, Bodenindikatoren

**004.01.03.010 Frostschutzschicht B2 nach ZTV-StB LSBB 0/32, 15 cm**
Frostschutzschicht B2 nach ZTV-StB LSBB 13/14
aus Baustoffgemisch für Frostschutzschichten
herstellen nach Zeichnung,
Baustoffgemisch 0/32,
Verformungsmodul EV2 auf der Oberfläche
mindestens 100 MN/m2,
Einbaudicke 15 cm.
Baustoffgemisch ohne RC-Baustoffe.
Erschwernisse durch Einbauten und Schächte
werden nicht gesondert vergütet.
Abgerechnet wird nach Auftragsfläche.
Menge: 60,000 m2

**004.01.03.020 Frostschutzschicht B2 nach ZTV-StB LSBB 0/45, 50 cm**
Frostschutzschicht B2 nach ZTV-StB LSBB 0/45, H:50 cm
aus Baustoffgemisch für Frostschutzschichten liefern und
herstellen im Streifen B: 0,75 m neben Bahnsteigbord, nach Zeichnung,
Baustoffgemisch 0/45, Brechkorngemisch aus Naturstein,
Verformungsmodul Ev2 auf der Oberfläche min 80 MN/m2,
Einbaudicke 50 cm mehrlagig einbauen.
natürliches Baustoffgemisch ohne RC-Baustoffe.
Erschwernisse durch Einbauten, Schächte
werden nicht gesondert vergütet.
Abgerechnet wird nach Auftragsprofilen.
Menge: 19,000 m3

*Hinweis: Vorbemerkung zu Deckschichtmaterial*
Vorbemerkung
Für neue Beton-Platten gilt grundsätzlich:
Platten nach DIN EN 1339,
Zulässige Abweichung der Nennmaße Länge/Breite/Dicke
Klasse 2 - Kennzeichnung P,
Maximale Diagonalen-Differenz (Diagonale > 300 mm)
Klasse 3 - Kennzeichnung L,
Witterungswiderstand (Frost-Tausalz-Widerstand)
Klasse 3 - Kennzeichnung D,
Biegezugfestigkeit Klasse 3 - Kennzeichnung U,
Abriebwiderstandsklasse 4 - Kennzeichnung I,
Bruchlastklasse 70 - Kennzeichnung 7.
Für neue Betonborde gilt grundsätzlich:
Witterungswiderstand (Frost-Tausalz-Widerstand)
Klasse 3 - Kennzeichnung D,
Biegezugfestigkeit Klasse 3 - Kennzeichnung U,
Abriebwiderstandsklasse 4 - Kennzeichnung I,
Für alle einzubauenden Materialien sind Konformitätserklärun- gen gemäß TL Pflaster-StB oder TL Gestein-StB vorzulegen.
Eine Bemusterung der Pflastersteine/-platten wird vor
Auslösung der Bestellung eingefordert.
Für Pflasterdecken und Plattenbeläge sowie für
Einfassungen gilt grundsätzlich die VOB/C DIN 18318.
Zusätzlich gelten die ZTV Pflaster - StB 06.

**004.01.03.030 Bordstein aus Naturstein setzen Granit Fuge Typ A*gerader Stein bis 10 cm unt.OK*F-beton 12 MPa**
StL-Nr. 2311531699111101
Bordstein aus Naturstein mit gleichmäßiger Färbung setzen. Breite der Rückenstütze mind. 15 cm.
Naturstein 'hellgrau, gesägt DIN 482, Format BxHxL: 24/21x40x100'

Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Rückenstütze bis 10 cm unter Oberkante Bordstein. Beton
mit einer Druckfestigkeit (Einzelwert) am Bohrkern von
mind. 12 MPa.
Fundamentbeton mit einer Druckfestigkeit (Einzelwert)
am Bohrkern mind. 12 MPa.
Menge: 9,000 m

**004.01.03.040 Noppen-Bordsteine aus Beton liefern und setzen**
Bordsteine aus Beton liefern und setzen
Noppenbord HAL 210 der Fa. Railbeton
oder gleichwertiges Fabrikat
als Haltestellenbord in Verbindung mit
Noppenplatte eingebaut,
Noppenplatte in gesonderter Position.
Noppenbord aus Beton C45/55 XF4,
Farbe weiß,
Länge 995 mm, Breite oben 92 mm,
Breite unten 180 mm, Gesamthöhe 450 mm,
Höhe bis UK Fase 240 mm,
Neigungswinkel der Anfasung 18°,
einschl. Rampensteinen, von 24 cm Einstiegshöhe
über SOK auf 3 cm Bordanschlag auslaufend,
(je 2 x auf 4 m Länge).
Anschluss beidseitig mit Granitbreitbord 30x25 cm
mit 3 cm Bordanschlag,
Breite unten 180 mm, Gesamthöhe 270 mm,
Höhe bis UK Fase 240 mm,
Neigungswinkel der Anfasung 18°.
Steine mit engen Fugen versetzen.
Rückenstütze bis 12 cm unter OF Bordstein, 15 cm breit,
und Unterbeton, mind. 20 cm dick,
herstellen gemäß DIN 18318,
alles aus Beton C 25/30 (LP).
Einbautoleranzen:
vertikal +/-5 mm
horizontal +/-5 mm
Inkl. aller notwendigen Arbeiten, Materialien
und Geräte.
Angebotenes Fabrikat
: '....................................................'

vom Bieter einzutragen
Menge: 45,000 m

**004.01.03.050 Noppenplatte in Verbindung mit Noppenbord**
Noppenplatte in Verbindung mit Noppenbord zur
Verbreiterung des genoppten Auftrittsbereiches als
Bahnsteigkante einbauen.
Noppenbord in gesonderter Position.
Platten 1-reihig rechtwinklig zum Rand verlegen.
Noppenplatten (Bodenindikator im öffentlichen
Verkehrsraum) nach Empfehlung DBSV
aus Faserbeton C 35/45 XF4
(Abriebklasse 4 geprüft DIN 52108, Härteklasse I)
auf Kernbeton C30/37 XF1,
frost- und tausalzbeständig,
entsprechend DIN TS 15 209, DIN 32 984 bzw.
Ril 813.02 der DB AG,
Oberfläche mit Positivnoppen, Noppenform Kegelstumpf,
diagonal angeordnet, Noppenhöhe 5 mm,
Durchmesser unten 32 mm,
Plattenabmessungen: L x B x D = 200 x 200 x 80 mm.
Farbe: Weiß.
Bettungsmaterial = Brechsand-Splitt-Gemisch 2/5 mm,
Dicke 6 cm,
Verfugung mit Brechsand 0/2 farblich abgestimmt (hell).
Noppenplatten liefern und einbauen.
Inkl. aller notwendigen Arbeiten, Materialien
und Geräte.
Menge: 45,000 m

**004.01.03.060 Blindenleitplatten Rippen Bodenindikator**
Blindenleitplatten (Bodenindikator im öffentlichen
Verkehrsraum) nach Empfehlung DBSV aus
Faserbeton C 35/45 XF4 (Abriebklasse 4
geprüft DIN 52108, Härteklasse I)
auf Kernbeton C30/37 (LP) XF1,
frost- und tausalzbeständig entsprechend DIN TS 15 209,
DIN 32 984 bzw. Ril 813.02 der DB AG,
Rippenplatten, Rippenabstand 30 - 50 mm (Abstand
der Scheitelpunkte benachbarter Rippen),
Oberfläche taktil erfassbare trapezähnliche
Rippenstruktur mit Querriffelung,
Leuchtdichtekontrast > 0,4* geprüft nach DIN 5031-3
(*mit Begleitstreifen), Griffigkeit >= 55 SRT bzw.
Rutschhemmung R >= 11 geprüft nach DIN 51 130,
Unterkante Rippe niveaugleich zum angrenzenden Belag.
Plattenabmessungen: L x B x D = 300 x 300 x 80.
Farbe: Weiß.
Bettungsmaterial = Brechsand-Splitt-Gemisch 0/5 mm,
Dicke 4 cm, Verfugung mit Brechsand 0/2 mm
farblich abgestimmt.
Blindenleitplatten nach Plan und Herstellervorschrift
sowie gemäß DIN 18318 fachgerecht verlegen inkl.
aller notwendigen Arbeiten, Materialien und Geräte.
Menge: 19,000 m2

**004.01.03.070 Leitstreifen als Einstiegsfeld herstellen**
Leitstreifen herstellen
genau wie in der vorigen Position beschrieben,
jedoch Ausführung als Einstiegsfeld,
Größe 90 x 120 cm.
Ausführung in Haltestelle.
Menge: 1,000 St

**004.01.03.080 Blindenleitplatten Noppen Bodenindikator**
Blindenleitplatten Noppen (Bodenindikator im öffentlichen
Verkehrsraum) nach Empfehlung DBSV aus
Faserbeton C 35/45 XF4 (Abriebklasse 4 geprüft
DIN 52108, Härteklasse I)
auf Kernbeton C30/37 (LP) XF1,
frost- und tausalzbeständig,
entsprechend DIN TS 15 209, DIN 32 984 bzw.
Ril 813.02 der DB AG,
Noppenplatten, Noppenform Kegelstumpf,
in Reihen angeordnet, Positivnoppen,
Leuchtdichtekontrast > 0,4* geprüft nach DIN 5031-3
(*mit Begleitstreifen), Griffigkeit >= 55 SRT bzw.
Rutschhemmung R >= 11 geprüft nach DIN 51 130,
Unterkante Noppe niveaugleich zum angrenzenden Belag.
Plattenabmessungen: L x B x D = 300 x 300 x 80.
Farbe: Weiß.
Bettungsmaterial = Brechsand-Splitt-Gemisch 0/5 mm,
Dicke 4 cm, Verfugung mit Brechsand 0/2 mm
farblich abgestimmt.
Blindenleitplatten nach Plan und Herstellervorschrift
sowie gemäß DIN 18318 fachgerecht verlegen inkl.
aller notwendigen Arbeiten, Materialien und Geräte.
Menge: 0,810 m2

**004.01.03.090 Kontraststreifen aus Betonsteinplatten anthrazit**
Kontraststreifen aus Betonsteinplatten anthrazit
Leitstreifen für Blinde und Sehbehinderte herstellen
gemäß Lageplan, Breite 60 cm,
Kernbeton C30/37 (LP) XF1,
frost- und tausalzbeständig,
entsprechend DIN TS 15 209, DIN 32 984 bzw.
Ril 813.02 der DB AG,
Plattenabmessungen: L x B x D = 600 x 600 x 80.
Farbe: Anthrazit.
Bettungsmaterial = Brechsand-Splitt-Gemisch 2/5 mm,
Dicke 4 cm, Verfugung mit Brechsand 0/2 mm
farblich abgestimmt (dunkel).
Betonplatten liefern und einbauen.
Inkl. aller notwendigen Arbeiten, Materialien
und Geräte.
Menge: 60,000 m2

**004.01.03.100 Dehnungsfugen in Noppenplatten-, Blindenleit- u. Kontraststreifen**
Dehnungsfugen in Noppenplatten-, Blindenleit- u. Kontraststreifen
Dehnungsfugen freilegen und verfüllen.
Abrechnung als Zulage zur Position Blindenleitstreifen.
Platten 'wie vorhergehende Pos.
Blindenleitstreifen aus Rillenplatten'
Fugen mit Druckluft ausblasen und ggf. nachschneiden,
Fugentiefe = Steinhöhe zzg. Bettung
Fugenmaterial muss dauerelastisch, frost-, tausalz- und
kraftstoffresistent sein
Menge: 4,500 m

**004.01.03.110 Auffindestreifen herstellen**
Auffindestreifen herstellen
Auffindestreifen für Blinde und Sehbehinderte
aus einem Leit- und zwei Begleitstreifen herstellen,
gemäß Lageplan, Breite 90 cm,
Blindenleitplatten (Bodenindikator im öffentlichen
Verkehrsraum) nach Empfehlung DBSV aus
Faserbeton C 35/45 XF4 (Abriebklasse 4 geprüft
DIN 52108, Härteklasse I)
auf Kernbeton C30/37 (LP) XF1,
frost- und tausalzbeständig,
entsprechend DIN TS 15 209, DIN 32 984 bzw.
Ril 813.02 der DB AG,
Rippenabstand 30 - 50 mm (Abstand der Scheitelpunkte
benachbarter Rippen),
Oberfläche taktil erfassbare trapezähnliche
Rippenstruktur mit Querriffelung,
Leuchtdichtekontrast > 0,4* geprüft nach DIN 5031-3
(beidseitig Begleitstreifen, jew. B = 300 mm),
Griffigkeit >= 55 SRT bzw.
Rutschhemmung R >= 11 geprüft nach DIN 51 130,
Ausrichtung: Auffindestreifen quer zur Bahnsteigkante, Riffelung in Bahnsteig-Längsrichtung.
Unterkante Rippe niveaugleich zum angrenzenden Belag.
Plattenabmessungen: L x B x D = 300 x 300 x 80.
Farbe. -Leitstreifen: weiß, -Begleitstreifen: grau
Bettungsmaterial = Brechsand-Splitt-Gemisch 2/5 mm,
Dicke 4 cm, Verfugung mit Brechsand 0/2 mm
farblich abgestimmt (hell).
Blindenleitplatten liefern und einbauen.
Inkl. aller notwendigen Arbeiten, Materialien
und Geräte.
Als Auffindestreifen am Anfang der Haltestelle: L = 2,60 m + 1 Platte grau, am Ende der Haltestelle: L = 2,80 m +1 Platte grau.
Menge: 5,400 m

#### 004.02 Haltestellen Tiefbau

*Hinweis: Vorbemerkung zu Hst- Tiefbau und -Ausstattung*
Vorbemerkungen zu Hst- Tiefbau und -Ausstattung
Die zu erbringenden Leistungen zu Hst- Tiefbau und -Ausstattung sind vom AN mit den Gewerken, die von Dritten in diesem Bereich ausgeführt werden, insbesondere mit den Leistungen der HAVAG zu Montage und den elektrischen Anschlüssen von OFI, AFI und FSA zu koordinieren.

##### 004.02.02 Tiefbau Hst-Ausstattung

**004.02.02.010 Baugrube FSA**
Baugrube FSA
Baugrube (Länge 1500, Breite 1000, Tiefe 650mm)
Homogenbereich: Auffüllung Sand/Kies für Fundament Fahrscheinautomat (FAA) ausheben, ggf. incl. Verbau
überschüssigen Boden der Verwertung nach Wahl des AN zuführen.
2 Rohre DN 63 in Fundament einführen
Grube nach Aufstellung des FAA und Einbau der
Kabelschutzrohre mit Sand verfüllen und verdichten, für
gebundene KleinPflaster Befestigung vorbereiten.
Menge: 1,000 St

**004.02.02.020 Fundament für Fahrscheinautomat**
Fundament für Fahrscheinautomat sFFA ST/40
aus Beton C20/25 einschließlich Bewehrung und Ankerbolzen, einschließlich Sauberkeitsschicht und Schalung herstellen, in
Grube Breite 1100mm, Tiefe 600mm, Höhe 350 mm) und auf 10 cm Schicht einbringen und verdichten,
Beton C20/25 ca. 0,33 m³ liefern,
Fundament (B x T x H = 1000 x 580 x 255mm) einschließlich Kabeleinführungen (2Hüll Rohre DN63 in Fundament integriert) in Grube herstellen.
OK Fundament = OK Bestandsbefestigung.
Menge: 1,000 St

**004.02.02.030 Blockfundament für OFI einbauen und erden**
Fundament  für OFI einbauen und erden
Fundament L x B x T = 1100 x 1100 x 800 mm aus Beton
C 25 / 30, Matte Q 131 als Korb.
- OK Fundament = 15 cm unter OK Bahnsteig
- Mit der Gründung ist für die OFI ein flexibles
Schutzrohr DN 63 von unten, knickfrei an den
Hülsenboden heranzuführen. Des weiteren ist
zur Erdung ein flexibles Schutzrohr DN 63
seitlich, bündig und knickfrei heranzuführen.
Die Verkabelung und entsprechende Befestigungsmittel werden
gesondert vergütet.
- Der Einbau erfolgt gem. Erdungsplan bzw. Abstimmung
mit AG.
einschließlich aller erforderl. Erdarbeiten
Menge: 1,000 St

**004.02.02.040 Fundament u. Bodenhülse für Hst-Schild und AFI einbauen und erden**
Fundament mit Bodenhülse für AFI / Hst-Schild einbauen
und erden
Fundament L x B x T = 500 x 500 x 950 mm aus Beton
C 25 / 30, Matte Q 131 als Korb.
- OK Fundament = 15 cm unter OK Bahnsteig
- Mit der Gründung ist für die AFI ein flexibles
Schutzrohr DN 63 von unten, knickfrei an den
Hülsenboden heranzuführen. Des weiteren ist
zur Erdung ein flexibles Schutzrohr DN 63
seitlich, bündig und knickfrei an die Gewindebohrung
heranzuführen.
Bodenhülse erden:
- Bodenhülse seitlich bohren (1 Bohrloch)
- Bohrung in Hülsenmitte
- Das Erdungskabel ist an die Bodenhülse anzuschrauben,
die Schraube darf jedoch nicht in die Hülse hinein
ragen. Das Kabel und die Befestigungsmittel werden
gesondert vergütet.
- Der Einbau erfolgt gem. Erdungsplan bzw. Abstimmung
mit AG.
- Die einzubringende Bodenhülse wird vom AG
beigestellt, Abholung vom Lager des AG, Seebener
Straße 191, 06114 Halle (Saale) unter vorheriger
Rücksprache mit dem Haltestellendienst der HAVAG
(Tel.-Nr.: 0345 - 5815259).
- Transportentfernung bis 10 km, einschließlich aller
erforderl. Erdarbeiten
Die beigestellte Hülse ist mit einem Deckel
verschlossen und muss bis zum Einbau des Schildes
nicht gesichert werden.
Menge: 1,000 St

**004.02.02.050 Punktfundamente Sitzbänke herstellen**
Punktfundamente für Sitzbänke
herstellen aus Beton C25/30,
Fundamentquerschnitt 500 x 500 mm, Tiefe 600 mm,
Oberkante Fundament 200mm unter OK Bahnsteig,
einschl. geschweißtem Ankerkorb mit 4 Stück
Ankergewindestäben M 16, L = 500 mm,
mit je 2 Muttern, feuerverzinkt, zum Einbetonieren nach
Schablone, für spätere Befestigung der Fußplatten der
Sitzbänke udgl. (alternativ mit Aussparung/Hülse
zum Einbetonieren/Vergießen je nach Ausführung
Fundamente nach statisch-konstruktiven Erfordernissen gem. Sitzbank Pos. 004.03.02.010
einschließlich Betonstahlbewehrung (ca. 200kg/m3)
herstellen einschließlich Schalung und sämtlicher
Erdarbeiten komplett herstellen, überschüssigen
Boden der Verwertung nach Wahl des AN zuführen.
Menge: 6,000 St

#### 004.03 Haltestellen Ausstattung

*Hinweis: Hinweis Hst Ausstattung*
Die Werksplanung zu den Ausstattungselementen sind vom AN zu erbringen, ebenso die Fundamentplanungen, wenn es nicht bereits anders beschrieben ist.

Korrisionsschutz/ Farbeschichtung von allen Haltestellenausrüstungen wenn nicht anders beschrieben, muss gemäß DIN EN ISO 12944 wie folgt ausgeführt werden:
1.) Feuerverzinkung
2.) Pulverbeschichtung: Farbe DB 701

##### 004.03.01 Geländer mit Beleuchtungsmast

**004.03.01.010 Knieleistengeländer einschließlich Fundamente einbauen**
Vollbadfeuerverzinktes, pulverbeschichtetes Steckgeländer mit Zwischenholm aufbauen.
Geländer gemäß Werksnorm 30930_0000_00_anl1, 2, 6,  7, 8, 9, 10
Handlauf / Knieleiste
Durchmesser:  42,4 x 2,0 mm
Höhe:  1050 mm
Höhe Knieleiste über Flur:  540 mm
Holmabstand:  1855 mm
Material:  Edels tahl
Geländerpfosten mit angeschweißter Fußplatte
Durchmesser:  88,9 x 3,2 mm
Bauteilhöhe:  1200 mm
Material:  S tahl, feuerverzinkt und pulverbeschichtet
Farbe:  DB 701

Blockfundamente einschließlich Schalung und sämtlicher Erdarbeiten herstellen,
Fundamentlänge:  6 00 mm
Fundament Breite / Höhe:  400 / 400 mm
Einbautiefe Pfosten:  150 mm unter OKF
Fußplatte auf Beton aufdübeln:  400 mm

einschließlich aller Verbindungsstücke und Befestigungsmaterialien
Überschüssigen Boden der Verwertung nach Wahl des AN zuführen.

Hinweis: der isolierte Aufbau der neutralen Geländersegmente (4m) erfolgt entsprechend den Angaben in der Ausschreibungsunterlage "E-Versorgung der Haltestellenausrüstung". Zu beachten sind auch die Angaben zur Prüfung, Nachweisführung und Abnahme des Geländers, welche ebenfalls derAusschreibung "E-Versorgung der  Haltestellenausrüstung" zu entnehmen sind.
Menge: 5,950 m

**004.03.01.020 Fundament Beleuchtungsmast herstellen**
Fundament Beleuchtungsmast herstellen
Fundament aus Beton C25/30 mit Aussparung für Mastmontage
inkl. Leerohren für Elektroenergiezuleitung
L = 0,7m, B = 0,7m, T = 1,0m,
OK Fundament mind. 20 cm unter OKF
einschließlich Schalung und sämtlicher Erdarbeiten herstellen.
Überschüssigen Boden der Verwertung nach Wahl des AN zuführen.
Menge: 1,000 St

*Hinweis: Hinweise Beleuchtungsmast*
Hinweise Beleuchtungsmast
Vor der Mastfertigung sind Werkstatt-
/Ausführungszeichnungen mit allen Maßen und
Materialangaben zu erstellen und dem AG in 2 – facher
Ausfertigung vorzulegen.
Dem AG sind alle Lieferscheine und Materialzertifikate
im Original zu übergeben.

Die Lieferung des Leuchtetaufsatzes ist
Bestandteil der BTG 014 -Beleuchtung dieser AU.

**004.03.01.030 Beleuchtungsmast für Geländer liefern und montieren**
Beleuchtungsmast zur Integration in Geländer der Werknorm 30930_0000_00_anl5 HAVAG liefern und montieren.
Beleuchtungsmast bestehend aus:
- Mast aus Metallrohr, Stahlsorte S 235 - JRG 2 mit
  Außendurchmesser 88,9 mm x 3,2 mm zu verwenden
- Höhe ab OK Gehwegfläche bis UK Mastzopf 3,00 m
- Erdstück ab OK Gehwegfläche bis OK Fußplatte  0,6 m
- Kabeleinführung nach EN 403,
- Korrisionsschutzmanschette 0,4 m (0,2 m über und 0,2 m unter EOK) montieren
- An den Lampenmast ist der Handlauf mit dem
  Anschlussstück/ Verbindungsstück aus Polyamid PA 6,
  schwarz, zu befestigen.
  b) Im Knieleistenbereich Anschlussstücke/
  Verbindungsstücke aus Polyamid PA 6, schwarz, zu
  befestigen.
- Die Befestigung erfolgt mit angeschweisster Fußplatte
  200 x 200 x 15 mm, Stahlsorte S 235 - JRG 2 mit je
  4 Bohrungen für justierbare Ankerbefestigung, 4
  Ankerschrauben M 16 (Material: aus feuerverzinkten
  Gewindestangen) mit je 2 Muttern feuerverzinkt, Bohrungen
  ausführen, einschl. Unterstopfung der Fußplatte mit
  Feinsplitt oder Pflastersand und
  einkleben der Gewindestangen
Korrosionsschutz / Farbbeschichtung von Pfosten mit angeschweißter Fußplatte:
1.) Feuerverzinkung
2.) Pulverbeschichtung, Farbe DB 701
Mastzopf
- Stahl S 235 JRG 2, Außendurchmesser 60,3 x 2,9 mm,
  Länge 100 mm, am Mast angeschweißt
- Zopföffnung für die Zeit zwischen Aufstellung und  Leuchtenmontage schließen
Korrosionsschutz / Farbbeschichtung:
- Feuerverzinkung
- Farbe DB 701
Revisionsklappe
- Im Mast Revisionsöffnung mit Schloss
  (Dreikantschließsystem) integrieren.
- Revisionsklappe >= 89 x 400 mm integrieren
- Abstand OK - Fußplatte bis UK - Revisionsklappe:
  650 mm, Öffnungsrichtung zum Bahnsteig
- Zur Montage des Übergangs- und Sicherungskasten ist
  im Mast ein Gerätesteg, Breite 30 mm mit einem Befestigungsabstand von 226 mm herzustellen einschl. Gewindebohrungen M 6 oben und unten
Korrosionsschutz / Farbbeschichtung:
1.) Feuerverzinkung
2.) Pulverbeschichtung, Farbe DB 701
Knieleistenanschluss
Material S 235 - JRG 2
Anordnung und Korrosionsschutz wie Geländer (Vorposition)
Bohrungen Durchmesser 10 mm im Mast, für
Anschlussstücke aus Polyamid, ausführen
Vor Ort Bohrung im Anschlussstück aus Polyamid
ausführen (für Verschraubung
mit der Verbindungshülse), zugehörige Edelstahlschraube M4 und Unterlegscheibe liefern und einschrauben

Montage Leuchtenaufsatz aus BTG 014-Straßenbeleuchtung
Menge: 1,000 St

**004.03.01.040 Knieleistengeländer zwischen den EÜ-Stützen und am Gleisende herstellen und einbauen**
Knieleistengeländer zwischen den EÜ-Stützen und am Gleisabschluss anfertigen und einbauen
Knieleistengeländer in 14 einzelnen Abschnitten mit verschiedenen Tellängen entsprechend den Abständen zwischen den EÜ-Stützen sowie am Gleisabschluss,
mit variierenden Holmaständen herstellen und einbauen.
Geländer in Anlehnung an die HAVAG Werksnorm 30930_0000_00_anl1, 2, 6,  7, 8, 9, 10
einschließlich Werksplanung zu den einzelnen  Teilabschnitten in 2-facher Ausfertigung, dem AG zur Bestätigung vorlegen.
Handlauf / Knieleiste
Durchmesser:  42,4 x 2,0 mm
Höhe:  1050 mm
Höhe Knieleiste über Flur:  540 mm
Holmabstand:  variierend bis  1855 mm
Material:  Edels tahl
Geländerpfosten mit angeschweißter Fußplatte 200 x 200 mm
Durchmesser:  88,9 x 3,2 mm
Bauteilhöhe:  1200 mm
Material:  S tahl, feuerverzinkt und pulverbeschichtet
Farbe:  DB 701
Fußplatte auf Betonfundament aufdübeln,
einschließlich aller Verbindungsstücke und Befestigungsmaterialien
Hinweis: der isolierte Aufbau der neutralen Geländersegmente (Teilabschnitte) erfolgt entsprechend den Angaben in der Ausschreibungsunterlage "E-Versorgung der Haltestellenausrüstung". Zu beachten sind auch die Angaben zur Prüfung, Nachweisführung und Abnahme des Geländers, welche ebenfalls derAusschreibung "E-Versorgung der  Haltestellenausrüstung" zu entnehmen sind.

Fundamente werden gesondert vergütet.
Abgerechnet wird die Gesamtlänge der Teilabschnitte.
Menge: 35,700 m

**004.03.01.050 Blockfundamente für Geländer zwischen EÜ-Stützen und am Gleisende**
Blockfundamente für Geländer zwischen EÜ-Stützen
Blockfundamente einschließlich Schalung und sämtlicher Erdarbeiten herstellen,
Fundamentlänge:  6 00 mm
Fundament Breite / Höhe:  400 / 400 mm
Einbautiefe Pfosten:  150 mm unter OKF
einschließlich Aufbruch und Wiederherstellung der Oberflächenbefestigung aus Kleinpflaster auf Bettung aus kunststoffmodifiziertem Zementmörtel auf Dränbeton, einschließlich Lieferung von zu ersetzendem Material der Oberflächenbefestigung.
Überschüssigen Boden und Aufbruchmaterial der Verwertung nach Wahl des AN zuführen.
Menge: 37,000 St

##### 004.03.02 Haltestellen-Mobiliar

**004.03.02.010 Sitzbank für Haltestelle, Sitzfläche Eschenholz-Imitat**
Sitzbank für Haltestellen Sitzfläche Eschenholz-Imitat
Modell: Sonderanfertigung gem. Detailplan D_U_21-Sitzbank
Gestell aus Stahl feuerverzinkt. pulverbeschichtet,
Farbe DB 701
Sitzfläche aus wetterfesten, hochdruckimprägnierten
Eschenholz-Imitat-Rippen,
Länge: 1750 mm
Breite: 580 mm
lichte Höhe: 480 mm (über OKF)
mit beidseitigen Armlehnen 330 x 150 mm,
mit Gestell aus Stahl, feuerverzinkt, lackiert, Farbe DB 701
Auflage: Eschenholz-Imitat Rippen hochdruckimprägniert,
herstellen, liefern und einbauen,
einschl. Nebenarbeiten,
einschließlich Erstellung Werkplanung und Vorlage dem AG
in 2 – facher Ausfertigung zur Freigabe vor Anfertigung der Bänke.

Herstellung Punkt-Fundament wird gesondert vergütet
Menge: 3,000 St

##### 004.03.03 OFI

*Hinweis: Hinweis zur OFI Anzeigetafel*
Hinweis zur D-Anzeigetafel
Die OFI Anzeigetafeln werden von der HAVAG beigestellt.
Antransport ab Lager HAVAG, Montage an Mast sowie Elektro- und Datenanschlüsse an die mit BTG 005 zu erstellende Verkabelung sind Leistungen des AN.

**004.03.03.010 OFI-Mast liefern und einbauen**
OFI-Mast liefern und einbauen
OFI-Mast gem. Werksnorm 40700-04-26 (30920_0010_00) HAVAG
mit Fußplatte fertigen, liefern und einbauen.
Material:  S tahl, feuerverzinkt und pulverbeschichtet
Farbe:  DB 701
Vor der Mastfertigung sind Werkstatt- u. Ausführungs- zeichnungen mit allen Maßen und Materialangaben auf Grundlage beigestellter Maststatik, Unterlage des AG
zu erstellen und dem AG in 2 – facher Ausfertigung vorzulegen.
Dem AG sind alle Lieferscheine und Materialzertifikate
im Original zu übergeben.
Mast auf vorgefertigtes Fundament  aufdübeln,
einschließlich aller für den Einbau erforderlichen Befestigungsmaterialien, Geräte und Maschinen.

Beistellung, Montage und elektrische Anschlüsse der OFI-Anzeigetafeln erfolgen durch die HAVAG.
Menge: 1,000 St

**004.03.03.020 Anzeigetafeln OFI transportieren, montieren, Elektro- u. Datenkabel anschließen**
*** Pauschalposition
Anzeigetafeln OFI  transportieren, montieren, Elektro- u. Datenkabel anschließen
Anzeigetafeln OFI transportieren, montieren und elektrische sowie Datenübertragungsanschlüsse herstellen.
Transport OFI vom Lagerplatz der HAVAG (Betriebshof Freiimfelder Straße 74),
am Einbauort an Mast montieren und Elektro- sowie Datenkabel funktionsfähig anschließen,
einschließlich aller dafür erforderlichen Geräte sowie Transport-, Hebe- und Montagemittel.
Menge: 1,000 psch

**004.03.03.030 Koordinierung der Arbeiten zur OFI**
*** Pauschalposition
Koordinierung der Arbeiten zur OFI
Alle Arbeiten zur Errichtung der OFI sind mit allen daran Beteiligten inkl. der HAVAG vom AN zu koordinieren.
Menge: 1,000 psch

##### 004.03.04 Hst-Schild mit AFI

**004.03.04.020 Mast für H-Schild mit AFI transportieren und montieren**
Mast mit H-Schild  und AFI transportieren und montieren
Transport des Mastes mit Hst-Schild und AFI vom Lagerplatz der HAVAG (Betriebshof Freiimfelder Straße 74),
am Einbauort in vorgefertigtes Fundament einbauen und montieren und Elektro- sowie Datenkabel funktionsfähig anschließen,
einschließlich aller dafür erforderlichen Geräte sowie Transport-, Hebe- und Montagemittel.
Menge: 1,000 St

##### 004.03.05 Fahrscheinautomat FSA

*Hinweis: Hinweis zu Fahrscheinautomat*
Hinweis zu Fahrscheinautomat
Der Fahrscheinautomat  Typ ST 40
wird von der HAVAG in Eigenregie antransportiert, auf das im Gewerk 004.02.02 vorgefertigt Fundament aufgestellt und montiert sowie elektrisch und kommunikationstechnisch an die mit dem AT30.09.01 zu erstellende Verkabelung angeschlossen.

**004.03.05.010 Koordinierung der Arbeiten zum Fahrscheinautomat**
*** Pauschalposition
Koordinierung der Arbeiten zum Fahrscheinautomat
Alle Arbeiten zur Errichtung des Fahrscheinautomats sind mit allen daran Beteiligten inkl. HAVAG vom AN zu koordinieren.
Menge: 1,000 psch

### BTG 005 BTG Kommunikationsanlagen

#### 005.01 Kommunikationsanlagen Hst

##### 005.01.01 TK-Ausrüstung

*Hinweis: Hinweis zu Ausrüstungselementen*
Hinweis zu Ausrüstungselementen

Das Ausrüstungselement Fahrscheinautomat wird von der HAVAG montiert und elektrisch angeschlossen.
Die OFI-Anzeigetafeln werden ohne Mast von der HAVAG nur beigestellt.
Das Haltestellenschild mit AFI inkl. Mast wird von der HAVAG beigestellt und elektrisch angeschlossen.

##### 005.01.02 Allgemeines

*Hinweis: Baustelleneinrichtung*
Baustelleneinrichtung

Nachfolgende Positionen gelten für:
Nachfolgende Positionen gelten für den gesamten
Leistungsbereich soweit nicht in anderen Titeln separat
beschrieben.

**005.01.02.010 Baustelle einrichten MLV-ALI_01020020**
*** Pauschalposition
Baustelle einrichten MLV-ALI_01020020

Geräte, Großgeräte, Werkzeuge und sonstige
Betriebsmittel, die zur vertragsgemäßen Durchführung
der Bauleistungen erforderlich sind, auf die Baustelle
bringen, bereitstellen und soweit der Geräteeinsatz
nicht gesondert vergütet wird, betriebsfertig
aufstellen einschl. der dafür notwendigen Arbeiten,
die erforderlichen festen Anlagen herstellen.
Baubüros, Unterkünfte, Werkstätten, Lagerschuppen und
dgl., soweit erforderlich, antransportieren, aufbauen
und einrichten. Strom-, Wasser-, Fernsprechanschluss
sowie Entsorgungseinrichtungen und dgl. für die
Baustelle, soweit erforderlich, herstellen. Bei Bedarf
Lagerplätze, Montage-/ Demontageflächen, sonstige
Platzbefestigungen, notwendige Eingleisstellen und
Wege im Baustellenbereich anlegen.
Beseitigung von  Aufwuchs für die Baustelleneinrichtung,
soweit erforderlich, ausführen. Flächen beschaffen, sofern
die vom AG zur Verfügung gestellten nicht ausreichen.
Soweit nicht für bestimmte Leistungen für das
Einrichten der Baustelle gesonderte Positionen
enthalten sind,  gilt die Pauschale für alle Leistungen
dieser Ausschreibung.  Vom AN ist vor Baubeginn ein
Baustelleneinrichtungsplan aufzustellen und mit dem AG
abzustimmen. Oberbodenarbeiten sind einzurechnen und
werden nicht gesondert vergütet.
Menge: 1,000 psch

**005.01.02.020 Baustelleneinrichtung vorhalten MLV-ALI_01020030**
*** Pauschalposition
Baustelleneinrichtung vorhalten MLV-ALI_01020030

Vorhalten,  Unterhalten und Betreiben der Anlagen und
Einrichtungen, einschl. Mieten, Pacht, Gebühren und
dgl., die für die Baustelle notwendig sind und nicht
mit den Einheitspreisen anderer Teilleistungen
vergütet werden.
Beleuchtung, Wasser und Strom bereitstellen,
Abwasser beseitigen. Vorhalten für die vertraglich
vereinbarte Gesamtbauzeit und die Ausführung der
ausgeschriebenen Leistungen. Abrechnung der
Pauschale erfolgt anteilig gemäß Baufortschritt.
Menge: 1,000 psch

**005.01.02.030 Baustelle räumen MLV-ALI_01020040**
*** Pauschalposition
Baustelle räumen MLV-ALI_01020040

Baustelle von allen Geräten, Großgeräten, Anlagen,
Einrichtungen und dergl. räumen. Benutzte Flächen und
Wege entsprechend dem ursprünglichen Zustand unter
Wahrung der landschaftspflegerischen Belange
ordnungsgemäß herrichten. Verunreinigungen beseitigen.
Soweit nicht für bestimmte Bauleistungen das Räumen
der Baustelle als gesonderter Ansatz enthalten ist,
umfasst die Pauschale die Vergütung der
Baustellenräumung für alle Bauleistungen dieser
Ausschreibung.
Oberbodenarbeiten sind einzurechnen und
werden nicht gesondert vergütet.
Menge: 1,000 psch

**005.01.02.040 Gleisüberfahrt für Baugeräte MLV-ALI_01020210**
*** Pauschalposition
Gleisüberfahrt für Baugeräte MLV-ALI_01020210

Gleis-Überfahrten für Baugeräte ggf. mehrfach
herstellen, vorhalten, unterhalten und entfernen.
Material bleibt Eigentum des AN. Überfahrt
nach Wahl des AN, jedoch so auszubilden, dass
überfahrende Kettengeräte den Schienenkopf nicht
beschädigen können und Zugfahrten möglich sind.
Die Wiederherstellung des ursprünglichen Zustands gehört
zum Leistungsumfang und wird nicht gesondert vergütet.
Menge: 1,000 psch

*Hinweis: Lagercontainer*

**005.01.02.050 Bereitstellung Lagercontainern**
Bereitstellung Lagercontainern

VOB C DIN 18381 (Ausgabe September 2016), Punkt 4.2.7,
entsprechend den Erfordernissen des Auftragnehmers,
ergänzend zur ATV DIN 18299. Lagercontainer stapel- und
koppelbar, Einzelcontainer-Länge 6 m, Einzelcontainer-Breite
2,5. Die Leistung umfasst den Transport zur Baustelle und den
Aufbau im Bereich der BE-Fläche, einschließlich Herrichten des
Menge: 1,000 Stk

**005.01.02.060 Vorhalten Lagercontainern**
*** Pauschalposition
Vorhalten Lagercontainern

Lagerscontainer gem. Position zuvor vorhalten, als Besondere
Leistung gemäß VOB C DIN 18381 (Ausgabe September
Punkt 4.2.7, entsprechend den Erfordernissen des
Auftragnehmers, ergänzend zur ATV DIN 18299. Die Position
beinhaltet alle Kosten, die dem Auftragnehmer wöchentlich für
Vorhaltung, Betrieb und Wartung des Containers entstehen, für
die Kalkulation des Einheitspreises sind 35 Wochen zu Grunde
zu legen.
Menge: 1,000 psch

**005.01.02.070 Abbau Lagercontainern**
Abbau Lagercontainern

Lagercontainer gemäß Position zuvor abbauen, als Besondere
Leistung gemäß VOB C DIN 18381 (Ausgabe September 2016),
Punkt 4.2.7, entsprechend den Erfordernissen des Auftragnehmers,
ergänzend zur ATV DIN 18299. Die Leistung
umfasst das Trennen aller evtl. hergestellten, den Abbau des
Containers sowie dessen Abtransport von der Baustelle.
Menge: 1,000 Stk

##### 005.01.03 Installationsgeräte

**005.01.03.010 Ausschalter 16A 2 Schließer 400V AC 1PLE NT3**
Ausschalter 16A 2 Schließer 400V AC 1PLE

Ausschalter nach DIN EN 60669-1 (VDE 0632-1), DIN EN 60669-2-4 (VDE 0632-2-4) und DIN EN IEC 60947-3 (VDE 0660-107) mit VDE Zeichen, Beschriftungsmöglichkeit direkt am Gerät und geeignet zum nachträglichen Anbau von Zusatzeinrichtungen.

Nennstrom: 16 A
Isolationsspannung Ui: 440 V
Anzahl Module: 1
Betriebstemperatur: -20 - 70 °C
Lager-/Transporttemperatur: -40 - 80 °C
Anschlussquerschnitt bei flexiblem Leiter: 1.5 - 10 mm²
Anschlussquerschnitt bei starrem Leiter: 1.5 - 16 mm²

gewähltes Fabrikat/Typ: '___________/___________'
liefern, montieren und betriebsfertig anschließen.
Menge: 1,000 Stk

**005.01.03.020 Sicherungsautomat B-Char., 16 A, 6 kA, 1P, steckbar**
Sicherungsautomat zum Schutz vor Überlast und Kurzschluss von Kabel und Leitungen gemäß DIN VDE 0100-430 und DIN VDE 0100-530. Erfüllt die Bauvorschriften DIN VDE 0641-11 bzw. IEC/EN 60898-1, DIN VDE 0660-101 bzw. IEC/EN60947-2. Die Anschlussklemme sorgt für eine einfache und sichere Handhabung mittels einer Druckplatte. Leitungsquerschnitte bis zu 35 mm² können direkt an das Gerät über die Anschlussklemme mit Isolierung in Schutzklasse IP20 angeschlossen werden. Die Kontaktierung erfolgt direkt über das Stecksockelsystem Smissline TP. Die Aussenleiterkontaktierung kann frei gewählt werden (L1, L2 oder L3).

Normen: IEC/EN 60898-1
Anschlussart: Schraubklemme
Anzahl Pole: 1P
Anzahl geschützter Pole: 1
Auslösecharakteristik: B
Bemessungsbetriebsspannung: 230 V
Bemessungsschaltvermögen: 6 kA, 6 kA
Bemessungsstrom: 16 A
Zubehör anbaubar: Ja
Schaltstellungsanzeige: Rot AN / Grün AUS

gewähltes Fabrikat/Typ: '___________/___________'
liefern, montieren und betriebsfertig anschließen.
Menge: 1,000 Stk

**005.01.03.030 FI-Schutzschalter 2P, Typ A, 25A, 30mA**
FI-Schutzschalter 2P, Typ A, 25A, 30mA

Fehlerstrom-Schutzschalter (RCCBs) bieten Personen- und Sachschutz sowie einen Schutz vor elektrisch gezündeten Bränden gemäß DIN VDE 0100-410 und DIN VDE 0100-530. Die Fehlerstrom-Schutzschalter der Baureihe F200 Typ A gewährleisten Schutz bei sinusförmigen Wechselströmen und pulsierenden Strömen gegen Erde. Sie erfüllen die Produktnormen IEC/EN 61008-1, 61008-2-1, 61543 (VDE 0664 10, 11, 30) und für F200 A bis 100 A UL 1053. Anschlussöffnung für Leitungen liegt oberhalb von der Anschlussöffnung für die Phasenschiene für F200 A bis 63 A.
Zubehör wie Hilfs- und Signalschalter sind am Gerät ohne Zusatzverdrahtung anbaubar.

Normen: IEC/EN 61008, UL 1053
Anzahl Pole: 2P
Bemessungsfehlerstrom: 30 mA
Bemessungsfrequenz: 50 … 60 Hz
Bemessungsspannung: 230 V
Bemessungsstrom: 25 A
Zeitverzögerung FI: unverzögert
Breite in Teilungseinheiten: 2
Fehlerstromart: Typ A
Schutzart: IP20, IP40
Zubehör anbaubar: Ja

gewähltes Fabrikat/Typ: '___________/___________'
liefern, montieren und betriebsfertig anschließen.
Menge: 1,000 Stk

**005.01.03.040 Potentialausgleichsschiene Industrie 10 Anschlüsse mit Isolatoren NIRO**
Potentialausgleichsschiene Industrie 10 Anschlüsse mit Isolatoren NIRO

Potentialausgleichsschienen Industrie für den Hauptpotentialausgleich nach DIN VDE 0100 Teil
410/540 und den Blitzschutz-Potentialausgleich
nach EN 62305
Auch für den Einsatz in Ex-Bereichen geeignet (gegen
Selbstlockern der Schrauben gesichert).
Ausführung: UV-stabilisiert
Anzahl Anschlüsse: 10
Werkstoff: NIRO
Werkstoff-Nr.: 1.4301 / 1.4303
Abmessung (l x b x t1): 435 x 40 x 6 mm
Querschnitt: 240 mm²
Kurzschlussstrom (AC 50 Hz / DC) (1 s; = 300 °C): 8,9 kA
Schraube: di M10 x 25 mm
Werkstoff Schraube / Mutter: NIRO
Ausführung: mit Federring
Werkstoff Isolator: UP
Farbe Isolator: rot ?
UV-Beständigkeit Isolator: ja
Normenbezug: DIN EN 62561-1

gewähltes Fabrikat/Typ: '___________/___________'
liefern, montieren und betriebsfertig anschließen.
Menge: 1,000 Stk

**005.01.03.050 Anschluß bis 2,5mm²**
Menge: 4,000 Stk

**005.01.03.060 Anschluß Datenleitungen**
Anschluß Datenleitungen

Anschluß der Datenleitung am Verteiler KV7 und NT3 sowie am AFI und OFI
Menge: 8,000 Stk

**005.01.03.070 Anschluß LWL Leitung**
Anschluß LWL Leitung

Auflegen von Singlemode 4 Fasern beidseitig
Menge: 2,000 Stk

##### 005.01.04 Kabelverlegung

**005.01.04.010 NYY-J 3x2,5mm²**
NYY-J 3x2,5mm²

Außendurchmesser ca 12,5mm
Zul. max. Leitertemperatur 70°C,
Zul. Kabelaußentemperatur, in Bewegung -5 ... 70°C
Zul. Kabelaußentemperatur, fest verlegt -30 ... 70°C
Nennspannung Uo 0,6kV,
Nennspannung U 1kV

Stromerdkabel NYY-J 3x2,5 mm liefern und in bauseitige Rohre verlegen.
Menge: 160,000 m

**005.01.04.020 NYY-O 1x50mm²**
NYY-O 1x50mm²

Außendurchmesser ca 15,5mm
Zul. max. Leitertemperatur 70°C,
Zul. Kabelaußentemperatur, in Bewegung -5 ... 70°C
Zul. Kabelaußentemperatur, fest verlegt -30 ... 70°C
Nennspannung Uo 0,6kV,
Nennspannung U 1kV

Stromerdkabel NYY-O 1x50 mm liefern und in bauseitige Rohre verlegen.
Menge: 500,000 m

**005.01.04.030 A-2Y(L)2Y 10x2x0,8**
A-2Y(L)2Y 10x2x0,8

Produkt-Art  Datenkabel
Anzahl Adern  20 x
Querschnitt (je Ader)0.8 mm²
Kabeltyp  A-2Y(L)2Y
Paarverseilt (Teil 1)Ja

liefern und in bauseitige Rohre verlegen.
Menge: 80,000 m

**005.01.04.040 LIY(C) 2x2,5mm²**
LIY(C) 2x2,5mm²

Außendurchmesser ca 12mm
Zul. max. Leitertemperatur 70°C,
Zul. Kabelaußentemperatur, in Bewegung -5 ... 70°C
Zul. Kabelaußentemperatur, fest verlegt -40 ... 70°C
Nennspannung Uo 0,3kV,

liefern und in bauseitige Rohre verlegen.
Menge: 80,000 m

**005.01.04.050 Singlemode OS2 9/125qm 4 Fasern**
Singlemode OS2 9/125qm 4 Fasern

A-DQ(ZN)B2Y 4 E9/125µm OS2 LWL Außenkabel
- PE Mantel schwarz
- Zentrale Bündelader
- nichtmetallischer Nagetierschutz (Glasrovings)
- max. Zugbelastbarkeit 1500N

liefern und in bauseitige Rohre verlegen.
Menge: 200,000 m

##### 005.01.05 Abnahme und Inbetriebnahme

**005.01.05.010 Probebetrieb der gesamten Anlagen**
*** Pauschalposition
Durchführen eines mind. einwöchigem Probebetrieb, inkl.  Protokollerstellung
(Meldehistorie), Auswertung und Implementierung auf das endgültige Zielsystem. Benennung
der Fehlfunkionen und Mithilfe bei der Abstellung gemeinsam mit den beteiligten Gewerken.
Erstellung aller notwendigen Protokolle und Übergabe der Dokumentation.
Menge: 1,000 psch

**005.01.05.020 Erstprüfung gem DIN VDE 0100-610**
*** Pauschalposition
Gesamtanlage eischließlich Ausfertigung aller Prüf- und Messprotokolle nach Bahnvorschrift.
Menge: 1,000 psch

**005.01.05.030 Abnahme gemäß VV-BAU STE**
*** Pauschalposition
Abnahme der Leistungen dieses Loses durch den  Auftraggeber,
Bauübergabe.
Bei der Abnahmeprüfung hat der Auftragnehmer den Nachweis
für die vertragsgerechte Erfüllung seiner Lieferungen und Leistungen zu erbringen.

Für die Abnahmeprüfung ist durch den Auftragnehmer das erforderliche Fach- und Hilfspersonal
mit den notwendigen Geräten, Mess- und Prüfgeräten, Werkzeugen und Hilfsmitteln bereitzuhalten.
Eine Abnahmeprüfung ist Vorraussetzung für die Abnahme und besteht aus:
-  Vollständigkeitsprüfung
-  Errichterbestätigung
-  Konformitätserklärung
-  Die Prüfprotokolle der einzelnen Prüfläufe, die den Dokumentationsunterlagen beizufügen sind, bilden eine
  wesentliche Vorraussetzung für eine Systemabnahme.
-  Erstprüfung der Anlagen einschließlich Erdungsanlage nach DIN VDE 0100-600,
-  Prüfungsnachweis durch Erstellung der DB AG-Vordrucke 954.0102V01 bis V03 sowie Übergabe der erforderlichen
  Unterlagen an den AG.
-  Beleuchtungsmessprotokolle gemäß Vorlage der DB AG Richtlininen
Die technische Prüfung erfolgt durch Beauftragte des Auftraggebers anhand eines schriftlich festgelegten
Menge: 1,000 psch

**005.01.05.040 Inbetriebnahme der gesamten Anlagen**
*** Pauschalposition
Inbetriebnahme der gesamten Anlagen

 Komplette Inbetriebnahme aller Anlagen. Erstellung sämtlicher
Steuer-, Prüf- und Messprotokolle sowie der Protokolle über die
Lichtwertmessungen.
Einstellung der Anlagen, d.h. der Auftragnehmer hat alle Anlagenteile so einzustellen,
dass die geforderten Funktionen und Leistungen erbracht und die
betriebstechnischen, gesetzlichen Bestimmungen und Normen
erfüllt sind, Liefern und befestigen aller Funktions-,
Bezeichnungs- und Hinweisschilder in deutsch und
entsprechend
Menge: 1,000 psch

**005.01.05.050 Einweisung Anlagenverantwortlichen**
*** Pauschalposition
Einweisung Anlagenverantwortlichen

Im Rahmen der Einweisung sind folgende Leistungen zu
erbringen:

Das für den Betrieb und die Wartung der elektro- und
nachrichtentechnischen Anlagen zuständige Personal muss in
die Lage versetzt werden, die Anlagen ohne fremde Hilfe
betreiben zu können. Über die Einweisung des Wartungs-und
Bedienungspersonals ist ein Protokoll zu erstellen, das
spätestens bei der Abnahmeprüfung vorzulegen ist
Menge: 1,000 psch

**005.01.05.060 Fotodokumentation**
*** Pauschalposition
Fotodokumentation

Fotodokumentation des vorhandenen Zustandes, von allen
wichtigen Bauzuständen bis zur Beendigung der Bauarbeiten
sowie der fertiggestellten elektrotechnischen Anlage herstellen.
Je 1 Farbbild (10x15 cm) anfertigen sowie digital mit Vorlage
der Schlußrechnung an den AG liefern.
Menge: 1,000 psch

**005.01.05.070 Revision-und Bestandsunterlagen**
*** Pauschalposition
Revision-und Bestandsunterlagen

Bestands- und Revisionsunterlagen gemäß Vorbemerkungen
und unter Beachtung der aktuell gültigen Dokumentationsvorgaben der Richtlinie der DB AG:
 - alle Ausführungsunterlagen (Grundrisspläne, Übersichtspläne, Verteilerpläne,
Listen u.a.) revidiert
- Verteilerbelegungspläne von jedem Verteiler
- Leistenbelegungspläne von jeder Leiste
- Rangierliste von jedem Verteiler
- Klemmenbelegungspläne
- Stromlaufpläne
- Strommessprotokolle
- Montagepläne Installation
- Anlagenschemata
- Funktionsbeschreibung
- Anlagenbeschreibung
- Datenblätter
- Leistungsdiagramme
- Schaltpläne der Zentraleinheiten
- Bedienungs- und Montageanleitung
- Benutzerhandbuch
- Kopien behördlicher Prüfbescheinigungen und
Werkstattestate
- Gerätelisten mit Anlagen- und Funktionsbeschreibung
- Stückliste, enthalten alle Geräte
- Wartungsanleitung und detaillierte Wartungsliste
- Ersatzteilliste für Verschleißteile mit
Fabrikats-und Typbezeichnung
Die ordnungsgemäße Vorlage der Bestandsdokumentation
(ein  kompletter und endgültiger Satz der Bestandsunterlagen)
ist zwingende Voraussetzung für die Durchführung der VOB-
Abnahme und ist spätestens 14 Tage vor dem Abnahmetermin
zur Prüfung vorzulegen.

Ergänzend zu o.g. Bestandsdokumentation ist ein
Wartungshandbuch in Papier- sowie digitaler Form zu
übergeben.
Dieses muss alle für die Anlagenwartung
massgeblichen Informationen enthalten:
- Wartungsplan der Beleuchtungsanlage inkl.
Pflege-und Wartungshinweisen der Hersteller
-  Materialliste inkl. Leuchten-und Lampentypen
-  Messprotokolle der Erstinbetriebnahme
-  Messprotokolle der Beleuchtungsstärken
-  Stromlaufpläne der Verteilungen
Menge: 1,000 psch

### BTG 009 BTG Ingenieurbauwerke

#### 009.01 Stahlbetonwanne

##### 009.01.01 Betonarbeiten zur Gründung

*Hinweis: Hinweis Lastweiterleitung*
Um die Lastweiterleitung der Seiten- und Bremskräfte in den Baugrund zu gewährleisten, werden keine Trennlagen aus Folie oder Geotextil vorgesehen.

**009.01.01.010 Beton als Bodenaustausch**
Beton als Bodenaustausch liefern und einbauen
Beton C12/15 X0
Stärke ca. 30 cm
Einbautiefe von Geländeoberkante bis 1,20 m
Oberfläche rauh abgezogen lassen.
Menge: 27,000 m3

**009.01.01.020 Unterbeton als Ausgleichschicht**
Unterbeton als Ausgleichschicht über Bodenaustausch Vorposition
Beton C12/15 X0
Stärke ca. 10 cm
Einbautiefe von Geländeoberkante bis 1,20 m
Oberfläche rauh abgezogen lassen.
Menge: 14,000 m3

##### 009.01.02 Beton- und Bewehrungsarbeiten

*Hinweis*
Fugenlose, doppellagig bewehrte Stahlbetonplatte. Es ist eine "doppelte Nachbehandlungszeit" einzurechnen und mindestens auszuführen. Keine frühzeitige Belastung.

**009.01.02.010 Platte C25/30, Stb, d=30cm**
Platte, d=30 cm;
bewehrter Beton
C 25/30, XC4, XD1, XF2, XA1, WF + LP
Ausführung eben, ohne Quergefälle.
Bis 1 % Längsgefälle, in Teillängen, ist einzurechnen.
Untergrund waagerecht auf rauh abgezogenem Unterbeton.
Anforderung an die Ebenheit nach DIN 18 202,
erhöhte Anforderungen
aus Stahlbeton
incl. Schalung im Randbereich und an den
durchdringenden Bauteilen, sowie der Anarbeitung an
alle Bauteilen.
Liefern und einbauen.
Randschalungen werden nicht gesondert vergütet,
Menge: 41,000 m3

**009.01.02.020 Zulage für Erschwernis Anschlußeisen Aufkantung**
Zulage für  Randaufkantung zur Arbeitsfuge, B= 30 cm, H= 10 cm.
Erschwernis durch Randaufkantung zur Arbeitsfugean der durchgehenden Fläche bei Betonage.
Menge: 50,000 m

**009.01.02.030 Anprallschutz C25/30, Stb, b=30cm**
Anprallschutz über Aufkantung, b=30 cm; H=32 cm,
bewehrter Beton
C 25/30, XC4, XD1, XF2, XA1, WF + LP
Anforderung an die Ebenheit nach DIN 18 202,
erhöhte Anforderungen
aus Stahlbeton
incl. Schalung im Randbereich und an den
durchdringenden Bauteilen, sowie der Anarbeitung an
alle Bauteilen.
Liefern und einbauen.
Randschalungen werden nicht gesondert vergütet,
Menge: 6,000 m3

**009.01.02.040 Betonstahl B500B, 12mm liefern und einbauen**
Betonstabstahl
B500B
Durchmesser bis  12 mm,
einschl. Bügel und Unterstützungskörben
für Fahrbahnwanne (Platte + Aufkantung)
alle Längen und Biegeformen gemäß Schal- und Bewehrungsplan
liefern und einbauen.
Menge: 6,000 t

##### 009.01.03 Fugen zu den Brückenstützen

*Hinweis*
Die Fugen zu den Brückenstützen sind als Raumfugen mind 20 mm breit herzustellen. Der Fugenverschluß erfolgt horizontal oben (OK Aufkantung) entlang der Brückenstützen und er wird beidseitig an den Stützen- Stirnseiten mind. 60 cm senkrecht nach unten weitergeführt.
Fugenverschluß mit Kompressionsdichtungsprofil
z.B. FERMADUR-C  Fa. Denso o.glw.
Herstelleranweisung beachten.

**009.01.03.010 unvedübelte Raumfuge, Hartschaumplatte einstellen**
Formbeständige Fugenfüllung aus z.B. Hartschaumplatte Styrodur o.glw. nach ZTV-Ing 33 vor dem Anbetonieren gegen die Brückenstützen einstellen und gegen Verrutschen sichern.
Fugenbreite  ca. 20mm
Höhe der Fülleinlage  ca. 75 cm.
Länge wie anliegende Brückenstützeca. 1,20 m
Nach Betonage bis ca. 7cm unter Betonkanten ausnehmen, Reste fachgerecht entsorgen.
Menge: 13,000 m2

**009.01.03.020 Fugenflanken nachbessern**
Fugenflanken auf den obersten 5 cm nachbessern, Nester/ Lunker, mit  z.B. Reparaturmörtel CEROMAX, Fa. Denso o.glw.
Abgerechnet wird die Länge der Fuge in der Abwicklung für die Nachbesserung der Fugenflanken für jede Seite
 (Brückenstütze und Aufkantung der Fahrbahnwanne).
Menge: 70,000 m

**009.01.03.030 Fugenflanken imprägnieren**
Fugenflanken auf den obersten 5 cm imprägnieren mit  Verkieselungsmaterial, z.B.  NEO-Ruthin, Fa. Denso o.glw.
Abgerechnet wird die Länge der Fuge in der Abwicklung für die Imprägnierung der Fugenflanken für jede Seite
(Brückenstütze und Aufkantung der Fahrbahnwanne).
Menge: 70,000 m

**009.01.03.040 Kompressionsdichtprofil einbringen**
Kompressionsdichtprofil, z.B.  FERMADUR-C, Fa. Denso o.glw.
fachgerecht herstellen. Abgerechnet wird die Länge der Fuge in der Abwicklung. Zwischen Brückenstütze und Aufkantung der Fahrbahnwanne. Fugenbreite ca. 20 mm.
An den senkrechten Seiten mind. 60 cm nach unten führen.
Menge: 35,000 m

### BTG 011 BTG Gehwege

#### 011.01 Gehwegfläche unter EÜ, neben Wartefläche Hst

##### 011.01.01 Aufbruch

**011.01.01.010 Ausbauhilfsschnitt herstellen geb. Natursteindecke**
Ausbauhilfsschnitt herstellen. Schneidschlamm absaugen
und nach Wahl des AN verwerten.
Im Randbereich.
Dicke der gebundenen Natursteindecke 10 bis 15 cm.
Menge: 173,500 m

**011.01.01.020 Ausbauhilfsschnitt herstellen geb. Natursteindecke quer**
Ausbauhilfsschnitt herstellen. Schneidschlamm absaugen
und nach Wahl des AN verwerten.
In Querrichtung aller 5,00 m für erschütterungsfreien Ausbau.
Dicke der gebundenen Natursteindecke 10 bis 15 cm.
Menge: 42,000 m

**011.01.01.030 Natursteinpflasterdecke aufnehmen Kantenl. ü.6-12cm *Granit Fugenmörtel hydr. Verwertung AN**
StL-Nr. 23115002213901
Natursteinpflasterdecke aufnehmen. Aufnehmen der Tragschicht wird gesondert vergütet.
Abmessung = Pflasterstein mit Kantenlänge über 6 bis 12
cm.
Pflasterstein aus Granit.
Mit Fugenfüllung aus hydraulisch gebundenem Fugenmörtel.
Bettung aus 'Werkmörtel auf Zement- oder kunststoffmodifizierter Zementbasis'

Steine und übriges Aufbruchgut nach Wahl des AN verwerten.
Menge: 20,500 m2

**011.01.01.040 Plattenb. aus Naturstein aufnehmen 12 cm dick*Granit*Fugenmört. hydr. Verwertung AN**
StL-Nr. 23115026312930
Plattenbelag mit Platten aus Naturstein aufnehmen.
Aufnehmen der Tragschicht wird gesondert vergütet.
Platte ca. 12 cm dick.
Platte aus Granit.
Mit Fugenfüllung aus hydraulisch gebundenem Fu-
genmörtel.
Bettung aus 'Werkmörtel auf Zement- oder kunststoffmodifizierter Zementbasis'

Platten und übriges Aufbruchgut nach Wahl des AN verwerten.
Menge: 161,000 m2

**011.01.01.050 Ausbauhilfsschnitt herstellen Betontragschicht Hilfsschnitt*Dicke ü. 15-20 cm**
StL-Nr. 2311401512
Ausbauhilfsschnitt herstellen. Schneidschlamm absaugen
und nach Wahl des AN verwerten.
Im Randbereich.
Dicke der Betondecke über 15 bis 20 cm.
Menge: 173,500 m

**011.01.01.060 Ausbauhilfsschnitt herstellen Betontragschicht Qurrichtung Hilfsschnitt*Dicke ü. 15-20 cm**
Ausbauhilfsschnitt herstellen. Schneidschlamm absaugen
und nach Wahl des AN verwerten.
In Querrichtung aller 5,00 m für erschütterungsfreies Aufbrechen.
Dicke der Betondecke über 15 bis 20 cm.
Menge: 42,000 m

**011.01.01.070 Tragschicht m. hydr. Bindem. aufn. Gesamtfläche Tiefe ü. 15-20cm*erschütterungsfr. Ausb. Verw. zuf.**
StL-Nr. 23114030492201
Tragschicht mit hydraulischem Bindemittel aufnehmen.
Fläche = Gesamtfläche einschl. Zwickel und Streifen.
Tragschicht 'aus Dränbeton'

Ausbautiefe über 15 bis 20 cm.
Aufnahme erschütterungsfrei.
Ausbaustoffe nach Wahl des AN verwerten.
Angaben zu den umweltrelevanten Merkmalen nach Unterlagen des AG.
Menge: 181,500 m2

**011.01.01.080 Oberboden abtragen Abtrag ü. 10-20 cm*Oberb.Verw. AN Abrechnung Abtrag**
Oberboden ggf. einschließlich Vegetationsdecke abtragen. Homogenbereiche nach Unterlagen des AG.
Dicke des Abtrages über 10 bis 20 cm.
Oberboden zum Wiedereinbau zwischenlagern.
Abgerechnet wird nach Abtragsfläche.
Menge: 4,000 m2

##### 011.01.02 Trag-,Deckschichten, Borde, Bodenindikatoren

**011.01.02.010 Kiestragschicht herstellen. Gehu.Radw. o.F.*0/32 DPr min. 100 v.H. U min.13+Filterst**
StL-Nr. 2381231051901901
Kiestragschicht herstellen.
In Verkehrsflächen für Geh- und Radwege, ohne
Fertiger.
Baustoffgemisch 0/32.
Umweltrelevante Anforderungen 'unspezifisch'

Verdichtungsgrad DPr mindestens 100 v.H.
Einbaudicke '22 cm'

Ungleichförmigkeitszahl U mindestens 13. Die Filterstabilität gegenüber dem Bettungsmaterial muss
eingehalten werden. Max. Unebenheit 1,0 cm. Abweichung von der Sollhöhe max. 1,0 cm.
Menge: 30,000 m2

*Hinweis: Vorbemerkung zum Unterbeton*
Vorbemerkung zum Unterbeton
Im Unterbeton sind im Abstand von max. 15 m Dehnungsfugen
anzuordnen.

**011.01.02.020 Dränbetontragschich herstellen als Unterlage Pflaster**
Dränbetontragschich herstellen als Unterlage Pflaster
Dränbetontragschicht entsprechend Merkblatt DBT
herstellen, als Unterlage für Pflaster.
Einbaudicke 15 cm.
besondere Eigenschaften:
- von außen zugänglicher Hohlraumgehalt 15 Vol.-%
- Wasserdurchlässigkeit mindestens kf = 1 x 10-3 m/s
- Druckfestigkeit 15 N/mm² nach 28 Tagen
Mineralstoffe/Mineralstoffgemisch: 10% Sand 0/1, 90%
Splitt 8/32
Bindemittel = Zement DIN 1164-1.
Zementgehalt 8 bis 12 Gewichtsprozent des Zuschlags
Kerben in der frischen Schicht in Längs- und
Querrichtung herstellen,
Abstand nach Wahl des AN jedoch kleiner 5 m.
Tragschicht sofort nach Herstellung mit Folie
abdecken.
Die Prüfung der Rezeptur durch ein anerkanntes
Baustoffprüflabor ist durch den AN zu veranlassen und
in die Einheitspreise einzurechnen sowie rechtzeitig
vor dem Einbau zur Freigabe vorzulegen.
Menge: 16,000 m2

*Hinweis: Vorbemerkung zur Herstellung gebundenen Pflasterbefestigung*
Vorbemerkung zur Herstellung der gebundenen Pflasterbefestigung:
Aus Gründen der gestalterischen Einheitlichkeit hat
das Granitpflaster dem Bestand des Bahnhofsvorplatzes
zu entsprechen oder gleichwertig zu sein.
Das Kleinpflaster ist in den Pflasterbettungsmörtel einzulegen.
Bettung aus drainfähigem Pflasterbettungsmörtel, erdfeuchter Spezialbettungsmörtel, Dicke im verdichteten Zustand: 5 cm,
Steinunterseite mit Haftkleber vorbehandeln,
Setzmaß muß 25 %-ige Verdichtung der Bettung zulassen,
höhengerecht und hammerfest nach DIN 18318 gem.
ZTV-pflaster verlegen, in Reihe mit unterschiedlichen Breiten,
Verlegung mit Rütteln ist unzulässig!
Verlegung von der verlegten Fläche aus ist unzulässig!
Fläche bis zur Verfugung ausreichend feucht halten.
Pflasterfugen und Dehnungsfugen sind optisch so
anzupassen, dass ein homogenes Fugenbild entsteht. Fugenöffnungen sind bis zur Verfugung offen zu halten,
Pflaster verfugen als Fugenverguss mit 'fließfähigem Pflasterfugenmörtel'
Fugenvorfüllungen sind unzulässig!
Fugenbreite 'maximal 10 mm'
Toleranzfeld Fuge = 8 mm +/- 2 mm
Vollfugig, aber Schattenfuge 2-5 mm zulässig
soweit erforderlich nachvergießen, bis zur vollständigen Aushärtung ausreichend lange feucht halten,
Die Verfugung hat vor dem Aushärten des Bettungsmörtels
zu erfolgen (spätestens nach ca. 48 Stunden)
Im Unterbeton sind im Abstand von max. 15 m Dehnungsfugen
anzuordnen.
Die Pflasterfugen sind dort mit dauerelastischem Fugenmaterial nach DIN 18540, Abdichtung von Außenwandfugen im Hochbau mit Fugendichtungsmassen zu schließen.
Verfugte Oberfläche sorgfältig reinigen, von
Mörtelresten und Zementschleier,
Einsatz von Schwammfixmaschinen ist zulässig.
störungsfreie Abbindezeit bis zur Verkehrsfreigabe
(Druckfestigkeit des Bettungsmörtels >=15N/mm²,
Nachweis durch unter Baustellenbedingungen ausgehärtete
Rückstellproben).
Schutz vor Befahrung und Begehung. z.B. durch Absperrung.
Ggf. witterungsbedingte Behandlung.
Dehnungsfugen durch distanzhaltendes Material vorbereiten, Distanzhalter nach dem Abbinden entfernen.

Arbeitsgänge wie Vorbereiten und Reinigen der Untergründe, abdecken, Abkleben der Ränder, Schutzmaßnahmen vor Verschmutzungen, Schutz vor zu rascher Austrocknung und Sonne, vor Schlagregen, das Wässern, Trocknen, Absäuern, Nachbehandlung u. a. sind Bestandteile einer ordnungsgemäßen Leistung und werden nicht gesondert vergütet.
Zur Abnahme müssen alle Fugen geschlossen sein.

Die durch das gewählte Verlegemuster und unterschiedliche Pflasterdicken entstehenden höheren Aufwendungen für das Herstellen und Verdichten der Unterlage und für die Pflasterarbeiten sind in die Einheitspreise mit einzurechnen.

*Hinweis: Vorbemerkung zu Materialien der gebundenen Pflasterbefestigung*
Vorbemerkung zu Materialien der gebundenen Pflasterbefestigung
Angaben zum Haftbinder
kunststoffvergüteter, siliconmodifizierter Haftverbesserer als Haftbrücke zur kraftschlüssigen Verbindung zwischen Natursteinbelag und Bettungsmörtel,
hohe Frost- und Tausalzbeständigkeit.
Angaben zum Bettungsmörtel
Werkmörtel auf Zement- oder kunststoffmodifizierter Zementbasis, drainfähig und wasserdurchlässig, geeignet für Natur- und Betonstein im Bodenbereich,
Druckfestigkeit > 25 N/mm²,
Wasserdurchlässigkeit kf < 10-5 m/s
Dichte > 1,85 kg/dm3,
E-Modul < 15.000 N/mm2
Haftzugfestigkeit > 2,0 N/mm2 mit Haftbinder
Angaben zum Fugenmörtel
zementgebunden, schnell abbindend, wasserdurchlässig, hoch fließfähig, selbstverdichtend,
hoher Widerstand gegen Frost-/ Tauwechsel,
Fugenbreite 8 mm,
Einbindetiefe volle Steindicke,
Farbton: grau, nach Bemusterung,
Druckfestigkeit > 45 N/mm2,
Dichte > 1,95 kg/dm3,
E-Modul > 25.000 N/mm2,
Haftzugfestigkeit > 1,5 N/mm2
Nachweis zum Mörtelsystem / Frostbeständigkeit mit und ohne Taumittel durch CDF / CIF-Verfahren,
mit anschließender Überprüfung der Schalllaufzeit
dynamischer E-Modul / Absenkung <= 5 %

Im Unterbeton sind im Abstand von max. 15 m Dehnungsfugen
anzuordnen. Die Pflasterfugen sind dort mit
dauerelastischen Fugenmaterial nach DIN 18540, Abdichtung von Außenwandfugen im Hochbau mit Fugendichtungsmassen zu schließen.
Die Aufwendungen hierfür sind in die Einheitspreise einzurechnen, eine gesonderte Vergütung erfolgt nicht.
Systemhinweis
Alle Baukomponenten müssen mit Nachweis aufeinander abgestimmt sein und als System funktionieren.
Alle Materialien müssen für den Einsatz bei Belastungsklasse Bk 1,8 nach RStO 12/24 geeignet sein.

Die Materialien sind nach den Verarbeitungshinweisen der Hersteller, einschließlich aller notwendigen Arbeitsschritte einzubauen.

Arbeitsgänge, wie Vorbereiten und Reinigen der
Untergründe, Abdecken, Abkleben der Ränder,
Schutzmaßnahmen vor Verschmutzungen, Schutz vor zu
rascher Austrocknung und Sonne, Schutz vor Schlagregen,
Wässern, Trocknen, Absäuern, Nachbehandlung u. a. sind
Bestandteil einer ordnungsgemäßen Leistung und werden
nicht gesondert vergütet.

Die Leistungen der Position zur Pflasterfläche enthält das Liefern, den Transport und das Abladen auf der Baustelle des Materials.

**011.01.02.030 Natursteinpflasterdecke aus Kleinpflaster Granit herstellen, gebunden**
Natursteinpflasterdecke aus Kleinpflaster Granit als gebundene Befestigung herstellen
Belag aus Naturstein nach DIN EN 1342 liefern und
entspr. vorg. Richtlinien verlegen, in Verkehrsflächen für Rad- und Gehwege.
Nennabmessung: Flächenanteil in %
70/90 mm 18
90/90 mm 35
90/100 mm 14
90/110 mm 13
140/160 mm 20
Maßtoleranzen nach DIN EN 1342 für gespalten T2
Der AN hat dabei zu berücksichtigen, dass die tatsächlich erforderliche Menge der Formate von den
rechnerisch ermittelten Flächenanteilen abweichen kann.
Nenndicke: 100 mm für Belastungsklasse Bk 1,8 nach RStO 12/24 Gesteinsart: Granit G 682 (Handelsbezeichnung Klinker und Natursteinkontor Emsland)
Farbe: gelb-grau
Körnung: Mittelkorn
Verlegeart: wilder Verband entsprechen Bahnhofsvorplatz,
einschließlich Bettung herstellen aus
Bettungsmörtel 0/4, Dicke im verdichteten Zustand '5 cm', Wasserdurchlässigkeit größer 5 * 10exp -5 m/s.
Druckfestigkeit mind. 30 MPa im Mittel und
mind. 25 MPa im Einzelwert. Biegezugfestigkeit mind. 5
MPa im Mittel und mind. 4 MPa im Einzelwert.
Haftzugfestigkeit mind. 1,5 MPa im Mittel und mind. 1,2
MPa im Einzelwert.
Abfall der Druckfestigkeit nach Frosttauwechselversuch
im Mittel max. 10 v.H., im Einzelwert max. 20 v.H.
Haftvermittler zwischen Bettung und Pflaster einbauen.
einschließlich Verfüllung Fuge mit Fugenmörtel Typ B mit Zementmörtel 0/2.
Druckfestigkeit zwischen 30 MPa und 40 MPa im Mittel.
Biegezugfestigkeit mind. 6 MPa im Mittel und mind. 5
MPa im Einzelwert. Widerstand gegen Frost-Taumittel-
Beanspruchung max. 500 g/m2 Masseverlust im Einzelwert
mit dem CDF-Test. Haftzugfestigkeit mind. 1,5 MPa im
Mittel und mind. 1,2 MPa im Einzelwert. Statischer E-
Modul mind. 14000 MPa, max. 17000 MPa im Einzelwert.
Haftzugfestigkeit zwischen Pflasterstein und Bettung, zwichen Bettung und Dränbetontragschicht sowie zwischen Pflasterstein und Fugenfüllung, im fertigen Zustand mind. 0,6 MPa im Einzelwert.

Herstellung Tragschicht aus Dränbeton wird gesondert vergütet
Menge: 16,000 m2

**011.01.02.040 Frostschutzschicht herstellen Bk100 bis Bk1,0*0/32 DPr min. 100 v.H.**
StL-Nr. 2381221010059199
Frostschutzschicht herstellen.
In Verkehrsflächen der Belastungsklassen Bk100 bis
Bk1,0, mehrlagig, oberer Lage mit Fertiger.
Baustoffgemisch 0/32.
Umweltrelevante Anforderungen 'unspezifisch'

Verdichtungsgrad DPr mindestens 100 v.H.
Einbaudicke '5- 10 cm'
Abgerechnet wird 'nach Einbaufläche'
Menge: 22,000 m3

**011.01.02.050 Dränbetontragschich herstellen als Unterlage Plattenbelag**
Dränbetontragschich herstellen als Unterlage Plattenbelag
Dränbetontragschicht entsprechend Merkblatt DBT
herstellen, als Unterlage für Pflaster.
Einbaudicke 15 cm.
besondere Eigenschaften:
- von außen zugänglicher Hohlraumgehalt 15 Vol.-%
- Wasserdurchlässigkeit mindestens kf = 1 x 10-3 m/s
- Druckfestigkeit 15 N/mm² nach 28 Tagen
Mineralstoffe/Mineralstoffgemisch: 10% Sand 0/1, 90%
Splitt 8/32
Bindemittel = Zement DIN 1164-1.
Zementgehalt 8 bis 12 Gewichtsprozent des Zuschlags
Kerben in der frischen Schicht in Längs- und
Querrichtung herstellen,
Abstand nach Wahl des AN jedoch kleiner 5 m.
Tragschicht sofort nach Herstellung mit Folie
abdecken.
Die Prüfung der Rezeptur durch ein anerkanntes
Baustoffprüflabor ist durch den AN zu veranlassen und
in die Einheitspreise einzurechnen sowie rechtzeitig
vor dem Einbau zur Freigabe vorzulegen.
Menge: 235,000 m2

*Hinweis: Vorbemerkung zur Herstellung der gebundenen Plattenbefestigung*
Vorbemerkung zur Herstellung der gebundenen Plattenbefestigung
Die Natursteinplatten sind mit hydraulisch-mechanischer
Hebe- bzw. Verlegetechnik (Vakuumtechnik) in den  'drainfähigen Pflasterbettungsmörtel einzulegen erdfeuchterSpezialbettungsmörtel.
Dicke im verdichteten Zustand '5 cm',
Steinunterseite mit Haftkleber vorbehandeln,
Setzmaß muss 25 %-ige Verdichtung der Bettung zulassen,
höhengerecht und hammerfest nach DIN 18318
nach ZTV Pflaster verlegen in 'Reihen mit unterschiedlichen Breiten',
Verlegung mit Rütteln ist unzulässig!
Verlegung von der verlegten Fläche aus ist unzulässig!
Fläche bis zur Verfugung ausreichend feucht halten.
Schutz vor Befahrung und Begehung z.B. durch Absperrung,
Fugenöffnungen sind bis zur Verfugung offen zu halten,
Platten verfugen als Fugenverguss,
mit 'fließfähigem Pflasterfugenmörtel'
Fugenvorfüllungen sind unzulässig!
Fugenbreite 'maximal 10 mm'
Toleranzfeld Fuge = 8 mm +/- 2 mm
Vollfugig, aber Schattenfuge 2-5 mm zulässig
soweit erforderlich nachvergießen,
Bis zur vollständigen Aushärtung ausreichend lange feucht halten,
Pflasterfugen und Dehnungsfugen sind optisch so
anzupassen, dass ein homogenes Fugenbild entsteht.
Die Verfugung hat vor dem Aushärten des Bettungsmörtels
zu erfolgen (spätestens nach ca. 48 Stunden)
Im Unterbeton sind im Abstand von max. 15 m Dehnungsfugen
anzuordnen.
Die Plattenfugen sind dort mit dauerelastischem Fugenmaterial nach DIN 18540, Abdichtung von Außenwandfugen im Hochbau mit Fugendichtungsmassen zu schließen.
Verfugte Oberfläche sorgfältig reinigen, von
Mörtelresten und Zementschleier,
Einsatz von Schwammfixmaschinen ist zulässig.
störungsfreie Abbindezeit bis zur Verkehrsfreigabe
(Druckfestigkeit des Bettungsmörtels >=15N/mm²,
Nachweis durch unter Baustellenbedingungen ausgehärtete
Rückstellproben).
Schutz vor Befahrung und Begehung. z.B. durch Absperrung.
Ggf. inkl. witterungsbedingter Behandlung.
Dehnungsfugen durch distanzhaltendes Material vorbereiten,
nach Abbinden die Distanzhalter entfernen.

Arbeitsgänge wie Vorbereiten und Reinigen der Untergründe, abdecken, Abkleben der Ränder, Schutzmaßnahmen vor Verschmutzungen, Schutz vor zu rascher Austrocknung und Sonne, vor Schlagregen, das Wässern, Trocknen, Absäuern, Nachbehandlung u. a. sind Bestandteile einer ordnungsgemäßen Leistung und werden nicht gesondert vergütet.
Zur Abnahme müssen alle Fugen geschlossen sein.

Die durch das gewählte Verlegemuster und unterschiedliche Pflasterdicken entstehenden höheren Aufwendungen für das Herstellen und Verdichten der Unterlage und für die Pflasterarbeiten sind in die Einheitspreise mit einzurechnen.

*Hinweis: Vorbemerkung zu Materialien der gebundenen Plattenbefestigung*
Vorbemerkung zu Materialien der  gebundenen Plattenbefestigung
Die Natursteinplatten werden vom AG beigestellt. Diese sind vom  AN am Lagerplatz des AG zu laden, zu transportieren und am Einbauort abzuladen.
Angaben zum Haftbinder:
kunststoffvergüteter, silicamodifizierter,
Haftverbesserer als Haftbrücke zur kraftschlüssigen
Verbindung zwischen Natursteinbelag und Bettungsmörtel,
hohe Frost- und Tausalzbeständigkeit,
Angaben zum Bettungsmörtel:
Werkmörtel auf Zement oder kunststoffmodifizierter
Zementbasis
drainfähig und wasserdurchlässig,
geeignet für Natur- und Betonstein im Bodenbereich
Druckfestigkeit > 25 N/mm²
Wasserdurchlässigkeit kf > 1 x 10-5 m/s
Dichte > 1,85 kg/d
E-Modul < 15.000 N/mm²
Haftzugfestigkeit > 2,0 N/mm² mit Haftbinder
Angaben zum Fugenmörtel:
zementgebunden, schneller abbindend,
wasserundurchlässig, hoch fließfähig,
selbstverdichtend,
hoher Widerstand gegen Frost-/Tauwechsel
Fugenbreite 8 mm
Einbindetiefe volle Steindicke
Farbton: grau, nach Bemusterung
Druckfestigkeit > 45 N/mm²
Dichte > 1,95 kg/dm³
E-Modul < 25.000 N/mm²
Haftzugfestigkeit > 1,5 N/mm²
Nachweis zum Mörtelsystem/Frostbeständigkeit mit und
ohne Taumittel:
durch CDF/CIF-Verfahren,
mit anschließender Überprüfung der Schalllaufzeit
dynamischer E-Modul/Absenkung < = 5 %
Im Unterbeton sind im Abstand von max. 15 m Dehnungsfugen
anzuordnen. Die Pflasterfugen sind dort mit
dauerelastischen Fugenmaterial nach DIN 18540, Abdichtung von Außenwandfugen im Hochbau mit Fugendichtungsmassen zu schließen.
Die Aufwendungen hierfür sind in die Einheitspreise einzurechnen, eine gesonderte Vergütung erfolgt nicht.
Systemhinweis:
Alle Baukomponenten müssen mit Nachweis aufeinander
abgestimmt sein und als System funktionieren.
Alle Materialien müssen für den Einsatz bei Belastungsklasse Bk 1,8 nach RStO 12/24 geeignet sein.
Die Materialien sind nach den Verarbeitungshinweisen
des Herstellers, einschließlich aller notwendigen
Arbeitsschritte, einzubauen.
Arbeitsgänge, wie Vorbereiten und Reinigen der
Untergründe, Abdecken, Abkleben der Ränder,
Schutzmaßnahmen vor Verschmutzungen, Schutz vor zu
rascher Austrocknung und Sonne, Schutz vor Schlagregen,
Wässern, Trocknen, Absäuern, Nachbehandlung u. a. sind
Bestandteil einer ordnungsgemäßen Leistung und werden
nicht gesondert vergütet.

**011.01.02.060 Plattenbelag m. Pl. des AG herst. Rad- und Gehwege Längsf. versetzt abholen**
Plattenbelag mit Platten des AG in gebundener Bauweise herstellen.
Plattenform: Rechteck
Nennabmessung: Flächenanteil in %
100/200 mm 6
200/200 mm 10
200/300 mm 20
300/300 mm 15
300/400 mm 20
400/400 mm 14
400/600 mm 15
Klasse 2, Maßtoleranz Länge/Breite +/- 2 mm
Nenndicke: 120 mm
In Verkehrsflächen für Rad- und Gehwege und für 30t-Lkw
Gesteinsart: Granit G 682
Farbe: gelb-grau
Körnung: Mittelkorn
Oberfläche: fein gestockt, allseitig gesägt,
Seiten- bzw. Fugenfläche und Unterseite gestrahlt.
auf Bettung aus 'drainfähigem Pflasterbettungsmörtel',
erdfeuchter Spezialbettungsmörtel,
Dicke im verdichteten Zustand '5 cm',
höhengerecht und hammerfest nach DIN 18318
nach ZTV Pflaster,
in Reihen mit unterschiedlichen Breiten, gemäß Detail Pflaster Haltestelle / Gehweg verlegen.
Platten verfugen mittels Fugenverguss aus 'fließfähigem Pflasterfugenmörtel'
einschließlich Platten vom Lagerplatz nach Angabe des AG aufnehmen, fördern und am Einbauort abladen, Transportweg bis 20 km
Herstellung Tragschicht aus Dränbeton wird gesondert vergütet
Menge: 235,000 m2

**011.01.02.070 Blindenleitstreifen aus Rillenplatten gemäß DIN 32984 herstellen**
Blindenleitstreifen aus Rillenplatten gemäß DIN 32984 herstellen
Blindenleitstreifen aus Rillenplatten gemäß DIN 32984
herstellen.
Taktile Blindenleitplatten 30/30-10 cm aus Faserbeton,
Farbe weiß, Rillenabstand 14 mm, SRT-Wert > 60,
Die Platten liegen in Natursteinpflaster- und plattenfl
ächen
(Steindicke 10 cm).
Einschließlich der Anpassung der Tragschicht wegen
Steinhöhendifferenz
einschließlich erforderlicher Schneidarbeiten der
Steine der allseits umgebenden Pflasterfläche
Beton B 15 einlegen.
einschl. Nebenarbeiten
einschl. Materiallieferung
Menge: 14,400 m

**011.01.02.080 Dehnungsfugen in Platten-,Pflasterfläche u. an Blindenleitstreifen**
Dehnungsfugen in Platten-, Pflasterfläche u. an Blindenleitstreifen
Dehnungsfugen freilegen und verfüllen.
Abgerechnet wird die verfugte Pflasterfläche
Steine 'wie in vorgenannter Pos. Natursteinpflaster'
Art = 'wie in vorgenannter Pos. Natursteinpflaster'
Dicke 'wie in vorgenannter Pos. Natursteinpflaster'
Farbton: grau, nach Bemusterung
Fugen mit Druckluft ausblasen und ggf. nachschneiden,
Fugentiefe = Steinhöhe zzgl. Bettung
Fugenmaterial muss dauerelastisch, frost-, tausalz- und
kraftstoffresistent sein
Fugen im Abstand von maximal 5 m und vor Borden bzw.
Rinnen sowie Schachtabdeckungen und anderen Einbauten.
Menge: 35,000 m

**011.01.02.090 Oberboden des AG andecken.*Seitenstreifen 3 cm unter Fahrb.*Andeckung 10 cm Boden i. aufnehm.**
StL-Nr. 24106143922201
Gelagerten Oberboden des AG profilgerecht andecken. Ho-
mogenbereiche nach Unterlagen des AG. Abrechnung nach
angedeckten Flächen.
Homogenbereich 'Oberbodenabtrag'

Andeckung auf Seitenstreifen.
Einbau 3 cm unter Fahrbahnrand.
Dicke der Andeckung = 10 cm.
Oberboden innerhalb der Baustelle aufnehmen.
Menge: 4,000 m2

**011.01.02.100 Vegetationsfläche vorbereiten, Seitentrennstr.*grubbern, fräsen Tiefe 10 cm**
StL-Nr. 2110710420021000
Vegetationsfläche mit einer Neigung flacher als 1:4
vorbereiten. Boden lockern, Rand- und Restflächen bearbeiten.
Fläche = Seitentrennstreifen.
Boden grubbern und fräsen.
Lockerungstiefe ca. 10 cm.
Menge: 4,000 m2

**011.01.02.110 Rasenansaat mit RSM herstellen Seitentrennstr.*Feinplanum lock. Menge 10 g/m2*RSM 7.1.2**
StL-Nr. 21107202041220
Rasenansaat mit RSM herstellen. Saatgut ohne Entmischung ausbringen, einarbeiten und andrücken.
Fläche = Seitentrennstreifen.
Feinplanum feinkrümelig lockern.
Saatgutmenge = 10 g/m2.
Regelsaatgutmischung (RSM) 7.1.2 Landschaftsrasen -
Standard mit Kräutern.
Menge: 4,000 m2

### BTG 014 BTG Beleuchtung

#### 014.01 SB Riebeck- /H.-D.-Genscher-Platz

##### 014.01.01 Baustelleneinrichtung

**014.01.01.010 Beweissicherung vor und nach den Bauarbeiten**
*** Pauschalposition
Katalog-Nr. LVB 2024/01/01.04.0010.
Beweissicherung vor und nach den Bauarbeiten
Beweissicherung über den Zustand baulicher Einrichtungen, insbesondere der den Baubereich angrenzende Grundstücke, Einrichtungen anderer Verkehrslastträger, öffentlicher Wege, Bauwerke und Hochbebauungen vor und nach den Bauarbeiten durchführen.
Die Beweissicherung ist von einem anerkannten Bausachverständigen im Beisein des Auftraggebers durchzuführen.
Eigentümer und Besitzer benachrichtigen und dafür Sorge tragen, dass sämtliche Liegenschaften und Vermietungen bei der Besichtigung zugänglich sind.
Über die Besichtigung Protokolle fertigen (Bau- und Endzustand), durch Farbfotografien oder Video, Vermessungen und Aufmaße ergänzen, von allen Beteiligten gegenzeichnen lassen und an alle Beteiligten sowie an den AG in 1-facher Papierausfertigung und 1-facher digitaler Ausfertigung auszuhändigen.
Die Dokumentation muss auch die bereits vorhandenen Schäden oder Auffälligkeiten beinhalten.
Bei der Fotodokumentation ist besonderes Augenmerk auf Straßen und Wegebefestigungen, Gleisanlagen, Mauern/Zäune, Gebäude und angrenzende Grundstücke einschließlich aller technischer Einrichtungen sowie den Zustand von zu erhaltenden Bäumen zu richten. Ferner ist die Fahrbahnmarkierung mit einzubeziehen.
Soweit erforderlich Gipsmarken anbringen, datieren und laufend kontrollieren.
Menge: 1,000 psch
Kostengruppe DIN 276 2018-12: 559

**014.01.01.020 Baustelleneinrichtung- und Sicherung**
Menge: 1,000 St
Kostengruppe DIN 276 2018-12: 559

##### 014.01.02 Tiefbau

**014.01.02.010 Einzelabsperrungen vorhalten und beräumen**
Absperrung gemäß RSA, Bild B-2 bzw. Regelplan BII/2
für Maststandorte, Baugruben, Schaltschrankbau,
Suchschachtungen vorab u.dgl.
bestehend umlaufenden Absperrschranken
mit Beleuchtung (Abstand untereinander 1m), Baken
sowie als zusätzliche Sicherung aus 4 Stück
Metallbauzaun, umlaufend (Abmessung je
ca. LxH = 3.50m x 2.00m)
incl. Füße, Verschraubung der Abschnitte
untereinander, und nächtl. Beleuchtung
errichten, vor- und unterhalten bis Mastherstellung
bzw. Verfülllung und Deckenschluss erfolgt ist,
kontrollieren und rückbauen
Großflächigere Absperrungen siehe BTG060
Menge: 4,000 St
Kostengruppe DIN 276 2018-12: 559

**014.01.02.020 Einzelabsperrungen umsetzen**
Menge: 4,000 St
Kostengruppe DIN 276 2018-12: 559

**014.01.02.030 Suchschachtung**
Suchschachtung in Handschachtung
Vorschriften der Versorgungsunternehmen sind zu
beachten.
Böden der Homogenbereiche B und C, Kennwerte /  Eigenschaften gemäß des Geotechnischen Berichts.
Aushub zur Wiedervewendung seitlich lagern. Nach
Beendigung der Suche Aushub einbauen und verdichten.
Verdrängter Boden wird Eigentum des AN und ist von ihm
von der Baustelle zu entfernen. Bodenverdrängung 30 bis
40 v.H.
Abgerechnet wird mit senkrechten Wänden.
Menge: 6,480 m³
Kostengruppe DIN 276 2018-12: 559

**014.01.02.040 Hindernis aus Beton; Mauerwerk, Fels abbrechen und entsorgen**
Tragschichtmaterial aus Beton bzw. HGT nach der
Beprobung durch den AG am Zwischenlager des AN
aufnehmen, laden und entspr. KrWG der fachgerechten
Verwertung bzw. Entsorgung nach Wahl des AN zuführen
einschl. aller Gebühren.
Verwertung/Entsorgung nachweisen.
Material mit Deklaration nach LAGA bis Z 2.
Abfallschlüsselnummer 170101.
Umrechnungsfaktor 1,5 (m3 --> t).
Abrechnung nach Wiegeschein.
Menge: 1,000 m³
Kostengruppe DIN 276 2018-12: 559

**014.01.02.050 Parallel verlaufende Kabel/Kabelbündel sichern**
Parallel verlaufende Kabel / Kabelbündel erdververlegt sichern
Kabel und Kabelbündel in Betrieb,
einschließlich Erdarbeiten,
einschließlich Mehraufwendungen für vorsichtiges Arbeiten
in Kabelnähe.
einschließlich Wiederherstellen der Bettung, Einsanden und Warnbandverlegung.
Parallel verlaufende Fremdkabel im Planums- und Grabenbereich von Hand freilegen, unterfangen und während der Bauzeit so sichern, dass sich ihre Lage nicht verändern kann.
Während der Grabenfüllung sind die Kabel so zu umhüllen, dass sich keine nachträglichen Setzungen ergeben können. Das Hüllmaterial ist einzubringen.
Kabel und Schutzrohre bis DN 110, in Paketen bis 6 Stück
Kabelbündel werden jeweils wie Einzellängen behandelt.
Abrechnung zum Nachweis mit Bestätigung der örtlichen Bauüberwachung.
Alle Erschwernisse, die sich durch das Vorhandensein der Kabel und Kabelbündel ergeben, sind in den Einheitspreis einzurechnen.
Menge: 4,000 m
Kostengruppe DIN 276 2018-12: 559

**014.01.02.060 vorh. Leitungen sichern und abfangen**
Erdarbeiten im Bereich vorh. Leitungen im Boden .
von Hand ausführen.
Abfangung und Sicherung der Leitungen nach Wahl des AN.
einschl. Einsandung der freigelegten Leitungen,
allseitig ca. 30 cm.
Abgerechnet nach Länge Leitungssicherung.
Das Aushubmaterial ist nach Wahl des AN zu verwerten.
Der Entsorgungsnachweis ist vom AN zu erbringen.
Menge: 4,000 m
Kostengruppe DIN 276 2018-12: 559

**014.01.02.070 Kabelkreuzungen, bis 20 St.**
Zulage zum Leitungsgrabenaushub für das
Kreuzen von Fernmelde-, Strom- und sonstiger Kabel
unter Spannung, einschließlich dem Kreuzen von
Schutzrohren bzw. Rohrleitungen.
Die einzelnen Spartenträger sind sorgfältig zu sichern
und im Zuge der LeitungsgrabenVerfüllung mit steinfreiem
Material wieder zu umhüllen.
Größe: bis 20 Kabelstränge, Kabelaußendurchmesser über
20 bis 240 mm, Schutzrohre bis DN 160 und Rohrleitungen bis
DN 400, Länge der Sicherungsstrecke über 3 bis 8 m, Tiefe der Leitungsachse unter Gelände bis 1,25 m.
Menge: 1,000 St
Kostengruppe DIN 276 2018-12: 556

*Hinweis: Kabelgraben*

**014.01.02.080 Kabelgraben HA bis TxB 0,40 x 0,45 m im Gehwegbereich**
Kabelgraben bis TxB 0,80 x 0,40m
in Hand- /Maschinenarbei für Kabelgraben nach DIN 4124 Straßenaufbruch, wird nicht gesondert vergütet.
Grabentiefe bis 0,8 m, Breite der Grabensohle bis 0,4 m ausheben und entsprechend den geltenden Vorschriften entsorgen,Verbau entsprechend statischen und konstruktiven Erfordernissen herstellen, vorhalten und von der Baustelle entfernen. Planun durchschnittlich bei - 0,4 m

in die Postition ist mit einzurechnen:
- Herstellung der steinfreien Grabensohle
- Einbau der Bettung (Ummantelung mit mind. 5 cm Sand),
 (Als Bettungsmaterial ist gewaschener, hellgelber, nicht bindiger
  Natursand d/D=  0/2 (DIN EN 12620, DIN EN 13139, DIN
  EN 13043) zu verwenden.)
- Notwendiger Verbau
- Verfüllung des Leitungsgrabens
- Beschreibung der Homogenbereiche nach Bodengutachten.
- Nicht überwachungsbedürftigen Boden aus Abtragsbereichen bis OF Planum der Straßen- Geh- und Gleisflächen profilgerecht lösen, laden, für Beprobung zu einem Zwischenlager des AN fördern und separiert abladen.
- Geeignetes Zwischenlager bereitstellen, vorhalten und unterhalten.
- Böden der Homogenbereiche B und C, Kennwerte /  Eigenschaften gemäß des Geotechnischen Berichts
Erdarbeiten sowie Verbau und Wasserhaltung werden nicht
gesondert vergütet. Überschüssiger Aushub ist zu laden, zur Bereitstellungsfläche des AN zu transportieren und abzuladen.
Beprobung erfolgt durch den AG.
Abtransport und Entsorgung werden nicht gesondert vergütet.
- Anstehendes Material mit Deklaration nach LAGA bis Z 2
Kabelgraben nach Einbringen der Kabel und des Kabelwarnbandes mit Neumaterial verfüllen und verdichten. Es muss der EV2-Wert für Verkehrsflächen erfüllt werden.
Abgerechnet wird mit senkrechten Wänden.

Anwendung Kabellegung 0,6-0,65 m tief

Erdarbeiten sowie Verbau und Wasserhaltung werden nicht
gesondert vergütet.

Behinderung durch Bestandskabel, Rohrzugtrassen ist einzukalkulieren.
Das Zertifikat zur Sandqualität und den Original-Lieferschein von der Bezugsquelle ist Bestandteil der Abnahme und sind zu diesem Zeitpunkt der HAVAG zu übergeben.
Menge: 7,200 m
Kostengruppe DIN 276 2018-12: 559

**014.01.02.090 Zulage Gleisquerung**
Zulage zur zuvor genannten Position für das Absenken des Leitungsgraben für die Querung von Gleisen.
Menge: 6,000 m
Kostengruppe DIN 276 2018-12: 559

**014.01.02.100 Kabelschutzrohr DN 110 aus PE-HD, starr**
starres Kabelschutzrohr DN 110 aus PE-HD
halogenfrei, in Verbundbauweise, außengewellt und innen glatt,

Einbau im Erdreich gemäß Verlegeanleitung des Herstellers und geltender Richtlinien,
in die Schutzrohre ist ein Kabelzugdraht einzuziehen,
nach Kabellegung sind die Rohrenden gegen Eindringen von Wasser und Erdreich zu verschließen
inkl. Muffen (sanddicht), Endkappen etc.
inkl. notwendige Materialien zum Verschließen,
inkl. Kabelzugdraht

Zur Verlegung als Schutz- oder Lehrrohr für große Druckbelastungen unter Straße, Einfahrten, Wurzelbereichen von Bäumen etc.

liefern und in Kabelgraben verlegen,
Menge: 6,000 m
Kostengruppe DIN 276 2018-12: 559

**014.01.02.110 Sand zur Kabeleinbettung, liefern, einbringen, verdichten**
Sand zur Kabeleinbettung, liefern, einbringen, verdichten

Einbau von steinfreiem Sand, Korngröße bis 2 mm.
Diese Position beinhaltet die Herstellung des
Sandbettes vor Rohrverlegung mit einer Stärke von
10 cm, die Seitenverfüllung sowie die Überdeckung nach erfolgter der Einmessung der verlegten Kabelschutzrohre mit einer Stärke von 10 cm. Es ist eine einheitliche Leitungszone für alle Schutzrohre herzustellen, ungeachtet unterschiedlicher Rohrduchmesser. Die Abrechnung erfolgt entsprechend den Einbauprofilen und anteilig nach Anzahl der Leitungen in der Trasse und in Abstimmung mit dem AG. Mehraufwendung für erhöhten Abrechnungsaufwand sind einzukalkulieren.
Menge: 0,648 m³
Kostengruppe DIN 276 2018-12: 559

**014.01.02.120 Leitungsgraben schließen, Einzelgraben**
Leitungsgraben schließen, Einzelgraben

Die Grabentiefe wird gerechnet ab OF geplantes Gelände.
Der Einbau der Straßen- bzw. Wegbefestigung wird
gesondert vergütet.
Material = Grobkörniger Boden.
Grabentiefe bis 1,25 m
Breite der Grabensohle bis 1,3 m
Material nach Verlegen der Leitung in Graben oberhalb
der Leitungszone einbauen und verdichten.

Die Abrechnung erfolgt als Einzelgraben.
Menge: 1,296 m³
Kostengruppe DIN 276 2018-12: 559

**014.01.02.130 Kabelwarnband, gelb, liefern, auslegen**
Kabelwarnband, gelb, liefern, auslegen

Markierung der Kabeltrasse mit Kabelwarnband
gemäß FTZ-Norm 548464368,

Zur Sicherung der Kabel ist auf der gesamten Trasse
ein Kabelwarnband nach dem Einsanden und in einer Tiefe
von 0,3 m unter Oberkante Gelände auszulegen.

Aufschrift: "Achtung Straßenbeleuchtungskabel"
Menge: 7,200 m
Kostengruppe DIN 276 2018-12: 559

**014.01.02.140 Kabelschutzrohr PE-HD 110x6,3 liefern, verlegen**
Kabelschutzrohr PE-HD 110x6,3 liefern, verlegen

Kabelschutzrohr als Glattrohr in den vorbereiteten
Kabelgraben auf der Sandbettung verlegen,
Sandummantelung im offenen Rohrleitungsgraben,
15 cm dick
Korngröße < 2 mm
Material: PE-HD-Rohr DN 110 x 6,3 nach DIN 16874
als Glattrohr
Kabelwarnband auflegen,
Schutzrohr gegen Verschiebung sichern.
Rohrverbindungen sind mit vorgesehenen Steckverbindern
herzustellen. Rohröffnungen sind gegen das Eindringen von Wasser und Schmutz zu schützen. Erschwernisse durch vorhandene Leitungen werden nicht gesondert berechnet.

inkl. Steckverbinder etc.
inkl. notwendige Materialien zum Verschließen,
inkl. Kabelzugdraht
Zur Verlegung als Schutz- oder Lehrrohr für große
Druckbelastungen unter Straße, Einfahrten,
Wurzelbereichen von Bäumen etc.
Material wird gesondert vergütet.
Menge: 7,200 m
Kostengruppe DIN 276 2018-12: 556

*Hinweis: Baugruben und Fundamente*
Die Beleuchtungsmaste sind unter Beachtung der Eingrabtiefe und der Lichtpunkthöhe in ein Hüllrohr einzusetzen.
Im Hüllrohr wird der Mast mit Sand verkeilt. Das Mastinnere ist ebenfalls mit Sand aufzufüllen.
Die Korrosionsschutzmanschette muss bis ca. 0,2 m  über die OK Gehbahn bzw. Erdoberfläche hinausreichen.
Die Standorte der Maste sowie der Trassenverlauf sind aus den Lage- und Trassenplänen zu entnehmen.
Um das "Absacken" des Lichtmastes zu vermeiden ist am Fundamentboden eine Betonplatte oder gleichwertiges
einzubringen.
Der Boden der Mastgründung muss wasserdurchlässig sein.
ggf. sind Rohrstücken in den Fundamentboden einzubringen.
Die Gründung der kombinierten Fahrleitungs- und Beleuchtungsmaste bzw. Signalanlagen- und Beleuchtungsmaste
erfolgt durch den jeweiligen AN für den Signalbau bzw. Fahrleitungsbau.

**014.01.02.150 Fundamentgrube Hülsenfundament, Beleuchtungsmast 4,5 m**
Fundamentgrube Hülsenfundament für 4,5 m Mast herstellen

Mastgründung in Hand- oder Maschinenarbeit für
Eingrabtiefe 1,5 m
Fundamentgrube für Mastfundament ausheben,
Maße bis ca. Tiefe x Durchmesser 1,60 m x 0,7 m,
Feinplanum der Sohle herstellen
bis zur Maststellung/Verfüllung sind die Gruben durch
Abdeckung zu sichern, Fundamentrohr einsetzen,
außen zu 2/3 mit Magerbeton auffüllen Rest mit Erdreich, Fundamentgruben verfüllen, verdichten

Verdrängter Boden wird Eigentum des AN und ist von
ihm zu beseitigen. Fundamentrohr, Lichtmast werden
gesondert vergütet.

Am Boden des Mastfundamentes ist eine Betonplatte
(gesondert vergütet) einzubringen inkl. Lieferung Magerbeton
Menge: 1,000 St
Kostengruppe DIN 276 2018-12: 559

**014.01.02.160 Muffengruben**
Herstellen von Muffengruben in Maschinen- und Handarbeit im Homogenbereich Lös-A

Sohlenmaß 1,0 m x 1,0 m x bis 700 mm Tiefe ab
Straßen- oder Gehwegplanum

Für jede montierte Muffe wird die entsprechende Muffengrube zur Anrechnung gebracht, die Gruben werden als Position zum durchlaufenden Graben hinzugefügt, für mögliche Mehrlängen ist der Leitungsgraben zu nutzen, Grube wieder verfüllen, zum Verfüllen ungeeigneter Aushub ist zu entsorgen und durch geeigneten Boden (verdichtungsfähig) zu ersetzen, Boden liefern, lagenweise einbauen und verdichten

Lieferung und Einbau von steinfreier Sandbettung
0/2 mm Schichtdicke 100 mm, verdichten Lieferung und
Einbau von Sanddeckschicht 0/2 mm zur Schichtdicke 100 mm, allseitigen Einbettung,
Menge: 2,000 St
Kostengruppe DIN 276 2018-12: 559

*Hinweis: Mastgründung*
Hinweis:

Die Beleuchtungsmaste sind unter Beachtung der Eingrabtiefe und der Lichtpunkthöhe in ein Hüllrohr einzusetzen. Im Hüllrohr wird der Mast mit Sand verkeilt. Das Mastinnere ist ebenfalls mit Sand aufzufüllen.

Die Korrosionsschutzmanschette muss bis ca. 0,2 m  über
die OK Gehbahn bzw. Erdoberfläche hinausreichen.

Die Standorte der Maste sowie der Trassenverlauf sind
aus den Lage- und Trassenplänen zu entnehmen.

Um das "Absacken" des Lichtmastes zu vermeiden ist am
Fundamentboden eine Betonplatte oder gleichwertiges
einzubringen.

Der Boden der Mastgründung muss wasserdurchlässig sein.
ggf. sind Rohrstücken in den Fundamentboden
einzubringen.

Die Gründung der kombinierten Fahrleitungs- und Beleuchtungsmaste erfolgt durch die Fahrleitungsfachfirma.

*Hinweis: Hinweis:*
Hinweis:
Die Fundamentrohre sind nach dem Erdstück der Lichtmaste ausgelegt. In Pflasterbereichen etc. sind die Längen der Fundamentrohre entsprechend anzupassen
(nach Abstimmung mit Bauleitung).
Preise hierfür werden nicht gesondert vergütet und sind in die Einheitspreise einzuberechnen.

Aufbruch der Oberfläche, Mischkalkulation über alle Oberflächenarten Fundamente und Gruben im Homogenbereich Lös-A herstellen, Feinplanum der Sohle herstellen, bis zur Maststellung / Verfüllen durch Abdeckung sichern Fundamente / Gruben hinterfüllen, verdichten

**014.01.02.170 Fundamentrohr für Straßenbeleuchtungsmasten**
Fundamentrohr für Straßenbeleuchtungsmasten

Stabiles, geripptes Kunststoffrohr,
einfache Handhabung durch geringes Gewicht.

Werkstoff: PVC

Fundamentrohr Øi (mm): 390
Fundamentrohr Øa (mm): 450
Rohrlänge (mm): 1400
Menge: 1,000 St
Kostengruppe DIN 276 2018-12: 559

**014.01.02.180 Fundamentrohr für Hülenfundament einbauen**
Fundamentrohr für Hülenfundament einbauen

Einbau des Fundamentrohres nach geeignetem Verfahren
in der vorgeschriebenen Größe für alle Bodenarten.
Einsetzen und Ausrichten des Fundamentrohres.
Einpassen des Kabeldurchführungsstutzens und
Einführen der Kabelenden. Einbringen des zur Verfüllung geeigneten Aushubes, sowie lagenweises Verdichten, liefern des Verfüllmaterials. Deckel schließen. Ggf. Oberfläche entsprechend den vorgefundenen Gegebenheiten wiederherstellen inklusive Lieferung des Materials wie Sand und Beton,Abfuhr und Entsorgung des verdrängten Aushubmaterials.

Fundamentrohr wird gesondert vergütet.
Menge: 1,000 St
Kostengruppe DIN 276 2018-12: 559

**014.01.02.190 Kabelschutzrohr zur Kabeleinführung liefern, verlegen**
Kabelschutzrohr zur Kabeleinführung in
Lichtmaste liefern, verlegen

flexibles Schutzrohr
Außen-Durchmesser: 59,0 mm in ca 0,5 m lange Teile sägen.

Das Kabelschutzrohr ist zum Schutz der Kabel vorher von
den Kabeldurchführungsöffnungen der Fundamentrohre bis
in die Öffnungen der Lichtmaste einzubringen

In Teillängen liefern, schneiden und verlegen;
nach Kabeldurchführung sind die Öffnungen zu verschäumen.

inkl. aller notwendigen Materialien
inkl. Sägearbeiten
Menge: 4,000 m
Kostengruppe DIN 276 2018-12: 559

*Hinweis: Erdmaterial*

**014.01.02.200 Trag- und verdichtungsfähiges Bodenmaterial**
Trag- und verdichtungsfähiges Bodenmaterial entspr.
ATV - Arbeitsblatt A 139 und ZTVA - StB 12, nach Wahl
des AN zum aVerfüllen der Baugruben und Leitungsgräben
oberhalb der Leitungszone liefern, einbauen bis
OF Planum der Straßen- oder Gehwegflächen
und verdichten.
Gefordertes Verformungsmodul EV2 auf der Oberfläche
mind. 45 MPa.
Abgerechnet wir nach Einbauprofilen.
Menge: 1,152 m³
Kostengruppe DIN 276 2018-12: 559

**014.01.02.210 Boden an Zwischenlager laden, entsorgen, =< Z2 mineral. Fremdbestandt. < 25 %**
Boden der Homogenbereiche B und C nach der Beprobung
durch den AG am Zwischenlager des AN aufnehmen, laden
und entspr. KrWG der fachgerechten Verwertung bzw.
Entsorgung nach Wahl des AN zuführen
einschl. aller Gebühren.
Verwertung/Entsorgung nachweisen.
Boden mit Deklaration nach LAGA bis Z 2, auch als
Bodengemisch mit mineralischen Fremdbestandteilen
bis 25 %.
Abfallschlüsselnummer 170504.
Umrechnungsfaktor 1,8 (m3 --> t).
Abrechnung nach Wiegeschein.
Menge: 0,922 t
Kostengruppe DIN 276 2018-12: 559

**014.01.02.220 Boden an Zwischenlager laden, entsorgen, =< Z2 mineral. Fremdbestandt. > 25 %**
Boden der Homogenbereiche B und C nach der Beprobung
durch den AG am Zwischenlager des AN aufnehmen, laden
und entspr. KrWG der fachgerechten Verwertung bzw.
Entsorgung nach Wahl des AN zuführen
einschl. aller Gebühren.
Verwertung/Entsorgung nachweisen.
Boden mit Deklaration nach LAGA bis Z 2 als
Bodengemisch mit mineralischen Fremdbestandteilen
über 25 %.
Abfallschlüsselnummer 170504.
Umrechnungsfaktor 1,8 (m3 --> t).
Abrechnung nach Wiegeschein.
Menge: 0,230 t
Kostengruppe DIN 276 2018-12: 559

##### 014.01.03 Demontage

*Hinweis: Folgende Leistungen sind durchzuführen:*
Folgende Leistungen sind durchzuführen:

- Demontage und Anlieferung der Lichtmaste in
  gesäuberten Zustand
- Demontage und Anlieferung von Ausleger, Leuchten
  und Kabelübergangskästen
- Demontage und Anlieferung von Steuerschränken Beleuchtung

Die Altanlage kann erst nach Inbetriebnahme der neuen
Beleuchtungsablage (abschnittsweise) demontiert werden.

Die Rückbaumaßnahmen sind mit großer Sorgfalt
auszuführen, da die demontierten Lichtmaste, Leuchten,
etc. zum Teil wieder verwendet werden bzw. an
die Stadt Halle oder Energieversorgung Halle Netz GmbH  übergeben werden.

Die Erdarbeiten an den betreffenden Einrichtungen
erfolgen in Handschachtung um Schäden an diesen und im
Erdreich verbleibenden Anlagenteilen zu vermeiden.

Der AN hat sich zur Erstellung des Angebotes vor
Ort zum Umfang der Arbeiten zu informieren und
Rücksprache mit dem Tiefbauamt und Betreiber zu nehmen.

**014.01.03.010 Demontage Leuchte**
Demontage Leuchte:

Demontage Leuchte einschl. Zubehör

Sicherung der Kabel und ausklemmen Leuchtenkörper
weiterhin nutzbare Leuchten sind nach der Demontage zu reinigen, zu beschriften (Beschriftungsfolie) und sorgfältig zu verpacken bzw. für die Einlagerung vorzubereiten.

nicht mehr verwendbares Material geht in Eigentum des AN über und ist fachgerecht zu entsorgen

inkl. Kosten für Hebezeugmittel, (Kran, Arbeitsbühne, etc.)

2 Stück bis 4,5 m
2 Stück am Doppelausleger bis 13 m Lichtpunkthöhe
Menge: 1,000 St
Kostengruppe DIN 276 2018-12: 556

**014.01.03.020 Demontage Kabelanschlusskasten**
Kabelanschlusskasten einschl. Zubehör abbauen,

Abbau aus liegenden Mast.

Material geht in Eigentum des AN über und ist
fachgerecht zu entsorgen

nicht mehr verwendbares Material geht in Eigentum des AN über und ist fachgerecht zu entsorgen

inkl. Kosten für Hebezeugmittel, (Kran, Arbeitsbühne, etc.)
Menge: 2,000 St
Kostengruppe DIN 276 2018-12: 556

**014.01.03.030 Demontage Doppelausleger bis 5 m Höhe**
Demontage Doppelausleger:

Demontage von Doppelausleger einschl. Zubehör

und wieder die Wiedermontage vorbereiten

inkl. Kosten für Hebezeugmittel, (Kran, Arbeitsbühne, etc.)
Menge: 2,000 St
Kostengruppe DIN 276 2018-12: 556

**014.01.03.040 Demontage Lichtmast aus Stahl**
Lichtmast aus Beton abbauen, LPH bis 5,0 m, aus
Mastfundament lösen und herausziehen
vor dem Abbau der Lichtmaste sind alle Erdkabel
bzw. Freileitungen am Mast abzuklemmen und zu lösen.
weiterhin nutzbare Maste sind nach der Demontage zu
reinigen und für die Einlagerung vorzubereiten.

nicht mehr verwendbare Maste gehen in Eigentum des AN
über und ist fachgerecht zu entsorgen

inkl. Hebezeug und geeigneten Werkzeugen
inkl. aller Transportaufwendungen.

Zzgl. Aufwendungen für Erschwernisse in
unmittelbarer Nähe von Oberleitungen bzw. Abspannungen
der Oberleitungen der Straßenbahn inkl. ggf. zusätzlich
Hebezeug und geeigneten Werkzeugen
Menge: 2,000 St
Kostengruppe DIN 276 2018-12: 556

**014.01.03.050 Mastfundament abbauen**
Mastfundament abbauen,

Mastfundament bestehend aus Betonfundament oder
Hülsenfundament aus Erdreich ausbauen,

Tiefe bis ca. 1,2 m,

Material geht in Eigentum des AN über und ist zu entsorgen.

Durch den Abbau entstandene Grube mit geeignetem Material
des AN zu verfüllen und verdichten.

Oberen Bereich entsprechend dem umgebenden Bereich ausbilden,

einschl. geeigneten Gerät wie Bagger, etc.

Mastfundamente Lichtmaste Stahl/Beton LPH bis 5,0 m
Menge: 2,000 St
Kostengruppe DIN 276 2018-12: 559

**014.01.03.060 Kabel aus Erdreich ausbauen, bis 5x16**
Kabel aus Erdreich ausbauen, bis 5x16
Freigelegte Kabel, bzw. Kabel die im Zuge des
Straßentiefbaus freigelegt werden gehen in Eigentum
des AN über und sind fachgerecht zu entsorgen.
Hierzu zählen nur Kabel der im Zuge der Maßnahme
demontierten Beleuchtungsanlagen.
Menge: 2,000 m
Kostengruppe DIN 276 2018-12: 556

##### 014.01.04 Leuchten und Maste

*Hinweis: Leuchte und Maste*
Leuchte und Maste

Kombinierte Maste mit der Fahrleitung werden durch das Gewerk Fahrleitungsanlagen im Los 12.02.03 aufgestellt.

Für Kombinationen mit der LSA Anlage sind dem Masthersteller Selux die Angaben durch den Auftragnehmer für die LSA Anlagen zu übergeben um Bohrungen vorzusehen. Es werden auf der Baustelle, nach setzen des Mastes keine Bohrungen an den Masten getätigt. Die Koordinierung dieser Leistung ist in die Einheitspreise der Maste mit einzukalkulieren.

**014.01.04.010 Lichtmast, konisch-rund, LPH 4,5 m**
Straßenbeleuchtungsmast 4,5 m Lph, DB 703

Aufsatzmast, LPh= 4,5 m, konisch rund nach DIN-EN 40
nach statisch-konstruktiven Erfordernissen liefern.

Mastgründung, Fundamentrohr und das Aufstellen werden gesondert vergütet.

Material:
aus feuerverzinktem Stahl n. DIN EN ISO 1461,
mit Farbbeschichtung als Pulverbeschichtung DB 703,
Struktur glatt-matt

Untergrund:
feuerverzinkter Stahl nach DIN EN ISO 1461
Untergrundvorbehandlung: mechanisches Schleifen,
im Bedarfsfall kann das Sweepstrahlverfahren gern.DIN 55633 angewendet werden
Beschichtungssystem: Polyesterpulver 1-schichtig,das Beschichtungssystem entspricht der Korrosivitätskategorie C3-Mnach DIN 55633

Wandstärke n. Herstellerangaben (t): 4 mm
LPH: 8 m (Lichtpunkthöhe, Höhe über Erde)

Zopfmaß (D1): Ø 76 mm
Erdstück: 800 mm

Türausführung nach DIN 48778, Tür eingelegt,
mind.  85x400, Lage 0° , mit VA-Dreikantschraube M10
(UKT = 600 mm über Erde),

Gerätesteg mit 2 Schiebemuttern, Gewindebohrung M8
Türverschluss dreikant 12 V2A
1 Erdungsschraube M8,

1 Kabelloch 50 x 150 mm (UKK = 500 mm unter Erde),
Lage entgegen der Fahrtrichtung

inkl. Korrosionsschutzmanschette aus Stahl,
Farbe/Beschichtung wie Mast
400 mm, 20 cm über EOK und unter EOK

Lichtmast liefern
Eintragung im Bieterangabenverzeichnis

Hersteller: '....................................................'

Typ: '....................................................'
Menge: 1,000 St
Kostengruppe DIN 276 2018-12: 556

**014.01.04.020 Aufstellung, Lichtmast, bis 4.5 m**
Mastaufstellung, Aufsatzmast, bis 4,5 m Lichtpunkthöhe
Lichtmastmast in vorhandenes Fundamentrohr einsetzen,
mit Sand auffüllen und Verdichten, die oberen ca. 10 cm
mit Magerbeton auffüllen.

Innen ist der Lichtmast bis OK Aussenfläche ebenfalls mit Sand aufzufüllen, um den "Schwund" des Füllmaterials zw. Mast und Hülse zu vermeiden.

Lichtmaste werden gesondert vergütet.

vor Auffüllung mit Sand und Magerbeton sind Kabelschutzrohre für die Kabeleinführung einzusetzen (gesondert aufgeführt)
inkl. liefern und einbringen Sand und Magerbeton,
inkl. Kosten für Hebezeugmittel, (Kran, etc.)
Inkl. Aufwendungen für Erschwerte Ausfstellung Lichtmast in unmittelbarer Nähe von Oberleitungen bzw. Abspannungen der Oberleitungen der Straßenbahn.
Menge: 1,000 St
Kostengruppe DIN 276 2018-12: 556

**014.01.04.030 Mastansatzleuchte LED - URBI 2 Typ 600**
An- bzw. Aufsatzleuchte für Straßenbeleuchtung, asymmetrisch Flood
kombinierbar für verschiedene Ausleger,
Leuchtengehäuse aus Aluminium-Druckguss, Aluminium, Schrauben aus Edelstahl,
einfache Wartung durch werkzeuglose 1 Hand Montage
obere Leuchtenabdeckung PC satine
untere Abdeckung PC klar
Systemlichtstrom eingestellt: 3.900lm, Farbtemperatur 3.000K, CRI >70
Hochleistungs-LED System: asymmetrische Linsen Optik Modul mit 2x8LEDs
für Nennspannung 230V AC, Systemnennleistung 32W, mit elektronischem Konverter
Option (autarke Dimmung): DynaDim (von 22.00 Uhr – 05.00 Uhr auf 50%)
inkl. 7m Anschlussleitung
ENEC zertifiziert, CE-Kennzeichen, Schutzart IP54, Schutzklasse II, Schlagfestigkeit IK10
Höhe H: 210 mm
Breite B: 390 mm
Länge L: 630 mm
Auslegerzopf Ø: 60mm
Gewicht: 11,5kg
Windangriffsfläche A: 0.0960m²
farbliche Ausführung: DB 703
Fabrikat: Selux GmbH
Typ: SX 7-555835--211
Menge: 4,000 St
Kostengruppe DIN 276 2018-12: 556

**014.01.04.040 Ausleger 2fach**
Doppelrohrausleger aus Stahl feuerverzinkt für o.g. Leuchte
2fach - 180° / 2x 500mm / Gesamtlänge 1000mm
Mastzopf 76mm / Auslegerzopf 60mm
farbliche Ausführung: DB 703
Fabrikat: Selux GmbH
Typ: SX MS1468 00 9
Menge: 2,000 St
Kostengruppe DIN 276 2018-12: 556

*Hinweis: Lichtmaste und Zubehör*
Lichtmaste und Zubehör

Die eingesetzten Maste haben den in den Anlagen
aufgeführten Statiken (Firma Pfeiffer) und
Anforderungen (Stadt Halle) zu entsprechen,
und sind für eine mittlere Standzeit von 35 Jahren
auszulegen.

Masten und Zubehör frei Baustelle liefern, abladen
Masten stellen, vertikal und radial ausrichten und dauerhaft fixieren (ohne "Einbetonieren" des Kabels !!)
inkl. Kleinmaterial und Hilfsmittel

Sanden des Mastinnenraumes bis 50 mm unter Unterkante
Masttür einschl. Material nach Einzug aller Kabel

Fundamentgrube und Fundament werden gesondert vergütet

Stahlrohrmast nach DIN EN 40 aus S 235 JR
Windzone 2
innen und außen feuerverzinkt nach DIN EN ISO1461
Zinkauflage 70 µm
mit 400mm langer Korrosionsschutzmanschette aus Stahl
im Erdübergangsbereich (200 mm über EOK und unter EOK
Abstand Unterkante Tür zum Fertigboden 600 mm (Die
oberirdischen Mastabmessungen sind mit AN Tiefbau im
Vorfeld abzustimmen (in Bezug auf Überpflasterung der
Flanschplatten und der Lichtpunkthöhe ü. OKFB))
Türausschnitt: L x B = 400 mm x 100 mm
Oberfläche gleich Mastoberfläche (eingelassen)
mit Verschluss V2A-Verschlussschraube M10 (Kantenlänge 9 mm), Dreikant
Gerätesteg: mit C-Schiene mit 2 Schiebemuttern M6 und
einer Anschlussmöglichkeit für Erdanschlussschraube M8
mit 1 Kabeleinführungsöffnung, Abstand Unterkante
Einführung zum Fertigboden = 500 mm,
L x B = 150 mm x 50 mm, mit Kantenschutz
statisch bemessen für o.g. Leuchte, Ausleger und für
zusätzliche 2 Verkehrsschilder sowie eine Werbetafel 652mm x 921 x 30 mm, 10 Kg
Leuchtenstutzen (Aufsatzmast): d = 76 mm, 100 mm
Leuchtenstutzen (Auslegermast): d = 60 mm, 100 mm
(angeschweißt)

**014.01.04.070 Übergangs-/Sicherungskasten, liefern, montieren, anschließen**
Übergangs-/Sicherungskasten, nach DIN VDE 0660 T. 505 - mit VDE Zeichen für Mastinnendurchmesser ab 84 mm, für Türgröße ab 80 x 240 mm, mit Kompakt-Einbaublock bestehend aus:

3 St Sicherungssockel 16 A / D01-E14
3 St Schraubkappen E 14
5 St Schiebeklemmen, Netzform: L1, L2, L3, PE, N
Schienenverdrahtung (Messing-Schienen, vernickelt),
vollisolierte PE- und N-Abgangsklemmen transparenter Deckel mit Schnappverschluss,
Berührungsschutz,
Schutzklasse II, Schutzart IP 54
2 St. Mastbefestigungsschrauben M6 x 12, verlängerter Aderverzweigungsraum (80 mm)

Zugang: Kabelschelle für 1,2,oder 3 Kabel bis 5 x 16 mm²
Abgang: bis Querschnitt: 2 x 5 x 2,5 mm²
je Leuchte 1 Sicherungsabgang
inkl. Einziehen und betriebsfertiger Anschluss von:
bis 3 Kabel NYY-J 5x16
inkl. aller notwendiger Nebenleistungen
liefern, montieren und betriebsfertig anschließen
für Netzform L1, L2, L3, PE, N (TN-S)

Angebotenes Fabrikat: '....................................................' vom Bieter einzutragen

Angabe im Bieterangabenverzeichnis
Menge: 2,000 St
Kostengruppe DIN 276 2018-12: 556

**014.01.04.080 NEOZET-DO, E14, 6A liefern, montieren**
NEOZET-DO Sicherungseinsatz für E14, 6 A gl-gG
in Übergangs-/Sicherungskasten einbauen

liefern und montieren
Menge: 6,000 St
Kostengruppe DIN 276 2018-12: 556

*Hinweis: Lichtband*

**014.01.04.090 Deckenleuchte**
Deckenleuchte der SURVIVOR-Produktfamilie. Lichtlenkung
Abdeckung längsprismatisch, Ausstrahlungscharakteristik
symmetrisch, , Lichtaustritt direkt. Leuchtmittel LED-M
eingebaut, Austausch durch Fachkraft möglich. Die Leuch
generiert einen Bemessungslichtstrom von 5140 lm in Lic
840, Lichtstrom einstellbar: in Stufen. Die hohe LED-Le
ermöglicht einen langen Einsatz bei gleichbleibender
Beleuchtungsgüte. Hohe Lichtqualität durch eine Farbort
von < 3 SDCM. Gehäuse aus Aluminium, verkehrsweiß, ähnl
9016, Schutzart IP65. Abdeckung aus PC opal. Decken- un
Wandmontage ohne weiteres Zubehör. Eckmontage mit entsp
Zubehörsatz (siehe Zubehör). Kabeleinführung stirnseiti
elektronischem Betriebsgerät xFlex. Austausch durch Fac
möglich. Nennspannung 220 - 240 V AC/DC 50 - 60 Hz.
Artikelnummer: 6068003//420
Artikelbezeichnung: SURVIVOR130NDWS840S0500-DB
Produktkategorie: Deckenleuchte
Einsatzbereich: Industrie|Verkehrswege
Leuchtenform: rechteckig
Verstellbarkeit: starr
Maß L: 1300 mm
Maß B: 240 mm
Maß H: 73 mm
Montageart: Anbau
Montageort: Decke
Anschlussart: Steckklemme
Art der Verdrahtung: Abschluss
Anzahl Pole: 2
Leiterquerschnitt: 0,5 - 2,5 mm²
Farbe: verkehrsweiß, ähnlich RAL 9016
Schutzart: IP65
Stoßfestigkeitsgrad: IK11+ 100 J
Glühdrahtprüfung: 850 °C
Zulässige Umgebungstemperatur: -20 - 50 °C
Werkstoff des Gehäuses: Aluminium
Oberflächenbehandlung des Gehäuses: pulverbeschichtet
Werkstoff der Abdeckung: PC opal
Art der Steuerung: xFlex
Nennspannung: 220 - 240 V
Frequenz: 50 - 60 Hz
Spannungsart: AC/DC
Bemessungsleistung: 36,0 W
Schutzklasse: II
Überspannungsschutz: 10 kV
Lichtlenker: Abdeckung längsprismatisch
Lichtaustritt: direkt
Lichtverteilung: symmetrisch
UGR-Klasse: ¾ 25
Bemessungslichtstrom: 5140 lm
Lichtstrom einstellbar: in Stufen
Leuchteneffizienz: 143 lm/W
Leuchtmittel: LED-M
Inklusive Leuchtmittel: Ja
Farbwiedergabeindex Ra: = 80
Farbtemperatur: 4000 K
Lichtfarbe: 840, Farborttoleranz (SDCM): < 3 SDCM
Photobiologische Sicherheit: RG1
Bemessungslebensdauer L80B50 (tq = 25 °C): 100.000 h
Bemessungslebensdauer L80B10 (tq = 25 °C): 100.000 h
Energieeffizienzklasse Leuchtmittel: D
Menge: 16,000 Stck
Kostengruppe DIN 276 2018-12: 556

##### 014.01.05 Leitungsanlagen

*Hinweis: Hinweis:*
Hinweis:

Der Unterabschnitt beinhaltet den Gesamtumfang der
Kabel und Leitungen, einschl. der in den Vorbemerkungen
vorgeschriebenen Bezeichnungen.
Kabel und Leitungen müssen gem. VDE gekennzeichnet sein
und aus EG-Fertigungsstätten stammen.

Anmerkung:

Preise für Kabel verstehen sich einschließlich dem
zugehörigen systemgebundenen Klein- und Hilfsmaterial.

Das Material ist zu liefern, einzulagern und
betriebsfertig zu montieren.

Vergütet wird die tatsächlich verlegte Kabellänge, das
Abdichten der abgeschnittenen Kabelenden;
einschließlich Überprüfen auf äußere sichtbare
Kabelschäden.

Die Kabelmenge sind so zu kalkulieren, das zwischen den
einzelnen Lichtmasten und zw. Lichtmast und STAS keine
Muffe eingebaut werden muss.

Bei der Wahl der Querschnitte sind derzeit gültige
Normen und Bestimmungen wie z.B. VDE 0100 usw. über die
zulässigen Spannungsfälle, die thermischen Belastungen,
die Reduktionsfaktoren bei Häufungen und
Brandschutzbeschichtungen sowie die Abschaltströme zu
beachten.

Die Kabellegung hat fachgerecht zu erfolgen,
insbesondere ist darauf zu achten, daß die
Kabelverlegung unter +5deg;C mit der Bauleitung
abgesprochen wird, daß die Verlegung schleiffrei über
Rollen und nicht über Kanten und Ecken erfolgt und als
Mindestbiegeradius das 15-fache des äußeren
Kabeldurchmessers gilt. Das Kabel ist grundsätzlich von
Hand auszuziehen, der Einsatz von Kabelziehgeräten ist
nur mit schreibenden Zugkraftmessern zulässig und von
der Bauleitung zu genehmigen. Bei Rohrein- und austritt
ist das Kabel so zu legen, daß keine Druckstellen
entstehen können. Das Rohr ist entsprechend
abzudichten.

Alle Kabel müssen ungeschnitten vom Anfangs- zum
Endpunkt verlegt werden.

Verlegetiefe im Erdreich 0,60 m.
Verlegetiefe unter Straßen und Einfahrten in Schutzrohr
mind. 1,00 m.

Der Mindestabstand zwischen parallel verlegten Kabeln
gleicher Spannungsebenen ist 7 cm und verschiedener
Spannungsebenen 10 cm.

Verlegearten:
- in Lichtmasten
- in Kabelschutzrohr
- in Kabelgraben

Der Einsatz von Abzweigmuffen ist grundsätzlich
verboten.
Notwendige Abzweigungen sind vom nächstgelegenen
Lichtmast im Kabelübergangskasten herzustellen.

Alle Kabel sind dauerhaft und eindeutig zu
kennzeichnen. Kennzeichnungen sind in den Einheitspreis
einzuberechnen.

Bei Montagebeginn sind die Kabel- und Leitungslängen
vor Ort zu vermessen und gegebenefalls zu korrigieren.

**014.01.05.010 Kabel NYY-J 5 x16 RE liefern, verlegen, montieren**
Kabel NYY-J 5 x 16 RE  0,6/1 kV
Cu-Zahl 768 kg/km
Isoliertes Starkstromkabel als Kunststoffmantelkabel
gem. VDE 0271 liefern, in Teillängen im
Kabelschutzrohrverlegen, in Leerrohr einziehen und im
Kabelübergangskasten der Beleuchtungsmaste montieren
sowie anschließen.

Kabel ist so zu Kalkulieren, dass das Kabel
ungeschnitten zwischen Verteiler und Lichtmast sowie
zwischen den Lichtmasten untereinander verlegt wird.
Menge: 30,000 m
Kostengruppe DIN 276 2018-12: 556

**014.01.05.020 Anschlüsse bis 5 x 16 mm² herstellen**
Menge: 22,000 St
Kostengruppe DIN 276 2018-12: 556

**014.01.05.030 Bestandskabel bis 5x16 umverlegen**
Bestandskabel bis 5x16 umverlegen

Bestehendes NS-Beleuchtungskabel bis 5x16 bzw. ein Kabelbund freilegen,sichern, schneiden, Abdeckmaterial entfernen und ggf. stapeln,

Kabel/Kabelbund aufnehmen, sichern und nach den Vorschriften des Betreibers in vorbereiteten Kabelgraben umverlegen und neu abdecken, Liefern und Legen von Trassenwarnband als Ersatz für fehlendes oder unbrauchbares Abdeckmaterial,
Menge: 2,000 m
Kostengruppe DIN 276 2018-12: 556

**014.01.05.040 Gießharzverbindungsmuffe bis 5x16**
Gießharzverbindungsmuffe bis 5x16 liefern, montieren

Verbindungsmuffe bis 5 x 16 mm², 0,6/1 kV in
Gießharztechnik, für Einsatz im Erdreich Verbindungsmuffe zu Verbindung von Kabeln
bis 5 x 16 mm² (für verschiede Kabeltypen) komplett mit Verbindungsklemmen, Vergussmasse und allen sonstig nowendigen Materialien und Werkzeugen, inkl. Kabel schneiden und absetzen

liefern und betriebsfertig montieren

Angebotenes Fabrikat: '....................................................' vom Bieter einzutragen

Angabe im Bieterangabenverzeichnis
Menge: 4,000 St
Kostengruppe DIN 276 2018-12: 556

##### 014.01.06 Sonstige Leistungen

**014.01.06.010 Beschaffung notw. Unterlagen**
*** Pauschalposition
Beschaffung notwendiger Unterlagen wie:

- Energiebezugsanmeldung bei der EVH
- Schachtscheine, etc.
- Kabel- und Installationspläne über vorh.
  Energieträger und Straßenbeleuchtungsanlagen
  im Baubereich
Menge: 1,000 psch
Kostengruppe DIN 276 2018-12: 559

**014.01.06.020 Koordinierung Medien**
*** Pauschalposition
Koordinierung der Leistungen anderer Medienträger (Baufeldfreimachung, Um- und Neuverlegungen) mit der Ausführung der eigenen Leistungen. Die Ausführung dieser Leistungen ist im Bauzeiten- und Bauablaufplan zu berücksichtigen und einzutakten.

Die Überschreitung von Ausführungsfristen ist dem AG/ der Bauoberleitung unverzüglich mitzuteilen.
Menge: 1,000 psch
Kostengruppe DIN 276 2018-12: 559

**014.01.06.030 Werk- und Montageplanung**
*** Pauschalposition
Werk- und Montageplanung ergänzend zu den ZTV sind in der Werkplanung folgende
Unterlagen zu erstellen:
Der AN hat in Koordination und Abstimmung mit der Projektleitung, allen anderen am Bau beteiligten Firmen und unter Berücksichtigung der baulichen Gegebenheiten
Werkstatt- und Montagepläne einzukalkulieren.

Grundlage sind die von der Planung freigegebenenAusführungspläne:
- Kabeltrassenplan für Straßenbeleuchtungsanlage
- Detailpläne, Verteilerpläne,
- Montagepläne Lichtmaste
- Übersichts- uns Stromlaufpläne (Schaltung) mit
  Funktionsbeschreibung
- soweit gefordert von EVU und den Behörden
  gefordert, sind entsprechende Pläne vor
  Aufnahme der Arbeiten diesen zur Genehmigung
  vorzulegen.

Übergabe 2-fach in Papierform in Stehordnern un 1-fach elektronisch auf CD (Pläne in dxf-Format)
Der AN trägt die Verantwortung für die Einhaltung aller Vorschriften
Menge: 1,000 psch
Kostengruppe DIN 276 2018-12: 559

**014.01.06.040 Bestandsunterlagen Lichtpunkt**
*** Pauschalposition
Dokumentation je Lichtpunktes wie folgt (maschienenlesbar als *.xls oder .doc):

Vervollständigen aller Felder der "Lichtpunktliste" nach Vorgaben des AG

Angaben zu Leuchtentyp, Leistung, Lichtstrom, Treibertyp, SK, Farbtemperatur,  Masthöhen, Einspannung, Wandstärke, Farbgebung,
Korrosssionsschutz, Türmaße, Ausleger usw. nach Vorgabe
Menge: 1,000 psch
Kostengruppe DIN 276 2018-12: 559

**014.01.06.050 Meß- und Prüfprotokolle**
Meß- und Prüfprotokolle, für die komplette Elektroanlage,

Erforderlich für Teil- und Gesamtinbetriebnahmen,getrennt für jede Messung gemäß:

DIN VDE 0100/Teil 600
DIN VDE 0190/ 5.86 sect; 6
DIN VDE 0105/Teil 1
DIN VDE 0141

a) Isolationsmessung
b) Schleifenwiderstandsmessung
c) Funktionskontrolle
d) Potentialausgleichsmessung
e) Anfertigen eines Meßprotokolles
Das Meß- und Prüfprotokoll ist dem Auftraggeber bei der Abnahme zu übergeben.

Alle durch Prüfung ermittelten Werte sind einzutragen.
Je für Teilinbetriebnahmen und für Gesamtinbetriebnahme
Menge: 1,000 St
Kostengruppe DIN 276 2018-12: 559

**014.01.06.060 Elektronisches Einmessen vorher**
*** Pauschalposition
Elektronisches Einmessen vor der Montage

Einmessen und Markieren aller zu errichtender Anlagenteile, sowie unverwechselbare Markierung der Messpunkte mittels farblich gekennzeichneter Holzpfähle o.ä., vor Beginn der Arbeiten.
Die Einmessung hat mit elektronischen Hilfsmitteln auf der Basis von Landeskoordinaten und
Höhenbezug HN zu erfolgen.
Menge: 1,000 psch
Kostengruppe DIN 276 2018-12: 559

**014.01.06.070 Elektronisches Einmessen nachher**
*** Pauschalposition
Elektronisches Einmessen der elektr. Anlage

Die Einmessung hat mit elektronischen Hilfsmitteln auf der Basis von Landeskoordinaten und Höhenbezug HN zu erfolgen.
Die Kabel sind sofort nach dem Einlegen vor dem Einfüllen des Grabens genau einzumessen. Es sind Lage, Querschnitte und Längen der verlegten Kabel, Leitungen, und PVC-Rohre, sowie die Lage der Lichtmaste und Verteilungen anzugeben
Menge: 1,000 psch
Kostengruppe DIN 276 2018-12: 559

*Hinweis: Revisionspläne / Dokumentation*
Revisionspläne / Dokumentation
Der AN fertigt eine projektbezogene Revisionsunterlagen auf Grundlage der Werk- und Montageplanung an, die dem tatsächlichen Endausbau der Anlagen dokumentieren. Für Art und Umfang der zu kalkulieren Leistungen sind die Beschreibungen in ZTV, in entsprechenden den Bereichs-, Abschnitts- und Positionen des Leistungsverzeichnisses zu berücksichtigen.
Die Revisionspläne sind der Bauleitung zur Bestätigung vor Abnahme durch den Bauherrn 1-fach vorzulegen. Nach erfolgter Mängelbeseitigung und Endabnahme sind mit der Übergabe der Gesamtanlage die Revisionspläne vollständig 3-fach und CAD-Pläne auf Datenträger 1-fach zu übergeben.

**014.01.06.090 Erstellen der Revisionspläne**
*** Pauschalposition
Erstellen der Revisions-/Bestandspläne der Beleuchtungsanlage auf Basis der
eingemessenen Pläne.

Die Unterlagen müssen Inhaltlich mindestens der Vorlage "Bestandsdokumentation Straßenbeleuchtung" entsprechen.

Die Pläne sind auf CAD zu erstellen.
In Anlehnung an die DIN 2425 beinhalten die Revisions-/Bestandspläne mindestens:
- Anschrift der beteiligten Partner
- eingemessene Lagepläne
- Verteilerpläne,
- Schemapläne,
- Klemmpläne
- Aufbauzeichnung und Stückliste der Verteiler
- Montagepläne Lichtmaste
- Anlagenbestandteile
- Hersteller- und Materialverzeichnis
- Gerätebeschreibung, Prüfzeugnisse,
  Beipackzettel
- Meß- und Prüfprotokolle entsprechend der
  vorstehende Positionen
- Übergabeprotokoll,.....
Alle Pläne wie Lagepläne, Details, Schemen, etc. sind als CAD-Pläne in Formaten DXF (CAD-Austauschformat), DWG (mind. AutoCAd 2004) und PDF zu erstellen
Weitere in Papierform vorliegende Unterlagen sind eingescannt in PDF-Format und/oder als Originaldatein kompatiebel MS-Office-Dateitypen (MS-Excel, MS-Word) zu erstellen. Die Dateistruktur auf dem Datenträger ist identisch mit den in Papierform zusammengestellten Unterlagen zu erstellen.
Die Bestandsunterlagen sind 3-fach in Papierform und 3-fach elektronisch auf CD zu fertigen und dem AG in Mappen (Stehordnern) zu übergeben.
Menge: 1,000 psch
Kostengruppe DIN 276 2018-12: 559

**014.01.06.100 Fotodokumentation**
*** Pauschalposition
Fotodokumentation

Erstellung einer Fotodokumentation für alle Einbauten welche nach Abschluss der Oberflächenarbeiten verdeckt, oder nicht mehr zugänglich sind.

z.B. Mastfundamente, Kabelverbindungsmuffen, Schutzrohrverlegeung, Kabeleinführungen, ...

Zu berücksichtigen sind hierbei die Verwendung von eindeutigen Dateinamen mit Aufnahmedatum, Standort, ggf. Blickrichtung, ggf. Erläuterungen zum Foto
Menge: 1,000 psch
Kostengruppe DIN 276 2018-12: 559

*Hinweis: Inbetriebnahme / Einweisung*
Inbetriebnahme / Einweisung
Mit der Inbetriebnahme von Anlagen oder -teilen übernimmt der AN die Haftung für Ersatzansprüche bis zur rechtskräftigen Übergabe an den Bauherrn. Die
Inbetriebnahme von Anlagen oder -teilen darf nur erfolgen für insich abgeschlossene Leistungen und wenn die Betriebssicherheit gewährleistet ist.

**014.01.06.110 Inbetriebnahme der Gesamtanlage**
*** Pauschalposition
Inbetriebnahme der Gesamtanlage, Straßenbeleuchtung einschl. aller damit verbundenen und erforderlichen Leistungen wie Meß- und Prüfprotokolle sowie
Sicherungsmaßnahmen bei Teilinbetriebnahmen
Menge: 1,000 psch
Kostengruppe DIN 276 2018-12: 559

### BTG 060 BTG Verkehrsführung Umleitung zur Bauzeit

*Hinweis: Vorbemerkung*
Verkehrsführung während der Bauzeit

Folgende Hinweise sind zu beachten:

- Gemäß DIN 18299 (VOB/C) Abs. 4.1.1, 4.1.2 und 4.1.4
  gelten alle Leistungen für das Einrichten, Vorhalten und
  Räumen der Baustelle sowie Schutz- und
  Sicherheitsmaßnahmen (sämtliche DGUV-Regeln)
  als Nebenleistung und werden nicht gesondert vergütet
  (in ausgeschriebene Einheitspreise einkalkulieren).

- Die verkehrsrechtliche Anordnung ist bis 2 Wochen
  vor Baubeginn bei der Straßenverkehrsbehörde zu
  beantragen.

- Sicherung Anliegerverkehr und Fußgängerverkehr für
  alle Teile des Leistungsverzeichnisses, einschließlich
  mehrmaliges Umsetzen entsprechend Baufortschritt
  über die gesamte Bauzeit, ist einzukalkulieren und
  wird nicht gesondert vergütet.
  Der Fußgänger- und Anliegerverkehr ist durch
  geeignete Maßnahmen aufrechtzuerhalten.
  Die Zufahrt zu den Grundstücken ist den Anwohnern
  auch während der Bauphase weitestgehend zu
  ermöglichen.
  Behinderungen des Bauablaufes durch Fahrzeug- und
  Fußgängerverkehr der Anwohner ist mit einzukalkulieren.

- Absperrschrankengitter während der Ausführungszeit
  nach bautechnologischen Erfordernissen und
  entsprechend Baufortschritt laufend umsetzen. Das
  mehrmalige Umsetzen ist einzukalkulieren und wird nicht
  gesondert vergütet.
  Das tägliche Öffnen und Schließen der Baustellen-Ein-
  und Ausfahrt ist einzukalkulieren und wird nicht gesondert
  vergütet.
  Nicht wiederverwertbare Teile ersetzen.

- Die angrenzenden Straßen sind nach Feierabend und
  insbesondere zu den Wochenenden von
  Verschmutzungen zu säubern.

- Der Auftragnehmer hat Geräte und Fahrzeuge auf der
  Baustelle so einzusetzen, dass an vorhandenen Straßen,
  Fußwegen und sonstigen Einrichtungen kein Schaden
  eintreten kann. Erforderlichenfalls sind entsprechende
  Sicherungen vorzunehmen.
  Für Schäden die bei Nichtbeachtung auftreten,
  haftet der Auftragnehmer.

#### 060.01 Bauphase 1

##### 060.01.01 Vorarbeiten/ Sonstiges

**060.01.01.010 Einhol. VRA §45 StVO**
Einholung der Verkehrsrechtlichen Anordnung (VRA)
gemäß § 45 StVO bei den zuständigen Behörden für
sämtliche erforderliche Verkehrssicherungsmaßnahmen
für die Verkehrsführung inkl. sämtlicher
Aufwendungen für Leistungen zur Erstellung der
Unterlagen für die verkehrsrechtlichen Anordnungen
inkl. Beantragung, Einholung, Abstimmungen und
anfallende Gebühren im Bereich aller die Baumaßnahme
betreffenden Straßen und Wege.
Der Umfang der Leistungen für eine einzelne VRA
(wie Anzahl der erforderlichen VF-/ VS-Pläne u.ä.)
richtet sich nach den Festlegungen der jeweiligen
Verkehrsbehörde.
Der Antrag auf VRA inkl. Unterlagen ist spätestens
2 Wochen vor Bauausführung bei der zuständigen
Verkehrsbehörde einzureichen.
Sämtliche Auflagen aus der VRA sind zu erfüllen.
Menge: 5,000 St

**060.01.01.020 Erarbeit. Unterlagen f. Verkehrsführung**
Erarbeitung zusätzlicher Detailpläne im Baubereich
auf Anforderung durch die Untere Verkehrsbehörde
der Stadt Halle (Saale).
Erstellung von Planunterlagen der Verkehrsführung
während der Bauzeit im Rahmen der Einholung der
Verkehrsrechtlichen Anordnung (VRA) gemäß § 45 StVO
bei den zuständigen Behörden für sämtliche erforderliche
Verkehrssicherungsmaßnahmen für die Verkehrsführung.
Inkl. 2-fache Papierausfertigung, mehrfache Abstimmung
und bis zu 2-fache Überarbeitung und Ergänzung dieser
Unterlagen.
Sämtliche Auflagen aus der VRA sind zu erfüllen.
Menge: 4,000 St

**060.01.01.030 Abstimmungen AN Verkehrssicherung**
Abstimmung AN Verkehrssicherung mit
Bauoberleitung zu allen Maßnahmen.
Abgerechnet werden Teilnahmen vom
AN Verkehrssicherer an Bauberatungen.
Menge: 6,000 St
Leistungsbereichkatalog: 457

##### 060.01.02 Hilfsleistungen

*Hinweis: Vorbemerkung*
Provisorische Befestigung für Bauphase 1, 2 und 3

Der Rückbau erfolgt nach Ende der Bauphase 3.

Bei Herstellung der Asphaltkeile ist die Unterlage vor
Asphalteinbau vollflächig mit Geotextil abzudecken.

**060.01.02.010 Verk.sich. kürzerer Dauer durchf.*stat. Arbeitsst. über 4 bis 8 Std.*bei Tageslicht Anordnung n. Unt.**
StL-Nr. 2110513590102119
Verkehrssicherung an Arbeitsstellen von kürzerer Dauer
betriebsfertig aufbauen, vorhalten, warten, instand
setzen, betreiben und abbauen. Vorübergehende Verkehrssicherungsmaßnahmen durchführen.
Nach RSA, Regelplan 'B IV / 1 für den Aufbau und
Rückbau der behelfsmäßigen Asphalt-Überfahrt.'

Für stationäre Arbeitsstelle.
Gesamtdauer der Verkehrsführung über 4 Std. bis 8 Std.
Bei Tageslicht.
Verkehrsrechtliche Anordnung nach Unterlagen des AG
einholen und zugehörige Unterlagen erstellen. Erforderliche Ortsbesichtigungen zur Erstellung der Planunterlagen für die verkehrsrechtliche Anordnung durchführen.
Anfallende Gebühren 'werden nicht gesondert vergütet
und sind einzukalkulieren.'
Menge: 2,000 St

**060.01.02.020 Fahrbahre Absperrtafel aufst./beseit.**
Fahrbare Absperrtafel Z.616-30 in großer Ausführung
für den Aufbau und Rückbau der behelfsmäßigen Asphalt-
Überfahrt antransportieren und standfest aufstellen.
Mit retroreflektierender Folie der Bauart Typ 2.
Energieversorgung nach Wahl des AN.
Mehrmaliges Umsetzen innerhalb der Baustelle
für abschnittsweises Arbeiten ist einzukalkulieren
und wird nicht gesondert vergütet.
Nach Abschluss der Bauphase beseitigen
und abtransportieren.
Einschl. Verkehrssicherung beim Auf- und Abbau.
Menge: 2,000 St

**060.01.02.030 Fahrbahre Absperrtafel vorh./wart./betr.**
Fahrbare Absperrtafel Z.616-30 in großer Ausführung
wie in Vorposition beschrieben vorhalten, betreiben,
warten und instand setzen. Vorübergehende
Verkehrssicherungsmaßnahmen durchführen.
Kontrolle wird gesondert vergütet.
Menge: 4,000 StKt

**060.01.02.040 Geotextil GRK 4 lief./einb.**
Geotextil entsprechend "Merkblatt für die Anwendung von Geotextilien im Erdbau" liefern und verlegen.
Eignungsprüfungszeugnis rechtzeitig vor Einbau vorlegen.
Eigenüberwachungsprüfungen durchführen.
Funktion als Trennschicht unter technologisch erforderlichen Asphaltflächen und Anrampungen.
Geotextil GRK 4, wirksame Öffnungsweite O90 <= 0,1 mm.
Einbau mit min. 0,5 m Überlappung.
Das Vorhalten und Unterhalten für die erforderliche Bauzeit entsprechend der Technologie des AN ist einzurechnen.
Menge: 450,000 m2

**060.01.02.050 Geotextil Verwertung zuführen**
Geotextil aufnehmen und verwerten.
Kunststoffvlies, nicht schadstoffbelasteter, nicht
gefährlicher Abfall, Abfallschlüssel nach EWC 170203
(Abfallverzeichnisverordnung AVV) Bau-/Abbruchabfall,
Kunststoff, Entsorgungsnachweis ist nicht erforderlich,
der stofflichen Verwertung zuführen, die Gebühren der
Verwertung werden vom AN übernommen.
Menge: 450,000 m2

**060.01.02.060 Asphalttragd. aus AC 16 TD herst. Bk0,3 Bitumen 70/100*C90/1, E CS 35 Abböschung 2 zu 1**
StL-Nr. 23113822191102
Asphalttragdeckschicht aus Asphalttragdeckschichtmischgut AC 16 TD herstellen. Anlieferung des Asphaltmischguts in thermoisolierten Transportbehältern.
In Verkehrsflächen der Belastungsklasse Bk0,3.
Einbau '-Dicke = ca. 15 cm.'

Bindemittel = 70/100.
Grobe Gesteinskörnung = Kategorie C 90/1, Feine
Gesteinskörnung = Fließkoeffizient Kategorie E CS 35
Mindestanteil 35 M.-v.H.
Seitliche Abböschungen 2 zu 1 herstellen.
Menge: 390,000 m2

**060.01.02.070 Asphaltbefestigung aufnehmen*Dicke ü. 12-18 cm Tiefe ü. 10-20 cm*Aufbr. Verw. AN**
StL-Nr. 2311302890402003
Asphaltbefestigung aufbrechen und aufnehmen.
Fläche '= Behelfsmäßige Überfahrt.'

Dicke der Asphaltbefestigung über 12 cm bis 18 cm.
Gesamtaufbruchtiefe über 10 bis 20 cm.
Aufbruchgut nach Wahl des AN verwerten.
Menge: 390,000 m2

**060.01.02.080 Asphaltkeil herstellen, AC 8 D N**
Asphaltkeil aus Deckschichtmischgutart AC 8 DN,
ohne RC-Baustoffe und industriell hergestellte
Gesteinskörnungen entlang der Einfassungen in
Handeinbau auf eine Breite von ca. 0,5 m herstellen.
Einbauhöhe = 0 bis 15 cm.
Straßenbaubitumen 70/100.
Es handelt sich um Einzellängen in nicht
zusammenhängenden Abschnitten.
Abrechnung erfolgt nach Länge des Asphaltkeils.
Menge: 15,000 m

**060.01.02.090 Asphaltkeil aufnehmen**
Asphaltkeil, wie vor beschrieben, aufnehmen.
Material von der Baustelle entfernen und einer
Verwertung nach Wahl des AN zuführen.
Es handelt sich um Einzellängen in nicht
zusammenhängenden Abschnitten.
Abrechnung erfolgt nach Länge des Asphaltkeils.
Menge: 15,000 m

**060.01.02.100 Kunstrasenteppich verl./abb.**
Kunstrasenteppich liefern und verlegen.
Kunstrasen zur Verlegung entlang der Gehwege,
Verlegebreite = 2,0 m.
Kunstrasenteppich aus 100%igem Polypropylen mit
Drainagenoppen.
Kunstrasen ist entsprechend der Teilflächen zu
zuschneiden und zu verlegen.
Befestigung des Rasenteppichs im Untergrund nach
Wahl des AN. Befestigungsmaterial liefern.
Der Teppich ist entsprechend der Teilbauabschnitte
über die gesamte Bauzeit zu warten. Einschl.
Instandsetzung bei Zerstörung oder Verschiebung.
Verschlissene Teile sind zu ersetzen, dies ist in die
Leistungsposition einzukalkulieren.
Kunstrasenteppich einschl. Befestigungsmittel nach
Nach Abschluss der Bauphase abbauen, laden
und abtransportieren.
Abgerechnet wird nach Teppichlänge.
Menge: 30,000 m
Leistungsbereichkatalog: 457

##### 060.01.03 Freiparken Fahrrad-Bügel im Baufeld

*Hinweis: Vorbemerkung*
Hinweistafeln zum Freiparken sind 14 Kalendertage
vor Inkrafttreten der Bauhpase 1 aufzustellen.
Hinweistafeln können mit Inkrafttreten des
Bauphase 1 entfernt werden.

**060.01.03.010 Hinweistafel 900 x 600 mm herst.**
Hinweistafel mit vorgegebenem Inhalt für transportable
Aufstellung herstellen bzw. beschriften.
Inhalt gemäß Unterlage des AG.
Schrifthöhe: 104 mm.
Größe: 900 x 600 mm.
Schild weißgrundig, mit retroreflektierender Folie,
Retroreflexionsklasse RA2, Aufbau B.
Menge: 6,000 St

**060.01.03.020 HT+AV aufst./abb.**
Hinweistafel mit transportabler Aufstellvorrichtung.
Hinweistafel komplett mit Fußplattenträger
antransportieren, stand- und rutschfest aufstellen.
Aufzustellen in TL-geprüften Fußplattenträger.
Das ggf. erforderliche mehrmaliges Umsetzen ist
einzukalkulieren und wird nicht gesondert vergütet.
Nach Abschluss der Bauphase abbauen, laden
und abtransportieren.
Einschl. Verkehrssicherung beim Auf- und Abbau.
Bodenfreiheit: UK Schild gem. HAV
Menge: 6,000 St

**060.01.03.030 HT+AV vorh.**
Aufstellvorrichtung mit Hinweistafel wie in Vorposition
beschrieben vorhalten, warten und instand setzen.
Vorübergehende Verkehrssicherungsmaßnahmen
und kalendertägliche Kontrolle mit schriftlichem
Nachweis durchführen.
Menge: 84,000 StKt

**060.01.03.040 Bauzaun mit Tor aufst./vorh./abb.**
Bauzaun mit abschließbarem Tor aufstellen, für die
Dauer der vertraglichen Ausführungsfrist vorhalten
und abbauen.
Ausführung als Absperrung nach Wahl des AN.
Zaunoberkante über Boden bis 1,80 m nach ZTV-SA 97.
Das mehrmalige Umsetzen ist einzukalkulieren und wird
nicht gesondert vergütet. Öffnen und Schließen der
Bauzaunanlage ist kein umsetzen.
Menge: 40,000 m

##### 060.01.04 Arbeitsstelle

*Hinweis: Vorbemerkung*
Arbeitsstelle
Transp. Ausrüstungselemente für Bauphase 1
gemäß Blatt 1

Die Aufbau-, Abbau- und Vorhaltemengen der
Verkehrszeichen und Verkehrseinrichtungen ergeben
sich aus der Ausrüstung, die für den jeweiligen
Bauabschnitt benötigt wird sowie aus Ausrüstung,
die über mehrere Bauabschnitte bestehen bleibt und
weiter vorgehalten wird oder innerhalb eines
Bauabschnittes mehrmals auf- und abgebaut wird
oder aus Ausrüstung, die vor dem Ende eines
Bauabschnittes abgebaut wird.

Es ist die Vorhaltung und die Unterhaltung für
1 Stück (St) bzw. 1 Meter (m) pro 1 Kalendertag (Kt)
anzugeben (StKt bzw. mKt).

Mehrmaliges Umsetzen innerhalb der Baustelle
für abschnittsweises Arbeiten ist einzukalkulieren
und wird nicht gesondert vergütet.

**060.01.04.010 Kontrolle an Arbeitsstellen**
Kontrolle der Verkehrssicherung an Arbeitsstellen
einschließlich temporärer Verkehrsschilder,
Beschilderung fürs Freiparken, Kunstrasenteppich,
Fußgänger-Behelfsbrücke, vorübergehender
Markierungen, transportabler Lichtsignalanlagen,
baulicher Leitelemente, Absperrschrankengitter
und transportabler Schutzeinrichtungen
gemäß ZTV-SA durchführen.
Die Kontrolle ist unmittelbar nach deren Durchführung
zu erfassen und zu dokumentieren.
Arbeits- und Hilfsmittel sind vom AN zu stellen
und dem AG jederzeit zugänglich zu machen.
Kontrolle zweimal täglich,
bei Tagesanbruch und nach Eintritt der Dunkelheit,
an arbeitsfreien Tagen mindestens einmal täglich.
Schriftliche Dokumentation der Kontrolle
mit Fotodokumentation der Kontrollbegehung.

Diese Position gilt für die komplette Ausrüstung aus
diesem Abschnitt.
Menge: 262,000 d

**060.01.04.020 AV+ 1-2 VZ aufst./abb.**
Transportable Aufstellvorrichtung mit 1 bis 2 Regel-
Verkehrszeichen/ Zusatzzeichen oder Hinweistafeln
nach VzKat (2017).
Flachschild aus Aluminium, retroreflektierend,
Retroreflexionsklasse RA2, Aufbau B, Schildgröße 2.
Schilder komplett mit Aufstellvorrichtung und Fußplatten
antransportieren, stand- und rutschfest aufstellen.
Aufzustellen in TL-geprüften Fußplatten.
Mehrmaliges Umsetzen innerhalb der Baustelle
für abschnittsweises Arbeiten ist einzukalkulieren
und wird nicht gesondert vergütet.
Nach Abschluss der Bauphase abbauen, laden
und abtransportieren.
Einschließlich Verkehrssicherung beim Auf- und Abbau.
Bodenfreiheit: UK Schild gem. HAV
Menge: 5,000 St
Leistungsbereichkatalog: 457

**060.01.04.030 AV+ 1-2 VZ vorh./wart.**
Aufstellvorrichtung mit 1 bis 2 Regel-Verkehrszeichen/
Zusatzzeichen oder Hinweistafeln wie in Vorposition
beschrieben vorhalten, warten und instand setzen.
Vorübergehende Verkehrssicherungsmaßnahmen
durchführen.
Kontrolle wird gesondert vergütet.
Menge: 1310,000 StKt
Leistungsbereichkatalog: 457

**060.01.04.040 Norm-VZ an RP außer/in Kraft setzen**
Vorhandenes Norm-Verkehrszeichen am Rohrpfosten
neben der Fahrbahn, Aufstellhöhe bis 2,25 m,
fachgerecht und berührungsfrei vorübergehend
außer Kraft setzen.
Verkehrsschild außer Kraft setzen mit mobiler
Auskreuzvorrichtung.
Nach Abschluss der Bauphase fachgerecht wieder in
Betrieb setzen.
Einschl. Verkehrssicherung beim Aufbringen
und Entfernen.
Menge: 5,000 St
Leistungsbereichkatalog: 457

**060.01.04.050 Norm-VZ Außerkraftsetzung vorh./wart.**
Außerkraftsetzung (mobile Auskreuzvorrichtung) am
Verkehrszeichen wie in Vorposition beschrieben
vorhalten, warten und instand setzen. Vorübergehende
Verkehrssicherungsmaßnahmen durchführen.
Kontrolle wird gesondert vergütet.
Menge: 1310,000 StKt
Leistungsbereichkatalog: 457

**060.01.04.060 Absperrschr. mit 3 g. WL aufst./abb.**
Absperrschranke Z.600-34 mit 3 gelben Warnleuchten,
komplett mit Aufstellvorrichtung und Fußplatte
antransportieren, stand- und rutschfest aufstellen.
Aufzustellen in TL-geprüften Fußplatten.
Schranke nach VzKat (2017) mit retroreflektierender
Folie, Retroreflexionsklasse RA2 Aufbau B.
Größe (HxB): 250 x 1600 mm.
Leuchten nach DIN EN 12352 und TL-Warnleuchten.
Energieversorgung nach Wahl des AN.
Mehrmaliges Umsetzen innerhalb der Baustelle
für abschnittsweises Arbeiten ist einzukalkulieren
und wird nicht gesondert vergütet.
Nach Abschluss der Bauphase abbauen, laden
und abtransportieren.
Einschl. Verkehrssicherung beim Auf- und Abbau.
Menge: 3,000 St
Leistungsbereichkatalog: 457

**060.01.04.070 Absperrschr. mit 3 g. WL vorh./wart./betr.**
Absperrschranke Z.600-34 mit 3 gelben Warnleuchten
wie in Vorposition beschrieben vorhalten, betreiben,
warten und instand setzen. Vorübergehende
Verkehrssicherungsmaßnahmen durchführen.
Kontrolle wird gesondert vergütet.
Menge: 786,000 StKt
Leistungsbereichkatalog: 457

**060.01.04.080 Absperrschrankengitter aufst./abb.**
Absperrschrankengitter komplett mit Aufstellvorrichtung
und Fußplatten antransportieren, stand- und rutschfest
aufstellen. Aufzustellen in TL-geprüften Fußplatten.
Absperrschrankengitter aus hellem (z.B. weiß oder gelb)
durchgefärbtem, stoßabsorbierendem, spannungssicheren
Kunststoff in 1 m Höhe mit Verkehrszeichen 600 StVO,
sowie Tastleiste mit 100 mm und retroreflektierender
Folie, Retroreflexionsklasse RA2, Aufbau B.
Länge des Zeichens 600 max. 2,00 m.
zzgl. Rahmenkonstruktion.
Absperrschrankengitter während der Ausführungszeit
nach bautechnologischen Erfordernissen und
entsprechend Baufortschritt laufend umsetzen.
Das mehrmalige Umsetzen ist einzukalkulieren und wird
nicht gesondert vergütet. Das tägliche Öffnen und
Schließen der Baustellen-Ein-und Ausfahrt ist
einzukalkulieren und wird nicht gesondert vergütet.
Nicht wiederverwertbare Teile ersetzen.
‑Nach Abschluss der Bauphase abbauen, laden
und abtransportieren.
Einschl. Verkehrssicherung beim Auf- und Abbau.
Menge: 300,000 m

**060.01.04.090 Absperrschrankengitter vorh./wart.**
Absperrschrankengitter wie in Vorposition beschrieben
vorhalten, warten und instand setzen. Vorübergehende
Verkehrssicherungsmaßnahmen durchführen.
Kontrolle wird gesondert vergütet.
Menge: 78600,000 mKt
Leistungsbereichkatalog: 457

#### 060.02 Bauphase 2 und 3

##### 060.02.01 Vorarbeiten/ Sonstiges

**060.02.01.010 Einhol. VRA §45 StVO**
Einholung der Verkehrsrechtlichen Anordnung (VRA)
gemäß § 45 StVO bei den zuständigen Behörden für
sämtliche erforderliche Verkehrssicherungsmaßnahmen
für die Verkehrsführung inkl. sämtlicher
Aufwendungen für Leistungen zur Erstellung der
Unterlagen für die verkehrsrechtlichen Anordnungen
inkl. Beantragung, Einholung, Abstimmungen und
anfallende Gebühren im Bereich aller die Baumaßnahme
betreffenden Straßen und Wege.
Der Umfang der Leistungen für eine einzelne VRA
(wie Anzahl der erforderlichen VF-/ VS-Pläne u.ä.)
richtet sich nach den Festlegungen der jeweiligen
Verkehrsbehörde.
Der Antrag auf VRA inkl. Unterlagen ist spätestens
2 Wochen vor Bauausführung bei der zuständigen
Verkehrsbehörde einzureichen.
Sämtliche Auflagen aus der VRA sind zu erfüllen.
Menge: 3,000 St

**060.02.01.020 Erarbeit. Unterlagen f. Verkehrsführung**
Erarbeitung zusätzlicher Detailpläne im Baubereich
auf Anforderung durch die Untere Verkehrsbehörde
der Stadt Halle (Saale).
Erstellung von Planunterlagen der Verkehrsführung
während der Bauzeit im Rahmen der Einholung der
Verkehrsrechtlichen Anordnung (VRA) gemäß § 45 StVO
bei den zuständigen Behörden für sämtliche erforderliche
Verkehrssicherungsmaßnahmen für die Verkehrsführung.
Inkl. 2-fache Papierausfertigung, mehrfache Abstimmung
und bis zu 2-fache Überarbeitung und Ergänzung dieser
Unterlagen.
Sämtliche Auflagen aus der VRA sind zu erfüllen.
Menge: 2,000 St

**060.02.01.030 Abstimmungen AN Verkehrssicherung**
Abstimmung AN Verkehrssicherung mit
Bauoberleitung zu allen Maßnahmen.
Abgerechnet werden Teilnahmen vom
AN Verkehrssicherer an Bauberatungen.
Menge: 3,000 St
Leistungsbereichkatalog: 457

##### 060.02.02 Arbeitsstelle

*Hinweis: Vorbemerkung*
Arbeitsstelle
Transp. Ausrüstungselemente für Bauphase 2 und 3
gemäß Blatt 2 und 3

Die Aufbau-, Abbau- und Vorhaltemengen der
Verkehrszeichen und Verkehrseinrichtungen ergeben
sich aus der Ausrüstung, die für den jeweiligen
Bauabschnitt benötigt wird sowie aus Ausrüstung,
die über mehrere Bauabschnitte bestehen bleibt und
weiter vorgehalten wird oder innerhalb eines
Bauabschnittes mehrmals auf- und abgebaut wird
oder aus Ausrüstung, die vor dem Ende eines
Bauabschnittes abgebaut wird.

Es ist die Vorhaltung und die Unterhaltung für
1 Stück (St) bzw. 1 Meter (m) pro 1 Kalendertag (Kt)
anzugeben (StKt bzw. mKt).

Mehrmaliges Umsetzen innerhalb der Baustelle
für abschnittsweises Arbeiten ist einzukalkulieren
und wird nicht gesondert vergütet.

**060.02.02.010 Kontrolle an Arbeitsstellen**
Kontrolle der Verkehrssicherung an Arbeitsstellen
einschließlich temporärer Verkehrsschilder,
Beschilderung fürs Freiparken, Kunstrasenteppich,
Fußgänger-Behelfsbrücke, vorübergehender
Markierungen, transportabler Lichtsignalanlagen,
baulicher Leitelemente, Absperrschrankengitter
und transportabler Schutzeinrichtungen
gemäß ZTV-SA durchführen.
Die Kontrolle ist unmittelbar nach deren Durchführung
zu erfassen und zu dokumentieren.
Arbeits- und Hilfsmittel sind vom AN zu stellen
und dem AG jederzeit zugänglich zu machen.
Kontrolle zweimal täglich,
bei Tagesanbruch und nach Eintritt der Dunkelheit,
an arbeitsfreien Tagen mindestens einmal täglich.
Schriftliche Dokumentation der Kontrolle
mit Fotodokumentation der Kontrollbegehung.

Diese Position gilt für die komplette Ausrüstung aus
diesem Abschnitt u. aus dem LV-Abschnitt "Hilfsleistungen".
Menge: 45,000 d

**060.02.02.020 Zusatzzeichen 330x600 mm herst.**
Zusatzzeichen mit vorgegebenem Inhalt herstellen.
Inhalt gemäß Unterlage des AG.
Schrifthöhe: 105 mm (1- bis 2-zeilig)
Größe (HxB): 330 x 600 mm.
Schild weißgrundig, mit retroreflektierender Folie,
Retroreflexionsklasse RA2, Aufbau B.
Menge: 15,000 St
Leistungsbereichkatalog: 457

**060.02.02.030 AV+ 1-2 VZ aufst./abb.**
Transportable Aufstellvorrichtung mit 1 bis 2 Regel-
Verkehrszeichen/ Zusatzzeichen oder Hinweistafeln
nach VzKat (2017).
Flachschild aus Aluminium, retroreflektierend,
Retroreflexionsklasse RA2, Aufbau B, Schildgröße 2.
Schilder komplett mit Aufstellvorrichtung und Fußplatten
antransportieren, stand- und rutschfest aufstellen.
Aufzustellen in TL-geprüften Fußplatten.
Mehrmaliges Umsetzen innerhalb der Baustelle
für abschnittsweises Arbeiten ist einzukalkulieren
und wird nicht gesondert vergütet.
Nach Abschluss der Bauphase abbauen, laden
und abtransportieren.
Einschließlich Verkehrssicherung beim Auf- und Abbau.
Bodenfreiheit: UK Schild gem. HAV
Menge: 20,000 St
Leistungsbereichkatalog: 457

**060.02.02.040 AV+ 1-2 VZ vorh./wart.**
Aufstellvorrichtung mit 1 bis 2 Regel-Verkehrszeichen/
Zusatzzeichen oder Hinweistafeln wie in Vorposition
beschrieben vorhalten, warten und instand setzen.
Vorübergehende Verkehrssicherungsmaßnahmen
durchführen.
Kontrolle wird gesondert vergütet.
Menge: 900,000 StKt
Leistungsbereichkatalog: 457

**060.02.02.050 Absperrschr. mit 3 g. WL aufst./abb.**
Absperrschranke Z.600-34 mit 3 gelben Warnleuchten,
komplett mit Aufstellvorrichtung und Fußplatte
antransportieren, stand- und rutschfest aufstellen.
Aufzustellen in TL-geprüften Fußplatten.
Schranke nach VzKat (2017) mit retroreflektierender
Folie, Retroreflexionsklasse RA2 Aufbau B.
Größe (HxB): 250 x 1600 mm.
Leuchten nach DIN EN 12352 und TL-Warnleuchten.
Energieversorgung nach Wahl des AN.
Mehrmaliges Umsetzen innerhalb der Baustelle
für abschnittsweises Arbeiten ist einzukalkulieren
und wird nicht gesondert vergütet.
Nach Abschluss der Bauphase abbauen, laden
und abtransportieren.
Einschl. Verkehrssicherung beim Auf- und Abbau.
Menge: 6,000 St
Leistungsbereichkatalog: 457

**060.02.02.060 Absperrschr. mit 3 g. WL vorh./wart./betr.**
Absperrschranke Z.600-34 mit 3 gelben Warnleuchten
wie in Vorposition beschrieben vorhalten, betreiben,
warten und instand setzen. Vorübergehende
Verkehrssicherungsmaßnahmen durchführen.
Kontrolle wird gesondert vergütet.
Menge: 270,000 StKt
Leistungsbereichkatalog: 457

**060.02.02.070 Absperrschrankengitter aufst./abb.**
Absperrschrankengitter komplett mit Aufstellvorrichtung
und Fußplatten antransportieren, stand- und rutschfest
aufstellen. Aufzustellen in TL-geprüften Fußplatten.
Absperrschrankengitter aus hellem (z.B. weiß oder gelb)
durchgefärbtem, stoßabsorbierendem, spannungssicheren
Kunststoff in 1 m Höhe mit Verkehrszeichen 600 StVO,
sowie Tastleiste mit 100 mm und retroreflektierender
Folie, Retroreflexionsklasse RA2, Aufbau B.
Länge des Zeichens 600 max. 2,00 m.
zzgl. Rahmenkonstruktion.
Absperrschrankengitter während der Ausführungszeit
nach bautechnologischen Erfordernissen und
entsprechend Baufortschritt laufend umsetzen.
Das mehrmalige Umsetzen ist einzukalkulieren und wird
nicht gesondert vergütet. Das tägliche Öffnen und
Schließen der Baustellen-Ein-und Ausfahrt ist
einzukalkulieren und wird nicht gesondert vergütet.
Nicht wiederverwertbare Teile ersetzen.
‑Nach Abschluss der Bauphase abbauen, laden
und abtransportieren.
Einschl. Verkehrssicherung beim Auf- und Abbau.
Menge: 600,000 m

**060.02.02.080 Absperrschrankengitter vorh./wart.**
Absperrschrankengitter wie in Vorposition beschrieben
vorhalten, warten und instand setzen. Vorübergehende
Verkehrssicherungsmaßnahmen durchführen.
Kontrolle wird gesondert vergütet.
Menge: 27000,000 mKt
Leistungsbereichkatalog: 457

##### 060.02.03 Transportable Schrankenanlage

**060.02.03.010 Transp. Schrankenanlage antransp./aufb.**
Transportable Schrankenanlage mit elektrischem Antrieb
(Vertikaldrehung) und Steuerung der HAVAG-RBL-System
antransportieren und aufstellen.
Einschließlich Verkehrssicherung beim Aufbau.
Anlage in Betrieb setzen, inkl. Herstellen der
erforderlichen Anschlüsse sowie Funktionsprüfung.
Bestehend aus:
- Schranke mit 2,50 m Schrankenbaumlänge
- Schrankenbaum beidseitig mit retroreflektierend Folie
  (RA2, Aufbau B) versehen
- mindestens 3 gelbe Warnleuchten (beidseitig abstrahlend)
  über dem Schrankenbaum
- RBL-Schnittstelle
- Freiverkabelung einschl. Kabel-Maste für eine
  Durchfahrtshöhe von mind. 5,00 m
- Die Sicherheit unter dem Schrankenbaum muss
  gewährleistet sein
  (Absicherung mittels Lichtschranke o. ä.)
Menge: 4,000 St

**060.02.03.020 Transp. Schrankenanlage vor- u. unterh.**
Vor- und Unterhaltung der transportablen Schrankenanlage
inkl. täglicher Kontrolle und schriftlichem Nachweis
(Reaktionszeit bei Ausfalle der Schrankenanlage max. 1h)
1 St /Tag= 1 Tag (Tagesmietpreis je Stück)
Menge: 180,000 StKt

**060.02.03.030 Transp. Schrankenanlage umsetzen**
Umsetzen der gesamten Schrankenanlage mit
Baufortschritt, inkl. Inbetriebnahme und Prüfung.
Einschließlich Verkehrssicherung beim Umbau.
Menge: 4,000 St

**060.02.03.040 Transp. Schrankenanlage abb./abtransp.**
Transp. Schrankenanlage abbauen und abtrasportieren.
Einschließlich Verkehrssicherung beim Abbau.
Menge: 4,000 St

### BTG 062 BTG Baustelleneinrichtung

#### 062.01 Baustelleneinrichtung

##### 062.01.01 Allgemeine BE

*Hinweis: Hinweis auf 2 zeitlich getrennte Teilbauabschnitte*
Hinweis auf 2 zeitlich getrennte Teilbauabschnitte
Für die Baustelleneinrichtung und -beräumung sind zwei zeitlich getrennte Teilbauabschnitte gem. C_U02_A01 und gem. Rahmenterminplan C_U02 zu beachten,
Für den 1. Teilbauabschnitt beginnt die Bauzeit am 12.10.2026 und endet am 02.April 2027.
Nach einer Unterbrechung bis zum Beginn der Sommerferien beginnt für den 2. Teilbauabschnitt die Bauzeit am 25.06.2027 und endet am 08.08.2027. Am 09.08.2027 wird der Regelbetrieb für alle Gleise wieder aufgenommen. Die Abnahme der Vertragsleistungen soll am 03.09.2027 erfolgen.

**062.01.01.010 Baustelleneinrichtung für den 1. Teilbauabschnitt**
*** Pauschalposition
Geräte, Werkzeuge und sonstige Betriebsmittel,
die zur vertragsgemäßen Ausführung der Bauleistungen
für den 1. Teilbauabschnitt Bauzeit vom 12.10.2026
bis 02.April 2027 erforderlich sind auf die Baustelle bringen,
bereitstellen und - soweit der Geräteeinsatz nicht
gesondert vergütet wird - betriebsfertig aufstellen
einschl. der dafür notwendigen Arbeiten. Die
erforderlichen festen Anlagen herstellen.
Baubüros, Unterkünfte, Werkstätten, Lagerschuppen
und dgl., soweit erforderlich, antransportieren,
aufbauen und einrichten.
Strom-, Wasser-, Fernsprechanschluss sowie
Entsorgungseinrichtungen und dgl. für die Baustelle,
soweit erforderlich, herstellen.
Bei Bedarf Lagerplätze, sonstige Platzbefestigungen,
Wege und Baustraßen im Baustellenbereich anlegen.
Oberbodenarbeiten einschl. Beseitigen von Aufwuchs für
die Baustelleneinrichtung, soweit erforderlich,
ausführen.
Erforderliche Flächen beschaffen. Vom AG werden
keine Flächen zur Verfügung gestellt.
Kosten für Vorhalten, Unterhalten und Betreiben der
Geräte, Anlagen und Einrichtungen einschl. Mieten,
Pacht, Gebühren und dgl. werden nicht mit dieser
Pauschale, sondern mit den Einheitspreisen der
betreffenden Teilleistungen vergütet. Soweit nicht für
bestimmte Leistungen für das Einrichten der Baustelle
gesonderte Positionen im Leistungsverzeichnis enthalten
sind, gilt die Pauschale für alle Leistungen
des Leistungsverzeichnisses des  AT 30.02.01.
Zufahrt zur Baustelle über öffentliche Straßen
vorhanden.
Menge: 1,000 psch

**062.01.01.020 Baustelle räumen 1. Teilbauabschnitt**
*** Pauschalposition
StL-Nr. 1910111299
Baustelle von allen Geräten, Anlagen, Einrichtungen und
dgl. räumen. Benutzte Flächen und Wege entsprechend dem
ursprünglichen Zustand herrichten. Soweit nicht für
bestimmte Leistungen für das Räumen der Baustelle gesonderte Positionen im Leistungsverzeichnis enthalten
sind, gilt die Pauschale
für 'für die Leistungen der Abschnitte des Leistungsverzeichnisses für den 1. Teilbauabschnitt.'
Menge: 1,000 psch

**062.01.01.030 Baustelleneinrichtung für den 2. Teilbauabschnitt**
*** Pauschalposition
Geräte, Werkzeuge und sonstige Betriebsmittel,
die zur vertragsgemäßen Ausführung der Bauleistungen
für den 2. Teilbauabschnitt Baubeginn am 25.06.2027 bis zur Abnahme der Vertragsleistungen am 03.09.2027 erforderlich sind, auf die Baustelle bringen,
bereitstellen und - soweit der Geräteeinsatz nicht
gesondert vergütet wird - betriebsfertig aufstellen
einschl. der dafür notwendigen Arbeiten. Die
erforderlichen festen Anlagen herstellen.
Baubüros, Unterkünfte, Werkstätten, Lagerschuppen
und dgl., soweit erforderlich, antransportieren,
aufbauen und einrichten.
Strom-, Wasser-, Fernsprechanschluss sowie
Entsorgungseinrichtungen und dgl. für die Baustelle,
soweit erforderlich, herstellen.
Bei Bedarf Lagerplätze, sonstige Platzbefestigungen,
Wege und Baustraßen im Baustellenbereich anlegen.
Oberbodenarbeiten einschl. Beseitigen von Aufwuchs für
die Baustelleneinrichtung, soweit erforderlich,
ausführen.
Erforderliche Flächen beschaffen. Vom AG werden
keine Flächen zur Verfügung gestellt.
Kosten für Vorhalten, Unterhalten und Betreiben der
Geräte, Anlagen und Einrichtungen einschl. Mieten,
Pacht, Gebühren und dgl. werden nicht mit dieser
Pauschale, sondern mit den Einheitspreisen der
betreffenden Teilleistungen vergütet. Soweit nicht für
bestimmte Leistungen für das Einrichten der Baustelle
gesonderte Positionen im Leistungsverzeichnis enthalten
sind, gilt die Pauschale für alle Leistungen
des Leistungsverzeichnisses des  AT 30.02.01.
Zufahrt zur Baustelle über öffentliche Straßen
vorhanden.
Menge: 1,000 psch

**062.01.01.040 Baustelle räumen 2. Teilbauabschnitt**
*** Pauschalposition
StL-Nr. 1910111299
Baustelle von allen Geräten, Anlagen, Einrichtungen und
dgl. räumen. Benutzte Flächen und Wege entsprechend dem
ursprünglichen Zustand herrichten. Soweit nicht für
bestimmte Leistungen für das Räumen der Baustelle gesonderte Positionen im Leistungsverzeichnis enthalten
sind, gilt die Pauschale
für 'für die Leistungen der Abschnitte des Leistungsverzeichnisses für den 2. Tteilbauabschnittt'
Menge: 1,000 psch

**062.01.01.050 Bauschild für Gsamtbaumaßnahme**
Bauschild für Gsamtbaumaßnahme
Bauschild für die Gesamtbaumaßnahme
gemäß Unterlage AG, mehrfarbig,
Größe: Breite x Höhe 2,50 x 3,60 m,
Bauschild anfertigen und beschriften, zur Baustelle
anfahren, standsicher aufstellen einschließlich aller
notwendigen Arbeiten. Ausführung mit
retroreflektierender Verkehrszeichenfolie.
Bauschild während der Bauzeit vorhalten, unterhalten
und säubern.
Bauschild bleibt Eigentum des AN.
Flächenanteil für die Auflistung der
beteiligten Firmen berücksichtigen.
Befestigungsmittel für Einzelschilder (wechselbar).
Menge: 1,000 St

**062.01.01.060 Beweissicherung nach VOB/B §3 Ziff. 4 durchführen**
*** Pauschalposition
Beweissicherung nach VOB/B §3 Ziff. 4 durchführen
Die Beweissicherung ist vor Beginn und während der
Bauarbeiten im Beisein des AG, des Versicherers sowie
der Grundstückseigentümer bzw. Baulastträger der betroffenen
Grundstücke und Anlagen Dritter (DB AG) hinsischtlich Schäden aller Art durchzuführen.
Vorhandene Zustände (Bauzustände und Endzustand)
sind in einer Fotodokumentation und Videodokumentation
(in VHS oder VPS) festzuhalten.
Über die Besichtigung sind Protokolle anzufertigen, von
den Beteiligten gegenzeichnen zu lassen und Mehrfertigung
an alle Beteiligten auszuhändigen.
Die Beweissicherung gilt auch für bereits erfolgte
Einbauten (Fundamente usw.).
Soweit erforderlich Gipsmarken anbringen, datieren
und laufend kontrollieren.
Für Versorgungsleitungen ist das Beweissicherungsverfahren
mit den Versorgungsträgern abzustimmen.

Die Beweissicherung erfolgt durch einen unabhängigen
Gutachter. Dieser Nachunternehmer ist dem AG zu
benennen und von diesem bestätigen zu lassen.
Menge: 1,000 psch

**062.01.01.070 Beweissicherung Nachschaugutachten**
*** Pauschalposition
Beweissicherung durchführen,
wie in der Vorposition beschrieben,
jedoch als Nachschaugutachten nach Beendigung
der Arbeiten zur Feststellung der Schadensfreiheit.
Menge: 1,000 psch

**062.01.01.080 Fußgängerbrücken mit beidseitigem Geländer**
Fußgänger-Behelfsbrücke gem. RSA mit Absturzsicherung
nach DIN 4420 antransportieren, stand- und rutschfest
für die Bauzeit aufstellen, während der Bauzeit vorhalten und ggf. im Baubereich umsetzen.
Nach Beendigung der Bauarbeiten wieder abbauen und von der Baustelle entfernen.
Absturzsicherung: bestehend aus glatten, grat- und
splitterfreien Geländerholm in 1,0 m Höhe, einem
Zwischenholm in 0,5 m Höhe und einem Bordbrett in 0,25 m
Höhe. Die Holme müssen eine rot-weiße
Sicherheitskennzeichnung besitzen (Folie Bauart Typ 1
nach DIN 67 520, Teil 2) oder leuchtorange (RAL 2005)

Lichte Durchgangsweite: mind. 1,5 m
Überbrückungslänge: 3,0 m
Menge: 10,000 St

**062.01.01.090 Hilfsbrücke für PKW/LKW-Überfahrt**
Hilfsbrücke für PKW/LKW-Überfahrt nach statischen Erfordenissen herstellen,
während der Bauzeit vorhalten, ggf. im Baubereich umsetzen
und nach Abschluss der Bauleistungen wieder entfernen.
PKW/LKW - Überfahrt,
Nutzbreite 3,50 m,
Länge bis 4,00 m.
z. B. Stahlplatten mit mind. 2 cm Dicke
Inkl. aller notwendigen Arbeiten, Materialien
und Geräte.
Menge: 2,000 St

**062.01.01.100 Baustellenbeleuchtung als Beleuchtungsfeld**
Baustellenbeleuchtung als Beleuchtungsfeld
für durch Bauablauf bedingte Nachtarbeiten von bis zu 28Tagen, Ausleuchtung für ca. 200 m2,
einschließlich der notwendigen Aufstellvorrichtungen,
Leuchten und Kabel durch den AN beistellen und
betriebsbereit aufstellen, vorhalten, unterhalten und betreiben  sowie nach Beendigung der Maßnahme wieder von der Baustelle entfernen.
Inkl. aller notwendigen Arbeiten, Materialien und Geräte.
Abrechnung erfolgt nach Stück Beleuchtungsfeld.
Menge: 2,000 St

**062.01.01.110 Vermessungspunkte sichern**
*** Pauschalposition
Vermessungspunkte sichern
Im Baustellenbereich liegende Aufnahmepunkte,
Grenz- und Vermessungsmarken sowie
Trigonometrische Punkte nach Recherche
und Einweisung zum Auffinden gegen Beschädigung
oder Veränderung vor Baubeginn schützen und sichern.
Farbmarkierung oder Lattendreieck in der erforderlichen
Höhe sichtbar anbringen.
Aufnahmepunkte, Grenz- und Vermessungsmarken
sowie Trigonometrische Punkte sind
grundsätzlich nicht zu verändern oder zu entfernen.
Das zuständige Vermessungsamt ist umgehend in
Kenntnis zu setzen.
Menge: 1,000 psch

**062.01.01.120 Plattendruckversuch nach DIN 18 134**
Plattendruckversuch nach DIN 18 134 fuer Kontrollpruefung
nach Angabe des AG durchfuehren einschliesslich
Bereitstellung saemtlicher Geraete, sowie Auswertung
und Darstellung der Messergebnisse.
Menge: 5,000 St

**062.01.01.130 Belastungsfahrzeug als Gegengewicht**
Belastungsfahrzeug als Gegengewicht
(z.B. ausreichend beladener Lkw)
bei Kontrollpruefungen bereitstellen
fuer Plattendruckversuch nach DIN 18 134.
Menge: 20,000 h

**062.01.01.140 Koordinierung der Leistungen Dritter HAVAG**
*** Pauschalposition
Koordinierung der Leistungen Dritter HAVAG
innerhalb des Baufelds gemäß Bauablauf.
Terminliche Vereinbarung der Arbeiten mit beauftragter
Baufirma bzw. Eigenleistungen der HAVAG.
Menge: 1,000 psch

**062.01.01.150 Koordinierung der Leistungen Dritter netzHalle**
*** Pauschalposition
Koordinierung der Leistungen Dritter netzHalle
innerhalb des Baufelds gemäß Bauablauf.
Terminliche Vereinbarung der Arbeiten mit beauftragter
Baufirma der netzHalle.
Menge: 1,000 psch

**062.01.01.160 Erstellen lokalen Festpunktfeldes**
*** Pauschalposition
Erstellen lokalen Festpunktfeldes
Erstellung auf der Grundlage der Absteckdaten zur Baumaßnahme,
Lage- und Höhendaten zum Globalen System referenzieren, einschließlich Sicherung und Dokumentation des lokalen Festpunktfeldes.
Menge: 1,000 psch

**062.01.01.170 Absteckung in Lage und Höhe herstellen**
*** Pauschalposition
Absteckung in Lage und Höhe herstellen.
Absteckung der Baufeldgrenzen, der Hauptachsensowie der Eckausrundungen vornehmen.
auf jeweils bis zu 30 m Länge
Absteckung mit Lage- und Höhenbestimmung.
Die Hauptpunktlisten werden geliefert.
Für die Hauptachsen werden die erweiterten
Achskleinpunktlisten und die Deckenbücher der Regelstationen
(aller 5 m) geliefert.
Die Fahrbahnränder der Achsen sowie alle anderen zu
errichtenden Anlagen (Gehwege, Bushaltestelle etc.) sind lage und höhenmäßig abzustecken.
Die Eckausrundungen sind entsprechend den
Deckenhöhenplänen abzustecken.
Absteckvermessung für die Dauer der vertraglichen Leistung
sichtbar erhalten.
Festpunkte können durch den AG nicht übergeben werden und
sind durch den AN zu beschaffen.
Menge: 1,000 psch

**062.01.01.180 Durchführung einer 3-dimensionalen Schlussvermessung**
*** Pauschalposition
Durchführung einer 3-dimensionalen Schlussvermessung unter Beachtung des Merkblattes "Verfahrensweise bei Schlussvermessungen für die HAVAG"
aller durchgeführten Arbeiten bzw. für alle hergestellte Anlagen im Lagestatus 150 (Gauß-
Krüger-System) und Höhenbezug DHHN92 = HS160.
Aufzumessen sind alle neu hergestellten oberirdischen und
unterirdischen Anlagen wie Kabeltrassen, Kabelschachtblätter
mit Rohrbelegung, Rohrtrassen, Bordführung, etc.
Bei Aufmaß von Straßen und Gleisanlagen ist der Bezug
gemäß der Ausführungsplanung herzustellen. Dabei sind auch
für Bauanfang und -ende die Stationsangaben sowie die
Angabe der Achsennummern des Projektes darzustellen.
CAD Bearbeitung, Trennung des Datenbestandes für die
HAVAG und für die Stadt Halle, Datenanpassung an die
Zielsysteme der HAVAG und der Stadt Halle.
Die erdverlegten Leitungen sind im offenen Graben
einzumessen. Die Lage der Leitungen und der Bauwerke sind auf amtliche Vermessungspunkte zu beziehen.

Für Kabelanlagen gilt: Die verlegten Kabelanlagen (Schutzrohre) sind am offenen Kabelgraben auf Koordinaten im Koordinatensystem Gauß-Krüger, Lagestatus 150, und zusätzlich orthogonal auf oberirdische, dauerhafte Bauwerke einzumessen. Für die Kabelschächte sind Kabelschachtkarten und für die Kabelverteilschränke sind Bestückungs- und Rangierpläne anzufertigen. Die Dokumentation ist 2-fach in Papierformat und 1-fach auf Datenträger, Dateiformat DXF an den AG zu liefern. Zur Inbetriebnahme der Anlage ist dem AG 1 Exemplar der Bestandsdokumentation als Rotberichtigung zu übergeben. Alle Kabelrohranlagen als KRS DN 110/ DN 200 / DN 63 u.a. mit unterschiedlichen Anzahlen von Rohrzügen sind in Teillängen mit selbstschreibenden Kalibrierer zu kalibrieren.
Ein Messprotokoll Ist zu fertigen. Das Messprotokoll ist dem AG entsprechend Baufortschritt zu übergeben, spätestens zum Zeitpunkt der Abnahme.
Für die im Zuge der Baumaßnahmen neu verlegten Ver- sorgungsleitungen und zugehörenden Anlagen ist eine Bestandsdokumentation anzufertigen. Grundlage dafür sind die Messergebnisse, die nur durch fachkundiges Personal und gemäß den Anforderungen des amtlichen Vermessungswesens (amtlicher Lage- und Höhenbezug) erfasst werden. Der Baubetrieb benennt vor Baubeginn dem Fachbereich Vermessung und Geodaten (FB 62) das von ihm beauftragte Vermessungsbüro für weitere fachliche Abstimmungen. Die erdverlegten Leitungen sind grundsätzlich im offenen Graben nach Lage und mit amtlicher Höhe einzumessen und die fachspezifischen Leitungsparame- ter (Material, Kabelbezeichnung, Nennweite usw.) zu erfassen. Dazu ist durch den Auftragnehmer Bau (AN Bau) eigever- antwortlich die beauftragte Vermessungsfirma termingerecht abzufordern. Neben den vereinbarten aufzumessenden Leitungen und zugehörenden Anlagen in Verwaltung des Fachbereiches Tiefbau/Straßenverkehr (FB 66) sind zur Einpassung in die Daten der Stadt Halle zusätzliche Passobjekte (einzelne Gebäudefronten) oder markante topographische Elemente (Mauern, Zäune u.ä., aber keine Bäume) zu erfassen und zu dokumentieren. Die Bestands- dokumentation ist als DXF-File mit Ebenentrennung, für jede Fachbedeutung (keine Sammel-Layer sondern eindeutige Layerzuordnung durch verbale Bezeichnung) zusammen mit einem Kontrollplot bis spätestens 14 Tage vor dem Endab- nahmetermin der Baumaßnahme an die HAVAG und den FB 62 (Stadt Halle) zu übergeben.
Menge: 1,000 psch

**062.01.01.190 Erstellung und Lieferung von Revisionsunterlagen**
*** Pauschalposition
Erstellung und Lieferung von Revisionsunterlagen
nach Abschluss der Bauarbeiten und der Vorlage der vom AG
geprüften Schlussvermessungsunterlagen.
Menge: 1,000 psch

*Hinweis: Hinweis Abbruch, Entsorgung, Grundlagen*
Hinweis Abbruch, Entsorgung, Grundlagen
Für das Bauvorhaben ist der Auftraggeber der Abfallerzeuger nach KrWG.
Dem AN wird die Entsorgung sämtlicher Abfälle durch den AG übertragen einschl. der erforderlichen Deklarationsanalysen, der Erstellung des Abbruch- und Entsorgungskonzepts sowie dem Erstellen der erforderlichen Nachweise und Register für alle an der Entsorgung Beteiligten gemäß den gesetzlichen und untergesetzlichen Regelungen
(siehe auch FBl. 241).
Die Abbrucharbeiten sind mit größter Sorgfalt durchzuführen.
Werden bei den Arbeiten andere als im LV ausgewiesene Materialien angetroffen, so ist der AG unverzüglich zu verständigen. Diese Verpflichtung gilt auch im Zweifelsfall. Der AG entscheidet über die weitere Verfahrensweise.
Die für die Verwertung oder Entsorgung der Aushub-/Abbruchmassen notwendigen Verwertungs- oder Entsorgungsnachweise sowie etwaige Genehmigungen, insbesondere für Material, das gefährliche Stoffe enthält, sind vom AN entsprechend der gesetzlichen Vorschriften zu erarbeiten, bei den Behörden und dem AG als Abfallerzeuger zur Bestätigung einzureichen und mit den Aufmaßen dem Bauleiter zu übergeben.
Er hat die dafür erforderlichen Aufwendungen in die entsprechenden Einheitspreise einzukalkulieren.

Die zur Verwertung oder Entsorgung erforderliche Containerstückzahl, die Containerstandfläche herrichten und beräumen sowie die Vorhaltung über die Bauzeit sind ebenfalls einzukalkulieren.
Alle anfallenden Abfälle/Abbruchmassen sind entsprechend der Abfallschlüssel der AVV vorzusortieren und dann der Verwertung oder Entsorgung zuzuführen.
Die vorschriftsgemäße Verwertung/Entsorgung einschließlich der erforderlichen Zerlegung bzw. Zerkleinerung und aller sonstiger anfallender Kosten enschl. Gebühren sind in die Einheitspreise einzukalkulieren.

Die einschlägigen Vorschriften über die Entsorgung von Sondermüll sowie örtlich festgelegte Maßnahmen für Recycling sind streng einzuhalten.

Der Abtransport sämtlicher Abfälle und Abbruchmaterialien erfolgt erst dann, wenn der jeweilige Entsorgungsnachweis entsprechend der gültigen Vorschriften komplett vorliegt und vom Abfallerzeuger (AG) bzw. einem beauftragten Dritten
(Abfallbeauftragten) geprüft und unterschrieben worden ist.

**062.01.01.200 Abbruch- und Entsorgungskonzeption erstellen**
*** Pauschalposition
Abbruch- und Entsorgungskonzeption erstellen
Abbruch- und Entsorgungskonzeption entsprechend der
gesetzlichen und untergesetzlichen Bestimmungen
(siehe Vorbemerkungen) in dem erforderlichen Umfang
aufstellen für die gesamten Abbrüche, Erstellen der
Entsorgungsnachweise und Festlegung der
Entsorgungsverfahren und -wege.
Vorlage vor Ausführung beim AG.
Anfallende Gebühren werden nicht gesondert vergütet.
Menge: 1,000 psch

**062.01.01.210 Deklarationsanalyse erstellen**
Deklarationsanalyse für Erdaushub erstellen
Erstellen erforderlicher Deklarationsanalysen,
Vorlage vor Weiterverwertung des Aushubs beim AG.
Anfallende Gebühren werden nicht gesondert vergütet.
Menge: 4,000 St

##### 062.01.02 Stundenlohnarbeiten

**062.01.02.010 Stl-Nr.: 07 900/ 091 01 Stundenlohnarbeiten durch Arbeitskräfte auf Anordnung des AG ausführen.**
Stl-Nr.: 07 900/ 091 01
Stundenlohnarbeiten durch Arbeitskräfte auf Anordnung
des AG ausführen.
Der Verrechnungssatz für die jeweilige Arbeitskraft
umfaßt sämtliche Aufwendungen, insbesondere den tatsächlichen
Lohn einschließlich vermögenswirksamer
Leistungen mit den Zuschlägen für Gemeinkosten
(Sozialkassenbeitraege, Winterbauumlage und dgl.),
sowie Lohn- bzw. Gehaltsnebenkosten und Zuschläge
für Überstunden.
Zuschläge für Nacht-, Sonntags- und Feiertagsarbeit
werden gesondert vergütet.
Poliere, Schachtmeister oder dgl.
Menge: 10,000 h

**062.01.02.020 Stl-Nr.: 07 900/ 092 04 Leistung wie vor, jedoch Spezialbaufacharbeiter (BG III 1)**
Menge: 10,000 h

**062.01.02.030 Stl-Nr.: 07 900/ 092 09 Leistung wie vor, jedoch Baufacharbeiter (BG V 2)**
Stl-Nr.: 07 900/ 092 09
Leistung wie vor, jedoch
Baufacharbeiter (Berufsgruppe V 2).
Menge: 10,000 h

**062.01.02.040 Stl-Nr.: 07 900/ 092 31 Leistung wie vor, jedoch Gleisbaufacharbeiter**
Menge: 10,000 h

**062.01.02.050 Stl-Nr.: 07 900/ 092 32 Leistung wie vor, jedoch gepüfter AT-Schweißer**
Menge: 10,000 h

**062.01.02.060 Stl-Nr.: 07 900/ 093 01 Stundenlohnarbeiten durch Baugeräte auf Anordnung AG**
Stl-Nr.: 07 900/ 093 01
Stundenlohnarbeiten durch Baugeräte auf Anordnung und
Bestätigung des AG ausführen.
Der Verrechnungssatz für das jeweilige Gerät umfaßt
sämtliche Aufwendungen für den Einsatz, insbesondere
Gerätevorhalte- und Betriebsstoffkosten sowie sämtliche
Zuschläge einschließlich der Kosten für das
Bedienungspersonal.
Der Verrechnungssatz gilt für das zum Zeitpunkt des
Abrufes einsatzbereit auf der Baustelle befindliche
Baugerät.
Vergütet werden die tatsächlich geleisteten Arbeitsstunden.
Bagger bis 0,4 m3.
Menge: 10,000 h

**062.01.02.070 Stl-Nr.: 07 900/ 094 13 Leistung wie vor, jedoch Frontlader, luftbereift bis 45 kW**
Stl-Nr.: 07 900/ 094 13
Leistung wie vor, jedoch
Frontlader, luftbereift bis 45 kW.
Menge: 10,000 h

**062.01.02.080 Stl-Nr.: 07 900/ 094 23 Leistung wie vor, jedoch Flächenrüttler (Rüttelverdichter) über 0,75-1,3 t**
Menge: 10,000 h

**062.01.02.090 Stl-Nr.: 07 900/ 094 41 Leistung wie vor, jedoch Kompressor über 5 bis 10 m3/min.**
Menge: 10,000 h

**062.01.02.100 Stl-Nr.: 07 900/ 094 44 Leistung wie vor, jedoch Bohr- oder Abbauhammer über 20 kg**
Menge: 10,000 h

**062.01.02.110 Stl-Nr.: 07 900/ 094 61 Leistung wie vor, jedoch Tandemwalze bis 6 t**
Menge: 10,000 h

**062.01.02.120 Stl-Nr.: 07 900/ 095 21 00 Stundenlohnarbeiten durch Lastkraftwagen auf Anordnung des AG ausführen**
Stl-Nr.: 07 900/ 095 21 00
Stundenlohnarbeiten durch Lastkraftwagen auf Anordnung
des AG ausführen
sämtliche Aufwendungen für den Einsatz des LKW, insbesondere
Gerätevorhalte- und Betriebsstoffkosten
sowie sämtliche Zuschläge einschließlich der Kosten
für den Fahrer.
Der Verrechnungssatz gilt für das zum Zeitpunkt des
Abrufes einsatzbereit auf der Baustelle befindliche
Fahrzeug.
Vergütet werden die tatsächlich geleisteten Arbeitsstunden
nach der tatsächlichen Nutzlast des jeweiligen
LKW (ohne Erhöhung der Nutzlaststufe für Sonderfahrzeuge).
LKW-Kipper mit Allradantrieb, ca. 8 t Nutzlast.
Menge: 10,000 h
